# 2016 Rehabilitación Plaza de 25 de Julio (Plaza de los Patos)

- Propiedad del archivo: CYPE INGENIEROS, S.A.
- Formato: FIEBDC-3/2004
- Programa: ARQUIMEDES
- Tipo: presupuesto
- Comentario: Presupuesto
- Fecha de los precios: 03/10/2016
- Divisa: EUR
- Gastos generales: 13 %
- Beneficio industrial: 6 %
- IVA: 7 %
- Código: PL.PATOS (19/02/2016)
Importe: 402056.82

## 01.01 TRABAJOS PREVIOS y DEMOLICIONES (19/02/2016)
Importe: 18669.83

**d99.01011** Ud. Protección de banco (28/07/2016)
20 Ud. × 53.13 = 1062.60
Protección de banco, con embalaje de plástico con burbuja, cartón y mederas necesarias, debidamente fijado con cinta adhesiva.

| Código | Ud | Descripción | Rendimiento | Precio | Importe |
|---|---|---|---|---|---|
| M01A0030 | h | Peón (mano de obra) | 0.5 | 13.16 | 6.58 |
| e9901011 | Ud. | Material de embalaje de plastido de burbuja, y carton rizado para embalaje, cinta adhesiva, lámina de polietileno transparente de 0,2 mm (material; 28/07/2016) | 1.5 | 30 | 45.00 |
| % | % | Costes indirectos (19/12/2013) | 3 % | 51.58 | 1.55 |
|  |  | Total |  |  | 53.13 |

**d99.01012** Ud. Desmontaje de hito o bolardo de acero, con medios manuales, (29/07/2016)
33 Ud. × 7.8 = 257.40
Desmontaje de hito o bolardo de acero, con medios manuales, y carga manual del material desmontado, sobre camión o contenedor y transporte a almacen según indicación de la D.F.

| Código | Ud | Descripción | Rendimiento | Precio | Importe |
|---|---|---|---|---|---|
| QAB0030 | h | Camión basculante 15 t (maquinaria) | 0.03 | 33.07 | 0.99 |
| M01A0030 | h | Peón | 0.5 | 13.16 | 6.58 |
| % | % | Costes indirectos | 3 % | 7.57 | 0.23 |
|  |  | Total |  |  | 7.8 |

**d99.01013** Ud. Desmontaje de rana (29/07/2016)
8 Ud. × 37.68 = 301.44
Desmontaje de rana, con medios manuales, cuidando su integridad, embalaje y transporte a almacen.

| Código | Ud | Descripción | Rendimiento | Precio | Importe |
|---|---|---|---|---|---|
| e9901011 | Ud. | Material de embalaje de plastido de burbuja, y carton rizado para embalaje, cinta adhesiva, lámina de polietileno transparente de 0,2 mm | 1 | 30 | 30.00 |
| M01A0030 | h | Peón | 0.5 | 13.16 | 6.58 |
| % | % | Costes indirectos | 3 % | 36.58 | 1.10 |
|  |  | Total |  |  | 37.68 |

**d99.01121** Ud. Desmontaje de la oca (29/07/2016)
1 Ud. × 126.13 = 126.13
Desmontaje de la oca, con medios manuales, embalaje, carga y transporte a almacen .

| Código | Ud | Descripción | Rendimiento | Precio | Importe |
|---|---|---|---|---|---|
| e9901011 | Ud. | Material de embalaje de plastido de burbuja, y carton rizado para embalaje, cinta adhesiva, lámina de polietileno transparente de 0,2 mm | 1 | 30 | 30.00 |
| QAB0030 | h | Camión basculante 15 t | 2 | 33.07 | 66.14 |
| M01A0030 | h | Peón | 2 | 13.16 | 26.32 |
| % | % | Costes indirectos | 3 % | 122.46 | 3.67 |
|  |  | Total |  |  | 126.13 |

**D01E0010C** m² Demolición solado de baldosas hidráulica o de marmol
717.317 m² × 11.82 = 8478.69
Demolición de solado de baldosa de marmol , por medios manuales, incluso retirada de atezado, ejecutando de manera muy cuidadosa cerca de parterres o bancos de manera que no se deterioren los azulejos o las raices, limpieza y acopio de escombros a pie de obra y carga en escombrera con medios mecánicos.

| Código | Ud | Descripción | Rendimiento | Precio | Importe |
|---|---|---|---|---|---|
| QAB0060 | h | Dumper 1500 kg (maquinaria) | 0.2 | 4.73 | 0.95 |
| M01A0030 | h | Peón | 0.8 | 13.16 | 10.53 |
| % | % | Costes indirectos | 3 % | 11.48 | 0.34 |
|  |  | Total |  |  | 11.82 |

| Medición | Uds. | Largo | Ancho | Parcial |
|---|---|---|---|---|
| plaza | 1 | 675.340 |  | 675.340 |
| huellas y contrahuellas en torno a la fuente | 1 | 26.450 | 0.700 | 18.515 |
|  | 1 | 13.260 | 0.350 | 4.641 |
|  | 1 | 26.450 | 0.100 | 2.645 |
|  | 1 | 13.260 | 0.100 | 1.326 |
| vados | 1 | 4.500 | 1.500 | 6.750 |
|  | 1 | 4.500 | 1.800 | 8.100 |
| Total |  |  |  | 717.317 |

**D01D0100C** m² Demolición alicatado de azulejos.
182.47 m² × 13.29 = 2425.03
Demolición de pieza de alicatado y listelo de paramentos, manualmente, recuperando piezas enteras para crear stock, limpieza y seleccion de las piezas sanas ; acopio de escombros a pie de obra y carga en escombrera.

| Código | Ud | Descripción | Rendimiento | Precio | Importe |
|---|---|---|---|---|---|
| QAB0060 | h | Dumper 1500 kg | 0.5 | 4.73 | 2.37 |
| M01A0030 | h | Peón | 0.8 | 13.16 | 10.53 |
| % | % | Costes indirectos | 3 % | 12.90 | 0.39 |
|  |  | Total |  |  | 13.29 |

| Medición | Uds. | Largo | Ancho | Alto | Parcial |
|---|---|---|---|---|---|
| Fuente: -Suelo | 1 | 29.600 |  |  | 29.600 |
| - Tabica interior | 1 | 11.200 |  |  | 11.200 |
| - Tabica superior | 1 | 11.200 |  |  | 11.200 |
| - Tabica exterior | 1 | 12.800 |  |  | 12.800 |
| - Ángulos | 1 | 44.000 | 0.100 |  | 4.400 |
| Subtotal |  |  |  |  | 69.200 |
| jardinera 1 | 1 | 36.150 |  | 0.550 | 19.883 |
| Jardinera 2 | 1 | 26.330 |  | 0.550 | 14.482 |
| Jardinera 3 | 1 | 36.870 |  | 0.550 | 20.279 |
| Jardinera 4 | 1 | 27.680 |  | 0.550 | 15.224 |
| Jardinera 5 | 1 | 26.470 |  | 0.550 | 14.559 |
| Jardinera 6 | 1 | 26.880 |  | 0.550 | 14.784 |
| Jardinera 7 | 1 | 6.660 |  | 0.550 | 3.663 |
| Jardinera 8 | 1 | 6.830 |  | 0.550 | 3.757 |
| Jardinera 9 | 1 | 5.270 |  | 0.550 | 2.899 |
| Jardinera 10 | 1 | 6.800 |  | 0.550 | 3.740 |
| Subtotal |  |  |  |  | 113.270 |
| Subtotal acumulado |  |  |  |  | 182.470 |
| Total |  |  |  |  | 182.47 |

**D99.01017** Ud. extraccion de piezas aisladas de azulejos en bancos (26/09/2016)
1796 Ud. × 2.03 = 3645.88
Demolición de piezas aisladas de azulejos en bancos, incluso carga en contenedor de escombros

| Código | Ud | Descripción | Rendimiento | Precio | Importe |
|---|---|---|---|---|---|
| M01A0030 | h | Peón | 0.15 | 13.16 | 1.97 |
| % | % | Costes indirectos | 3 % | 1.97 | 0.06 |
|  |  | Total |  |  | 2.03 |

| Medición | Uds. | Parcial |
|---|---|---|
| Banco nº 1 | 96 | 96.000 |
| Banco nº 2 | 93 | 93.000 |
| Banco nº3 | 92 | 92.000 |
| Banco nº 4 | 74 | 74.000 |
| Banco nº 5 | 80 | 80.000 |
| Banco nº6 | 73 | 73.000 |
| Banco nº7 | 80 | 80.000 |
| Banco nº 8 | 81 | 81.000 |
| Banco nº 9 | 100 | 100.000 |
| Banco nº 10 | 89 | 89.000 |
| Banco nº 11 | 110 | 110.000 |
| Banco nº 12 | 98 | 98.000 |
| Banco nº 13 | 90 | 90.000 |
| Banco nº 14 | 90 | 90.000 |
| Banco nº 15 | 83 | 83.000 |
| Banco nº 16 | 93 | 93.000 |
| Banco nº 17 | 99 | 99.000 |
| Banco nº 18 | 89 | 89.000 |
| Banco nº 19 | 100 | 100.000 |
| Banco nº20 | 86 | 86.000 |
| Total |  | 1796 |

**D01E0110** m Demolición bordillos de hormig. medios manuales.
130.5 m × 6.88 = 897.84
Demolición de bordillos de hormigón por medios manuales, incluso acopio de escombros en obra y carga con medios mecánicos en contenedor .

| Código | Ud | Descripción | Rendimiento | Precio | Importe |
|---|---|---|---|---|---|
| QAB0060 | h | Dumper 1500 kg | 0.3 | 4.73 | 1.42 |
| M01A0030 | h | Peón | 0.4 | 13.16 | 5.26 |
| % | % | Costes indirectos | 3 % | 6.68 | 0.20 |
|  |  | Total |  |  | 6.88 |

| Medición | Uds. | Largo | Parcial |
|---|---|---|---|
| plaza | 1 | 121.500 | 121.500 |
| vados | 2 | 4.500 | 9.000 |
| Total |  |  | 130.5 |

**D99.01014** Ud. Desmontaje y recolocación de tapa en calzada (08/09/2016)
23 Ud. × 24.21 = 556.83
Desmontaje y recolocación de tapa Ø60 en calzada a cota de asfalto o transporte a almacen o vertedero segun indicación de la D.F.

| Código | Ud | Descripción | Rendimiento | Precio | Importe |
|---|---|---|---|---|---|
| M01A0030 | h | Peón | 1 | 13.16 | 13.16 |
| A02A0040 | m³ | Mortero 1:6 de cemento | 0.04 | 96.15 | 3.85 |
| QAC0010 | h | Camión grúa 20 t (maquinaria) | 0.2 | 32.45 | 6.49 |
| % | % | Costes indirectos | 3 % | 23.50 | 0.71 |
|  |  | Total |  |  | 24.21 |

**D99.01016** Ud. Desmontaje de reja y marco en calzada (04/10/2016)
16 Ud. × 16.44 = 263.04
Desmontaje de reja y marco de imbornal en calzada, incluso carga y transporte a vertedero, o nueva recolocación según indicación de la D.F.

| Código | Ud | Descripción | Rendimiento | Precio | Importe |
|---|---|---|---|---|---|
| M01A0030 | h | Peón | 0.6 | 13.16 | 7.90 |
| A02A0040 | m³ | Mortero 1:6 de cemento | 0.05 | 96.15 | 4.81 |
| QAC0010 | h | Camión grúa 20 t | 0.1 | 32.45 | 3.25 |
| % | % | Costes indirectos | 3 % | 15.96 | 0.48 |
|  |  | Total |  |  | 16.44 |

| Medición | Uds. | Parcial |
|---|---|---|
|  | 10 | 10.000 |
|  | 6 | 6.000 |
| Total |  | 16 |

**D01A0010C** m³ Demolición con compresor de vaso de la fuente
13.285 m³ × 49.3 = 654.95
Demolición con compresor del vaso de la fuente, cuidando no deteriorar el marmol perimetral, incluso recogida y acopio de escombros en obra medios mecánicos en contenedor incluso medios auxiliares medios auxiliares. Medido el volumen inicial a demoler.

| Código | Ud | Descripción | Rendimiento | Precio | Importe |
|---|---|---|---|---|---|
| M01A0030 | h | Peón | 2.4 | 13.16 | 31.58 |
| QAB0060 | h | Dumper 1500 kg | 0.5 | 4.73 | 2.37 |
| QBB0010 | h | Compresor caudal 2,5 m³/m 2 martillos. (maquinaria) | 1.2 | 11.59 | 13.91 |
| % | % | Costes indirectos | 3 % | 47.86 | 1.44 |
|  |  | Total |  |  | 49.3 |

| Medición | Uds. | Largo | Ancho | Alto | Parcial |
|---|---|---|---|---|---|
| Murete perimetral de la fuente | 1 | 21.860 | 0.500 | 0.700 | 7.651 |
| Fondo | 1 | 28.170 |  | 0.200 | 5.634 |
| Total |  |  |  |  | 13.285 |

## 01.02 MOVIMIENTOS DE TIERRA Y EXCAVACIONES (19/02/2016)
Importe: 5622.02

**D02C0030** m³ Excav. manual en zanjas terreno compacto.
18.6 m³ × 29.54 = 549.44
Excavación manual/ y o pequeña pala en zanjas en terreno compacto, hasta una profundidad de 1,50 m, con extracción de tierras y con especial cuidado con las reices, acopio y carga a contenedor de escombros con medios mecánicos. La medición se hará sobre perfil.

| Código | Ud | Descripción | Rendimiento | Precio | Importe |
|---|---|---|---|---|---|
| M01A0030 | h | Peón | 0.9 | 13.16 | 11.84 |
| QBB0010 | h | Compresor caudal 2,5 m³/m 2 martillos. | 1 | 11.59 | 11.59 |
| e99.01021 | h | Pequeña pala bodcat (maquinaria; 26/09/2016) | 0.35 | 15 | 5.25 |
| % | % | Costes indirectos | 3 % | 28.68 | 0.86 |
|  |  | Total |  |  | 29.54 |

| Medición | Uds. | Largo | Ancho | Alto | Parcial |
|---|---|---|---|---|---|
| excavación antirraices | 1 | 31.000 | 0.600 | 1.000 | 18.600 |
| Total |  |  |  |  | 18.6 |

**d99.01022** M³ Extracción de tierras suelta (26/09/2016)
135.068 M³ × 18.38 = 2482.55
Extracción de tierras suelta, por medios manuales y/o pequeña maquinaria, cuidando las raices superficiales,con extracción de tierras y carga a contenedor. La medición se hará sobre perfil.

| Código | Ud | Descripción | Rendimiento | Precio | Importe |
|---|---|---|---|---|---|
| M01A0030 | h | Peón | 0.9 | 13.16 | 11.84 |
| e99.01021 | h | Pequeña pala bodcat | 0.4 | 15 | 6.00 |
| % | % | Costes indirectos | 3 % | 17.84 | 0.54 |
|  |  | Total |  |  | 18.38 |

| Medición | Uds. | Largo | Alto | Parcial |
|---|---|---|---|---|
| plaza | 1 | 675.340 | 0.200 | 135.068 |
| Total |  |  |  | 135.068 |

**D02D0070** m³ Relleno trasdós de muros material de excavación.
9.3 m³ × 7.36 = 68.45
Relleno de trasdós de muros de contención con material procedente de la excavación, compactado por capas de 30 cm, al proctor modificado del 95 %, incluso riego.

| Código | Ud | Descripción | Rendimiento | Precio | Importe |
|---|---|---|---|---|---|
| M01A0030 | h | Peón | 0.38 | 13.16 | 5.00 |
| QAA0020 | h | Retroexcavadora 72 kW (maquinaria) | 0.05 | 30.92 | 1.55 |
| QBD0020 | h | Compactador manual, tipo pequeño de rodillo vibrante de 0,60 t (maquinaria) | 0.08 | 2.84 | 0.23 |
| E01E0010 | m³ | Agua (material) | 0.2 | 1.84 | 0.37 |
| % | % | Costes indirectos | 3 % | 7.15 | 0.21 |
|  |  | Total |  |  | 7.36 |

| Medición | Uds. | Largo | Ancho | Alto | Parcial |
|---|---|---|---|---|---|
|  | 1 | 31.000 | 0.300 | 1.000 | 9.300 |
| Total |  |  |  |  | 9.3 |

**D02D0100** m² Compactado superficial tierras apisonadora manual
696.57 m² × 3.62 = 2521.58
Compactado superficial de tierras con apisonadora mecánica manual para posterior ejecución de la solera.

| Código | Ud | Descripción | Rendimiento | Precio | Importe |
|---|---|---|---|---|---|
| M01A0030 | h | Peón | 0.25 | 13.16 | 3.29 |
| E01E0010 | m³ | Agua | 0.06 | 1.84 | 0.11 |
| QBD0020 | h | Compactador manual, tipo pequeño de rodillo vibrante de 0,60 t | 0.04 | 2.84 | 0.11 |
| % | % | Costes indirectos | 3 % | 3.51 | 0.11 |
|  |  | Total |  |  | 3.62 |

| Medición | Uds. | Largo | Parcial |
|---|---|---|---|
| plaza | 1 | 675.340 | 675.340 |
| fondo de fuente | 1 | 21.230 | 21.230 |
| Total |  |  | 696.57 |

## 01.03 CIMENTACIONES Y HORMIGONES (19/02/2016)
Importe: 19652.57

**D03A0010** m² Hormigón masa limpieza fck 15 N/mm², e=10 cm
36.679 m² × 11.62 = 426.21
Hormigón en masa de limpieza y nivelación, con hormigón de fck=15 N/mm², de 10 cm de espesor medio, en base de cimentaciones, incluso elaboración, puesta en obra, curado y nivelación de la superficie. Según C.T.E. DB SE y DB SE-C.

| Código | Ud | Descripción | Rendimiento | Precio | Importe |
|---|---|---|---|---|---|
| M01A0030 | h | Peón | 0.16 | 13.16 | 2.11 |
| A03A0030 | m³ | Hormigón en masa de fck= 15 N/mm² | 0.1 | 91.32 | 9.13 |
| % | % | Costes indirectos | 3 % | 11.24 | 0.34 |
| E01E0010 | m³ | Agua | 0.02 | 1.84 | 0.04 |
|  |  | Total |  |  | 11.62 |

| Medición | Uds. | Largo | Ancho | Parcial |
|---|---|---|---|---|
| fondo fuente | 1 | 21.230 |  | 21.230 |
| zapatas | 1 | 18.840 | 0.820 | 15.449 |
| Total |  |  |  | 36.679 |

**D03A0070** m² Solera arm. c/malla 15x30x0,5, 10cm árido, 10cm horm. HM-20/B/20/I
675.34 m² × 18.68 = 12615.35
Solera ligera, para sobrecarga estática no mayor de 10 kN/m², formada por capa de arido de 10 cm de espesor sobre terreno previamente compactado, terminado con solera de hormigón en masa HM-20/B/20/I, de 10 cm de espesor, armada con malla electrosoldada # 15x30 cm D 5mm, incluso vertido, extendido, colocación de la piedra, curado y formación de juntas de dilatación. S/NTE-RSS.

| Código | Ud | Descripción | Rendimiento | Precio | Importe |
|---|---|---|---|---|---|
| M01A0010 | h | Oficial primera (mano de obra) | 0.2 | 13.83 | 2.77 |
| M01A0030 | h | Peón | 0.27 | 13.16 | 3.55 |
| E01CB0040 | m³ | Arido machaqueo 4-8 mm (material) | 0.1 | 19.5 | 1.95 |
| E01HCA0010 | m³ | Horm prep HM-20/B/20/I (material; 28/03/2009) | 0.11 | 76.8 | 8.45 |
| E01AB0020 | m² | Malla electros. cuadrícula 15x30 cm, ø 5-5 mm (material) | 1.05 | 1.31 | 1.38 |
| E01E0010 | m³ | Agua | 0.02 | 1.84 | 0.04 |
| % | % | Costes indirectos | 3 % | 18.14 | 0.54 |
|  |  | Total |  |  | 18.68 |

**D03CB0010** m³ Horm.armado zapatas continuas HA-25/B/20/I, B500S.
6.18 m³ × 213.52 = 1319.55
Hormigón armado en zapatas contínuas, HA-25/B/20/I, armado con 35 kg/m³ de acero B 500 S, incluso elaboración, encofrado con una cuantía de 3 m²/m³ y desencofrado, colocación de las armaduras, separadores, puesta en obra, vibrado y curado, s/EHE-08 y C.T.E. DB SE y DB SE-C.

| Código | Ud | Descripción | Rendimiento | Precio | Importe |
|---|---|---|---|---|---|
| M01A0010 | h | Oficial primera | 0.5 | 13.83 | 6.92 |
| M01A0030 | h | Peón | 0.5 | 13.16 | 6.58 |
| E01HCB0030 | m³ | Horm prep HA-25/B/20/I (material; 28/03/2009) | 1.02 | 83.6 | 85.27 |
| A04A0020 | kg | Acero corrugado B 500 S, elaborado y colocado. | 35 | 1.34 | 46.90 |
| A05AA0020 | m² | Encofrado y desencofrado de zapatas. | 3 | 19.4 | 58.20 |
| QBA0010 | h | Vibrador eléctrico (maquinaria) | 0.3 | 6.45 | 1.94 |
| E01E0010 | m³ | Agua | 0.05 | 1.84 | 0.09 |
| E13DA0140 | ud | Separ fibrocemento r 20-25-30 mm uso universal (material) | 10 | 0.14 | 1.40 |
| % | % | Costes indirectos | 3 % | 207.30 | 6.22 |
|  |  | Total |  |  | 213.52 |

| Medición | Uds. | Largo | Ancho | Alto | Parcial |
|---|---|---|---|---|---|
|  | 1 | 18.840 | 0.820 | 0.400 | 6.180 |
| Total |  |  |  |  | 6.18 |

**D03F0030** m³ Horm.armado losas cimentac. HA-30/B/20/IIb, B500S.
3.548 m³ × 190.91 = 677.35
Hormigón armado en losas de cimentación, HA-30/B/20/IIb, armado 60 kg/m³ de acero B 500 S, incluso elaboración, colocación de las armaduras, separadores, puesta en obra, vibrado y curado, s/EHE-08 y C.T.E. DB SE y DB SE-C.

| Código | Ud | Descripción | Rendimiento | Precio | Importe |
|---|---|---|---|---|---|
| M01A0010 | h | Oficial primera | 0.5 | 13.83 | 6.92 |
| M01A0030 | h | Peón | 0.5 | 13.16 | 6.58 |
| E01HCC0050 | m³ | Horm prep HA-30/B/20/IIb (material; 28/03/2009) | 1.02 | 87.42 | 89.17 |
| A04A0020 | kg | Acero corrugado B 500 S, elaborado y colocado. | 60 | 1.34 | 80.40 |
| QBA0010 | h | Vibrador eléctrico | 0.25 | 6.45 | 1.61 |
| E01E0010 | m³ | Agua | 0.02 | 1.84 | 0.04 |
| E13DA0150 | ud | Separ hormigón r 40-50 mm uso universal (material) | 7 | 0.09 | 0.63 |
| % | % | Costes indirectos | 3 % | 185.35 | 5.56 |
|  |  | Total |  |  | 190.91 |

| Medición | Uds. | Largo | Alto | Parcial |
|---|---|---|---|---|
| Losa de cimentación | 1 | 21.230 | 0.120 | 2.548 |
| * | 1 |  |  | 1.000 |
| Total |  |  |  | 3.548 |

**D03EB0030** m³ Horm.armado muros HA-30/B/20/IIb, B500S, encof. 2 caras.
9.629 m³ × 335.4 = 3229.57
Hormigón armado en muros de contención, HA-30/B/20/IIb, armado con 90 kg/m³ de acero B 500 S, incluso elaboración, encofrado a dos caras (cuantía = 7 m²/m³), desencofrado, colocación de las armaduras, separadores, puesta en obra, vibrado y curado, s/EHE-08 y C.T.E. DB SE y DB SE-C.

| Código | Ud | Descripción | Rendimiento | Precio | Importe |
|---|---|---|---|---|---|
| M01A0010 | h | Oficial primera | 0.5 | 13.83 | 6.92 |
| M01A0030 | h | Peón | 0.5 | 13.16 | 6.58 |
| E01HCC0050 | m³ | Horm prep HA-30/B/20/IIb | 1.02 | 87.42 | 89.17 |
| A04A0020 | kg | Acero corrugado B 500 S, elaborado y colocado. | 70 | 1.34 | 93.80 |
| A05AB0020 | m² | Encofrado y desencof. en muros a una cara y 3.5 m. alt. | 7 | 15.51 | 108.57 |
| QBA0010 | h | Vibrador eléctrico | 0.5 | 6.45 | 3.23 |
| E01E0010 | m³ | Agua | 0.11 | 1.84 | 0.20 |
| E13DA0120 | ud | Separ plást arm vert r 40 mm D acero 12-20 (material) | 26 | 0.66 | 17.16 |
| % | % | Costes indirectos | 3 % | 325.63 | 9.77 |
|  |  | Total |  |  | 335.4 |

| Medición | Uds. | Largo | Ancho | Alto | Parcial |
|---|---|---|---|---|---|
|  | 1 | 20.290 | 0.470 | 0.800 | 7.629 |
| * | 2 |  |  |  | 2.000 |
| Total |  |  |  |  | 9.629 |

**D03B0010** m³ Horm. ciclópeo cimientos sin encof.HM-20/B/20/I.
9.3 m³ × 70.26 = 653.42
Hormigón ciclópeo en cimientos con un 60% de hormigón en masa HM-20/B/20/I y un 40 % de piedra en rama tamaño máximo 30 cm, incluso vertido y curado. s/ EHE-08.

| Código | Ud | Descripción | Rendimiento | Precio | Importe |
|---|---|---|---|---|---|
| M01A0010 | h | Oficial primera | 0.5 | 13.83 | 6.92 |
| M01A0030 | h | Peón | 0.6 | 13.16 | 7.90 |
| E01HCA0010 | m³ | Horm prep HM-20/B/20/I | 0.62 | 76.8 | 47.62 |
| E01CC0020 | m³ | Piedra en rama tamaño maximo 30 cm (material) | 0.4 | 14.19 | 5.68 |
| E01E0010 | m³ | Agua | 0.05 | 1.84 | 0.09 |
| % | % | Costes indirectos | 3 % | 68.21 | 2.05 |
|  |  | Total |  |  | 70.26 |

| Medición | Uds. | Largo | Ancho | Alto | Parcial |
|---|---|---|---|---|---|
| junto a placa antirraiz | 1 | 31.000 | 0.300 | 1.000 | 9.300 |
| Total |  |  |  |  | 9.3 |

**D99.01030** Kg Suministro y preparación de aditivo Penetron Amix con el hormigon (08/09/2016)
49.069 Kg × 9.56 = 469.10
Suministro y preparación de aditivo para la elaboración de hormigón impermeable tipo Penetron Amix o similar, añadido al hormigón en el momento de la dosificación en la forma y proporciones indicadas por el fabricante.Con marcado CE, ISO 9001:2000

| Código | Ud | Descripción | Rendimiento | Precio | Importe |
|---|---|---|---|---|---|
| M01A0010 | h | Oficial primera | 0.02 | 13.83 | 0.28 |
| E01DG0060 | kg | Impermeabilizante para hormigón, Penetron Admix (material; 26/01/2015) | 1 | 9 | 9.00 |
| % | % | Costes indirectos | 3 % | 9.28 | 0.28 |
|  |  | Total |  |  | 9.56 |

| Medición | Uds. | Largo | Ancho | Alto | Parcial |
|---|---|---|---|---|---|
| Losa | 3 | 21.230 |  | 0.120 | 7.643 |
| Muro | 3 | 20.290 | 0.470 | 0.800 | 22.887 |
| zapata | 3 | 18.840 | 0.820 | 0.400 | 18.539 |
| Total |  |  |  |  | 49.069 |

**D99.01012** Ml. Perfil hidroexpansivo para sellado de juntas (07/10/2016)
22 Ml. × 11.91 = 262.02
Perfil hidroexpansivo para sellado de juntas tipo sikaswell P 2005, o similar, pegada a soporte

| Código | Ud | Descripción | Rendimiento | Precio | Importe |
|---|---|---|---|---|---|
| M01A0030 | h | Peón | 0.1 | 13.16 | 1.32 |
| M01A0010 | h | Oficial primera | 0.1 | 13.83 | 1.38 |
| e99.01012 | ml. | perfil hidroexpansivo sikaswell P 2005 (material; 07/10/2016) | 1.1 | 8.05 | 8.86 |
| % | % | Costes indirectos | 3 % | 11.56 | 0.35 |
|  |  | Total |  |  | 11.91 |

## 01.04 ACOMETIDA Y SANEAMIENTO (19/02/2016)
Importe: 18554.83

### 01.04.01 ACOMETIDA y RIEGO (22/09/2016)
Importe: 3859.95

**D29BAA0210** m Tub. abast fund. dúctil DN-60 mm, ELECTROSTEEL
1.5 m × 44.17 = 66.26
Tubería de fundición dúctil centrifugada, DN-60 mm, PN-64, ELECTROSTEEL o equivalente, en red de abastecimiento, s/UNE-EN 545, con revestimiento interior de mortero de cemento de alto horno, s/norma ISO 4179 y con revestimiento exterior de zinc y barniz sintético negro, s/norma ISO 8179, colocada en fondo de zanja, incluso p.p. de juntas y piezas especiales, lecho de arena de 15 cm de espesor, nivelación del tubo, sin incluir excavación ni relleno de la zanja. Totalmente instalada y probada.

| Código | Ud | Descripción | Rendimiento | Precio | Importe |
|---|---|---|---|---|---|
| M01A0010 | h | Oficial primera | 0.1 | 13.83 | 1.38 |
| M01A0030 | h | Peón | 0.15 | 13.16 | 1.97 |
| E24BB0400 | m | Tub. abastecimiento fund. dúctil centr. DN-60 mm, ELECTROSTEEL (material; 04/06/2008) | 1.05 | 33.82 | 35.51 |
| QAC0010 | h | Camión grúa 20 t | 0.05 | 32.45 | 1.62 |
| E01CA0020 | m³ | Arena seca (material) | 0.09 | 26.7 | 2.40 |
| % | % | Costes indirectos | 3 % | 42.88 | 1.29 |
|  |  | Total |  |  | 44.17 |

**D29BD0040** ud Acometida a red terciaria abast. con tub. PE AD, DN-50 mm, 16 atm.
1 ud × 637.88 = 637.88
Acometida a la red terciaria municipal de agua potable (sin incluir arqueta y válvula), procediendo a la limpieza manual del pozo de rigistro al que se acomete y carga de escombros a contenedor, con tubería de polietileno de alta densidad de 60 mm (2") de diámetro y 16 atm. de presión, con válvula de compuerta AVK PN de 65 mm, codo 2 bridas DN.60 mm., brida roscada de 65-2", junta plana flex de 125mm, junta plana flex de 65 mm., enlace de manguito macho G91 Ø63-2", tornillos exágonales 18x80, totalmente terminada y probada, según C.T.E. DB HS-4.incluso sellado con poliuretano de tubos.

| Código | Ud | Descripción | Rendimiento | Precio | Importe |
|---|---|---|---|---|---|
| M01A0030 | h | Peón | 2 | 13.16 | 26.32 |
| M01B0060 | h | Ayudante fontanero (mano de obra; 20/08/2013) | 3 | 12.93 | 38.79 |
| M01B0050 | h | Oficial fontanero (mano de obra; 20/08/2013) | 3 | 13.83 | 41.49 |
| e99.01051 | Ud. | Piezas de acometida (material; 04/10/2016) | 1 | 512.7 | 512.70 |
| % | % | Costes indirectos | 3 % | 619.30 | 18.58 |
|  |  | Total |  |  | 637.88 |

**D29BBA0030** ud Válvula registro compuerta D 2", de latón, en arqueta acometida abast.
3 ud × 24.41 = 73.23
Válvula de registro de compuerta de D 2", de latón, alojada en arqueta de acometida y de la red terciaria de abastecimiento, en aceras, roscada o soldada a tubo, i/p.p. pequeño material. Instalada.

| Código | Ud | Descripción | Rendimiento | Precio | Importe |
|---|---|---|---|---|---|
| M01B0050 | h | Oficial fontanero | 0.45 | 13.83 | 6.22 |
| E24GA0300 | ud | Válvula de compuerta 2" latón, Cimberio (material) | 1 | 18.19 | 18.19 |
|  |  | Total |  |  | 24.41 |

| Medición | Uds. | Parcial |
|---|---|---|
| Agua depurada | 1 | 1.000 |
| Previo a contador | 1 | 1.000 |
| Bocas de riego | 1 | 1.000 |
| Total |  | 3 |

**D29BCB0010** ud Arqueta c/tapa y cerco galvanizado rellenable de 300x300 mm
9 ud × 265.38 = 2388.42
Arqueta en acera en red terciaria de abastecimiento y acometida, constituída por paredes y solera de hormigón de fck=15 N/mm² y registro peatonal tapa y cerco galvanizado rellenable de 300x300 mm, C250 EN 124, Aco o similar, incluso p.p. de excavación, relleno, encofrado, carga y transporte de tierras sobrantes a vertedero, incluso sellado con poliuretano de tubos.

| Código | Ud | Descripción | Rendimiento | Precio | Importe |
|---|---|---|---|---|---|
| A06B0010 | m³ | Excavación en zanjas y pozos. | 0.05 | 10.6 | 0.53 |
| A03A0040 | m³ | Hormigón en masa de fck= 15 N/mm² y encofrado. | 0.03 | 161.72 | 4.85 |
| E28BA0220c | ud | Reg estanco rellenable de acero galvanizado C250, 30x30 m (material; 04/06/2008) | 1 | 242.58 | 242.58 |
| M01A0010 | h | Oficial primera | 0.5 | 13.83 | 6.92 |
| M01B0050 | h | Oficial fontanero | 0.2 | 13.83 | 2.77 |
| % | % | Costes indirectos | 3 % | 257.65 | 7.73 |
|  |  | Total |  |  | 265.38 |

| Medición | Uds. | Parcial |
|---|---|---|
| Agua depurada | 1 | 1.000 |
| Previo a contador | 1 | 1.000 |
| Bocas de riego | 1 | 1.000 |
| Red de riego | 6 | 6.000 |
| Total |  | 9 |

**D29BCB0030** ud Arqueta cabezal de riego 0,80x1,00x0.7 tapa acero galvanizado rellenable C250
1 ud × 694.16 = 694.16
Arqueta para alojamiento de cabezal de riego de dimensiones interiores 0,80x1,00x0,7 m, realizada con paredes y fondo de hormigón HM-20/P/16/I de 15
cm de espesor, , registro reforzado galvanizado rellenable de 0.80x1.00 C250 s/UNE EN 124, incluso encofrado y desencofrado, excavación precisa, relleno de trasdós con carga y transporte de tierras sobrantes a vertedero. Realizada s/normas de la empresa municipal de aguas.incluso sellado con poliuretano de tubos.

| Código | Ud | Descripción | Rendimiento | Precio | Importe |
|---|---|---|---|---|---|
| M01A0010 | h | Oficial primera | 1.5 | 13.83 | 20.75 |
| M01A0030 | h | Peón | 1.5 | 13.16 | 19.74 |
| A06B0010 | m³ | Excavación en zanjas y pozos. | 0.6 | 10.6 | 6.36 |
| A03A0040 | m³ | Hormigón en masa de fck= 15 N/mm² y encofrado. | 0.88 | 161.72 | 142.31 |
| E28BC0030A | ud | Registro Registro peatonal de 0,80x1,00 acero galvanizado rellenable C250 (material; 04/06/2008) | 1 | 440.38 | 440.38 |
| A06C0020 | m³ | Relleno de zanjas compactado con productos procedentes de las mismas. | 3 | 5.34 | 16.02 |
| A06D0020 | m³ | Carga mecánica, transporte tierras vertedero, camión, máx. 10 km | 6 | 4.73 | 28.38 |
| % | % | Costes indirectos | 3 % | 673.94 | 20.22 |
|  |  | Total |  |  | 694.16 |

| Medición | Uds. | Parcial |
|---|---|---|
| cabezal | 1 | 1.000 |
| Total |  | 1 |

### 01.04.02 FUENTE (14/09/2016)
Importe: 5490.21

**D29BCB0020C** ud camara alojamiento cuarto de maquinas fuente, horm. 1,50x0.8x0.9m,tapa galvanizada rellenable C250
1 ud × 3261.92 = 3261.92
Arqueta para alojamiento sala de máquinas para la fuente , de dimensiones interiores 1,50x0,80x0,80 m, realizada con paredes y fondo de hormigón HM-20/P/16/I de 20 cm de espesor, armada con acero B 400 S, D=12 cada 10 cm, registro reforzado en acero galvanizado rellenable de 1,50x0,80,, tipo Aco Top Tek, multitapa en 3 partes, clase de carga C250 s/UNE EN 124, , incluso encofrado y desencofrado, excavación precisa, relleno de trasdós con carga y transporte de tierras sobrantes a vertedero. Totalmente acabada.incluso sellado con poliuretano de tubos.

| Código | Ud | Descripción | Rendimiento | Precio | Importe |
|---|---|---|---|---|---|
| M01A0010 | h | Oficial primera | 16 | 13.83 | 221.28 |
| M01A0030 | h | Peón | 16 | 13.16 | 210.56 |
| A06B0010 | m³ | Excavación en zanjas y pozos. | 15 | 10.6 | 159.00 |
| A03A0100 | m³ | Hormigón en masa HM-30/P/16/IIb | 0.6 | 127.7 | 76.62 |
| A05AG0020 | m² | Encofrado y desencof. en paredes de arquetas, cámaras y sótanos. | 2 | 17.23 | 34.46 |
| A06C0020 | m³ | Relleno de zanjas compactado con productos procedentes de las mismas. | 1.3 | 5.34 | 6.94 |
| A06D0020 | m³ | Carga mecánica, transporte tierras vertedero, camión, máx. 10 km | 1.3 | 4.73 | 6.15 |
| QAC0010 | h | Camión grúa 20 t | 2 | 32.45 | 64.90 |
| e99.010541 | Ud. | tapa acero galvanizado rellenable de 800x1500, tipo Aco Top Tek, multitapa (material; 05/10/2016) | 1 | 2387 | 2387.00 |
| % | % | Costes indirectos | 3 % | 3166.91 | 95.01 |
|  |  | Total |  |  | 3261.92 |

**D20AA2015** Ml. TUB. ABAST. PE-100, DN-32mm, 16 ATM., B. AZUL, TUPLEN (01/01/2004)
10 Ml. × 9.02 = 90.20
Tubería de polietileno de alta densidad PE-100, banda azul, PN-16, TUPLEN o similar, de D=32 mm, en red terciaria de abastecimiento, bajo aceras, colocada en fondo de zanja, incluso p.p. de pequeño material, piezas especiales de latón, nivelación del tubo, excavación con extracción de tierras al borde, posterior relleno con arena volcánica y compactación de la zanja, carga y transporte de tierras a vertedero. Instalada y probada.

| Código | Ud | Descripción | Rendimiento | Precio | Importe |
|---|---|---|---|---|---|
| M01B0050 | h | Oficial fontanero | 0.2 | 13.83 | 2.77 |
| M01B0060 | h | Ayudante fontanero | 0.2 | 12.93 | 2.59 |
| T18OL0072 | Ml. | TUBO PE TUPLEN PE-100 DN32 -16at (material; 12/12/2006) | 1 | 1.32 | 1.32 |
| T18DZS001 | Ud. | P.P Piezas Especiales de Latonº. SUCAN ref. 066001 (material; 12/12/2006) | 0.3 | 3.25 | 0.98 |
| A05000006 | M³. | Excav.zanjas/pozos t.com. (01/01/2004) | 0.06 | 8.97 | 0.54 |
| A05000505 | M³. | Relleno arena volcánica (01/01/2004) | 0.05 | 3.94 | 0.20 |
| A05000303 | M³. | Transp.tierras <10Km.c/carga mec. (01/01/2004) | 0.06 | 6.07 | 0.36 |
| % | % | Costes indirectos | 3 % | 8.76 | 0.26 |
|  |  | Total |  |  | 9.02 |

**D14ABAA0040** m Canaliz polib. Terrain 3/4"(25) fría. (28/06/2007)
96 m × 12.24 = 1175.04
Canalización con tubería de polibutileno (PB) de DN 25 (3/4"), para agua fría, UNE-EN ISO 15876, Terrain o equivalente, e=2,3 mm, instalación no empotrada, sujeta mediante abrazaderas, incluso p.p. de piezas especiales y pequeño material. Instalada y probada. Según C.T.E. DB HS-4, Decreto 134/2011 Consejería de Industria y UNE-ENV 12108.

| Código | Ud | Descripción | Rendimiento | Precio | Importe |
|---|---|---|---|---|---|
| M01B0050 | h | Oficial fontanero | 0.2 | 13.83 | 2.77 |
| M01B0060 | h | Ayudante fontanero | 0.2 | 12.93 | 2.59 |
| E24AEA0040 | m | Tuberia polibutileno Terrain D 25 mm (material; 28/06/2007) | 1 | 4.04 | 4.04 |
| E24AFA0310 | ud | Manguito latón transic. PB rosca macho 25x3/4" Terrain (material) | 0.1 | 5.07 | 0.51 |
| E24AFA0040 | ud | Codo PB a 90º D 25 mm Terrain (material) | 0.2 | 3.22 | 0.64 |
| E24AFA0150 | ud | T a 90º de PB de bocas iguales D 25 mm Terrain (material) | 0.06 | 4.71 | 0.28 |
| E24AFA0370 | ud | Casquillo de plástico D 25 mm Terrain (material) | 0.6 | 0.26 | 0.16 |
| E24AFA0430 | ud | Abraz. p/ tubo de PB de 25 mm con taco Terrain (material) | 2 | 0.35 | 0.70 |
| E01NA0040 | ud | Tubo de silicona de 50 g. (material; 12/11/2012) | 0.02 | 7.1 | 0.14 |
| E24AFA0630 | ud | Manguito de unión PB D 25 mm, Terrain (material) | 0.16 | 2.54 | 0.41 |
|  |  | Total |  |  | 12.24 |

| Medición | Uds. | Largo | Parcial |
|---|---|---|---|
|  | 8 | 12.000 | 96.000 |
| Total |  |  | 96 |

**D14ABAA0050** m Canaliz polib. Terrain 1"(28) fría.
20 m × 13.83 = 276.60
Canalización con tubería de polibutileno (PB) de DN 28 (1"), para agua fría, UNE-EN ISO 15876, Terrain o equivalente, e=2,5 mm, instalación no empotrada, sujeta mediante abrazaderas, incluso p.p. de piezas especiales y pequeño material. Instalada y probada. Según C.T.E. DB HS-4, Decreto 134/2011 Consejería de Industria y UNE-ENV 12108.

| Código | Ud | Descripción | Rendimiento | Precio | Importe |
|---|---|---|---|---|---|
| M01B0050 | h | Oficial fontanero | 0.2 | 13.83 | 2.77 |
| M01B0060 | h | Ayudante fontanero | 0.2 | 12.93 | 2.59 |
| E24AEA0050 | m | Tuberia polibutileno Terrain D 28 mm (material) | 1 | 4.99 | 4.99 |
| E24AFA0320 | ud | Manguito latón transic. PB rosca macho 28x1" Terrain (material) | 0.1 | 6.99 | 0.70 |
| E24AFA0050 | ud | Codo PB a 90º D 28 mm Terrain (material) | 0.2 | 3.82 | 0.76 |
| E24AFA0170 | ud | T a 90º de PB de bocas iguales D 28 mm Terrain (material) | 0.06 | 5.15 | 0.31 |
| E24AFA0470 | ud | Casquillo de plástico D 28 mm p/tub. PB Terrain (material) | 0.6 | 0.37 | 0.22 |
| E24AFA0440 | ud | Abraz. p/ tubo de PB de 28 mm con taco Terrain (material) | 2 | 0.42 | 0.84 |
| E01NA0040 | ud | Tubo de silicona de 50 g. | 0.02 | 7.1 | 0.14 |
| E24AFA0640 | ud | Manguito de unión PB D 28 mm, Terrain (material) | 0.16 | 3.18 | 0.51 |
|  |  | Total |  |  | 13.83 |

| Medición | Uds. | Largo | Parcial |
|---|---|---|---|
| Suministro | 1 | 20.000 | 20.000 |
| Total |  |  | 20 |

**D14ABAA0070** m Canaliz polib. Terrain 1 1/4"(32) fría.
5 m × 20.67 = 103.35
Canalización con tubería de polibutileno (PB) de DN 32 (1 1/4"), para agua fría, UNE-EN ISO 15876, Terrain o equivalente, e=2,9 mm, colocada en fondo de zanja, incluso p.p. de juntas, piezas especiales, nivelación del tubo, excavación con extracción de tierras al borde, posterior relleno con arena volcánica y compactación de la zanja, carga y transporte de tierras a vertedero, incluso p.p. de piezas especiales y pequeño material. Instalada y probada. Según C.T.E. DB HS-4, Decreto 134/2011 Consejería de Industria y UNE-ENV 12108.

| Código | Ud | Descripción | Rendimiento | Precio | Importe |
|---|---|---|---|---|---|
| M01B0050 | h | Oficial fontanero | 0.3 | 13.83 | 4.15 |
| M01B0060 | h | Ayudante fontanero | 0.3 | 12.93 | 3.88 |
| E24AEA0060 | m | Tuberia polibutileno Terrain D 32 mm (material) | 1 | 6.54 | 6.54 |
| E01NA0040 | ud | Tubo de silicona de 50 g. | 0.02 | 7.1 | 0.14 |
| E24AFA0350 | ud | Casquillo de plástico D 32 mm Terrain (material) | 0.5 | 0.51 | 0.26 |
| E24AFA0160 | ud | T a 90º de PB de bocas iguales D 32 mm Terrain (material) | 0.2 | 9.5 | 1.90 |
| E24AFA0080 | ud | Reducción 32x28 mm Terrain (material) | 0.1 | 4.79 | 0.48 |
| E24AFA0550 | ud | Abrazadera p/tubo de PB de 32 mm Terrain (material) | 1.25 | 0.48 | 0.60 |
| E24AFA0650 | ud | Manguito de unión PB D 32 mm, Terrain. (material) | 0.16 | 6.63 | 1.06 |
| A06B0010 | m³ | Excavación en zanjas y pozos. | 0.03 | 10.6 | 0.32 |
| A06C0010 | m³ | Relleno de zanjas con arena volcánica. | 0.03 | 20.15 | 0.60 |
| A06D0020 | m³ | Carga mecánica, transporte tierras vertedero, camión, máx. 10 km | 0.03 | 4.73 | 0.14 |
| % | % | Costes indirectos | 3 % | 20.07 | 0.60 |
|  |  | Total |  |  | 20.67 |

| Medición | Uds. | Largo | Parcial |
|---|---|---|---|
| Impulsión bomba | 1 | 5.000 | 5.000 |
| Total |  |  | 5 |

**D14ABAA0110** m Canaliz polib. Terrain (50) fría.
10 m × 42.08 = 420.80
Canalización con tubería de polibutileno (PB), UNE-EN ISO 15876, Terrain o equivalente, de DN 50 mm, e=4,6 mm, para agua fría, colocada en fondo de zanja, incluso p.p. de juntas, piezas especiales, nivelación del tubo, excavación con extracción de tierras al borde, posterior relleno con arena volcánica y compactación de la zanja, carga y transporte de tierras a verteder, sujeta mediante abrazaderas, incluso p.p. de piezas especiales y pequeño material. Instalada y probada. Según C.T.E. DB HS-4, Decreto 134/2011 Consejería de Industria y UNE-ENV 12108.

| Código | Ud | Descripción | Rendimiento | Precio | Importe |
|---|---|---|---|---|---|
| M01B0050 | h | Oficial fontanero | 0.2 | 13.83 | 2.77 |
| M01B0060 | h | Ayudante fontanero | 0.2 | 12.93 | 2.59 |
| E24AEA0080 | m | Tubería polibutileno Terrain D 50 mm (material) | 1.05 | 15.86 | 16.65 |
| E01NA0040 | ud | Tubo de silicona de 50 g. | 0.04 | 7.1 | 0.28 |
| E24AFA0500 | ud | T a 90º PB bocas iguales D 50 mm Terrain (material) | 0.44 | 27.55 | 12.12 |
| E24AFA0520 | ud | Reducción 50x40 mm PB Terrain (material) | 0.44 | 10.3 | 4.53 |
| E24AFA0570 | ud | Abrazadera p/tubo de PB de 50 mm Terrain (material) | 1.25 | 0.68 | 0.85 |
| A06B0010 | m³ | Excavación en zanjas y pozos. | 0.03 | 10.6 | 0.32 |
| A06C0010 | m³ | Relleno de zanjas con arena volcánica. | 0.03 | 20.15 | 0.60 |
| A06D0020 | m³ | Carga mecánica, transporte tierras vertedero, camión, máx. 10 km | 0.03 | 4.73 | 0.14 |
| % | % | Costes indirectos | 3 % | 40.85 | 1.23 |
|  |  | Total |  |  | 42.08 |

| Medición | Uds. | Largo | Parcial |
|---|---|---|---|
| Aspiración bomba | 1 | 10.000 | 10.000 |
| Total |  |  | 10 |

**D14ABAA0130** m Canaliz polib. Terrain (63) fría.
3 m × 54.1 = 162.30
Canalización con tubería de polibutileno (PB), UNE-EN ISO 15876, Terrain o equivalente, de DN 63 mm, e=5,8 mm, para agua fría, incluso p.p. de piezas especiales de electrofusión, colocada en fondo de zanja, incluso p.p. de juntas, piezas especiales, nivelación del tubo, excavación con extracción de tierras al borde, posterior relleno con arena volcánica y compactación de la zanja, carga y transporte de tierras a vertedero. Instalada y probada. Según C.T.E. DB HS-4, Decreto 134/2011 Consejería de Industria y UNE-ENV 12108.

| Código | Ud | Descripción | Rendimiento | Precio | Importe |
|---|---|---|---|---|---|
| M01B0050 | h | Oficial fontanero | 0.2 | 13.83 | 2.77 |
| M01B0060 | h | Ayudante fontanero | 0.2 | 12.93 | 2.59 |
| E24AEA0090 | m | Tubería polibutileno Terrain D 63 mm (material) | 1.05 | 25.11 | 26.37 |
| E24AFA0510 | ud | T a 90º PB bocas iguales D 63 mm electrofusión, Terrain (material) | 0.44 | 24.56 | 10.81 |
| E24AFA0530 | ud | Reducción 63x50 mm PB electrofusión, Terrain (material) | 0.44 | 17.55 | 7.72 |
| E24AFA0580 | ud | Abrazadera p/tubo de PB de 63 mm Terrain (material) | 1 | 1.2 | 1.20 |
| A06B0010 | m³ | Excavación en zanjas y pozos. | 0.03 | 10.6 | 0.32 |
| A06C0010 | m³ | Relleno de zanjas con arena volcánica. | 0.03 | 20.15 | 0.60 |
| A06D0020 | m³ | Carga mecánica, transporte tierras vertedero, camión, máx. 10 km | 0.03 | 4.73 | 0.14 |
| % | % | Costes indirectos | 3 % | 52.52 | 1.58 |
|  |  | Total |  |  | 54.1 |

| Medición | Uds. | Largo | Parcial |
|---|---|---|---|
| Desagüe | 1 | 3.000 | 3.000 |
| Total |  |  | 3 |

### 01.04.03 SANEAMIENTO (14/09/2016)
Importe: 9204.67

**D04AB0090** m Tub. saneam. exter. PVC-U, D200 e=4,9 Terrain i/excav. y relleno
25 m × 56.43 = 1410.75
Tubería de saneamiento SN-4, de PVC-U, UNE-EN 1401-1, Terrain o equivalente, de D 200 mm y 4,9 mm de espesor, con junta elástica, enterrada en zanja, con p.p. de piezas especiales, incluso excavación con extracción de tierras al borde, solera de arena de 10 cm de espesor, colocación de la tubería, relleno y compactación de la zanja con arena volcánica, carga y transporte de tierras a vertedero. Totalmente instalada y probada, según C.T.E. DB HS-5 y UNE-ENV 13801.

| Código | Ud | Descripción | Rendimiento | Precio | Importe |
|---|---|---|---|---|---|
| M01A0010 | h | Oficial primera | 0.2 | 13.83 | 2.77 |
| M01A0030 | h | Peón | 0.2 | 13.16 | 2.63 |
| E28EB0280 | m | Tub. PVC-U saneam. D 200 mm j. elást. SN-4, Terrain (material) | 1 | 34.23 | 34.23 |
| E01CA0020 | m³ | Arena seca | 0.07 | 26.7 | 1.87 |
| A06B0010 | m³ | Excavación en zanjas y pozos. | 0.42 | 10.6 | 4.45 |
| A06C0010 | m³ | Relleno de zanjas con arena volcánica. | 0.34 | 20.15 | 6.85 |
| A06D0020 | m³ | Carga mecánica, transporte tierras vertedero, camión, máx. 10 km | 0.42 | 4.73 | 1.99 |
| % | % | Costes indirectos | 3 % | 54.79 | 1.64 |
|  |  | Total |  |  | 56.43 |

**e29BAB0270** m Tub. , DN-63 mm, 16 atm., corrugado de doble capa
15 m × 10.51 = 157.65
Tubería de polietileno , UNE-EN 12201, de D=63 mm, corrugado de doble capa en red de desague, colocada en fondo de zanja sobre solera de arena de 15 cm de espesor,nivelación del tubo, incluso piezas especiales, remate con arquetas, excavación con extracción de tierras al borde, posterior relleno con arena volcánica y compactación de la zanja, carga y transporte de tierras a vertedero,incluso p.p. de pequeño material, piezas especiales. Instalada y probada.

| Código | Ud | Descripción | Rendimiento | Precio | Importe |
|---|---|---|---|---|---|
| M01A0010 | h | Oficial primera | 0.06 | 13.83 | 0.83 |
| M01A0030 | h | Peón | 0.06 | 13.16 | 0.79 |
| E01CA0020 | m³ | Arena seca | 0.09 | 26.7 | 2.40 |
| E24BAB0100 | m | Tubería PE-100, A.D. PN 16 D=63mm Tuplen (material) | 1.05 | 5.89 | 6.18 |
| % | % | Costes indirectos | 3 % | 10.20 | 0.31 |
|  |  | Total |  |  | 10.51 |

**D99.01053** Ud. Tapa 50x50 en acero galvanizado rellenable C-250 tipo ACO Top Tek (05/10/2016)
1 Ud. × 350.61 = 350.61
Tapa 50x50 en acero galvanizado rellenable C-250 tipo ACO Top Tek, colocada en arqueta existente, incluso desmontaje de la existente y carga a contenedor de escombros, limpieza de arqueta, preparación del borde para recibir la tapa, nivelación y colocación, totalmente rematada.

| Código | Ud | Descripción | Rendimiento | Precio | Importe |
|---|---|---|---|---|---|
| M01B0050 | h | Oficial fontanero | 1 | 13.83 | 13.83 |
| M01A0010 | h | Oficial primera | 1 | 13.83 | 13.83 |
| A03A0030 | m³ | Hormigón en masa de fck= 15 N/mm² | 0.03 | 91.32 | 2.74 |
| e00.01053 | Ud. | Tapa 50x50 en acero galvanizado rellenable C-250 tipo ACO Top Tek (material; 05/10/2016) | 1 | 310 | 310.00 |
| % | % | Costes indirectos | 3 % | 340.40 | 10.21 |
|  |  | Total |  |  | 350.61 |

| Medición | Uds. | Parcial |
|---|---|---|
| salida desague fuente | 1 | 1.000 |
| Total |  | 1 |

**D29DBB0010** ud Pozo registro cuadrado ,tapa 60x60, en acero garvanizado rellenable C-250 tipo Aco Guss (01/04/2013)
1 ud × 693.14 = 693.14
Pozo registro cuadrado ,tapa 60x60, en acero garvanizado rellenable C-250 tipo Aco Guss, prefabricado de hormigón armado, de diámetro interior 1,00 m, con marcado CE s/UNE-EN 1917 y UNE 127917, formado por pieza inferior constituída por base de pozo de 1000x700 mm (Dxh) y pieza superior constituída por cono de 1000/625x700 mm (D inf/sup x h), registro reforzado en acero garvanizado rellenable C-250 tipo Aco Guss EN 124, juntas de estanqueidad o material de sellado, conexión a conducciones, incluso excavación precisa, relleno de trasdós con carga y transporte de tierras sobrantes a vertedero, totalmente terminado, según C.T.E. DB HS-5.

| Código | Ud | Descripción | Rendimiento | Precio | Importe |
|---|---|---|---|---|---|
| M01A0010 | h | Oficial primera | 0.5 | 13.83 | 6.92 |
| M01A0030 | h | Peón | 0.5 | 13.16 | 6.58 |
| QAC0010 | h | Camión grúa 20 t | 0.45 | 32.45 | 14.60 |
| A06B0010 | m³ | Excavación en zanjas y pozos. | 2 | 10.6 | 21.20 |
| A06D0020 | m³ | Carga mecánica, transporte tierras vertedero, camión, máx. 10 km | 1.46 | 4.73 | 6.91 |
| E28AC0010 | ud | Base de pozo 1000x700 (Dxh) mm (material; 19/09/2011) | 1.5 | 193.2 | 289.80 |
| A06C0030 | m³ | Relleno localizado con material de excavación. (01/04/2013) | 1.18 | 7.15 | 8.44 |
| e010332 | Ud. | tapa 60x60, en acero garvanizado rellenable C-250 tipo Aco Guss (material; 06/10/2016) | 1 | 318.5 | 318.50 |
| % | % | Costes indirectos | 3 % | 672.95 | 20.19 |
|  |  | Total |  |  | 693.14 |

| Medición | Uds. | Parcial |
|---|---|---|
| registro tuberia desague fuente | 1 | 1.000 |
| Total |  | 1 |

**D99.01051** Ud. Colocación de tapa y cerco en pozo de registro en calzada Ø 60 FD. D400 Aco Guss (04/10/2016)
23 Ud. × 194.9 = 4482.70
Tapa y cerco de pozo de registro en calzada Ø 60 FD, D400 articulada a 120º, tipo Aco Guss, colocada en pozos existentes, en el que se incluye la preparación del soporte y fijación,totalmente rematada y con la leyenda que corresponda

| Código | Ud | Descripción | Rendimiento | Precio | Importe |
|---|---|---|---|---|---|
| M01A0010 | h | Oficial primera | 0.5 | 13.83 | 6.92 |
| M01A0030 | h | Peón | 0.5 | 13.16 | 6.58 |
| A03A0100 | m³ | Hormigón en masa HM-30/P/16/IIb | 0.3 | 127.7 | 38.31 |
| E28BC0020 | ud | Reg calzad D400 Ø 60 cm tapa/marco fund dúctil Aco Guss (material; 04/06/2008) | 1 | 122.81 | 122.81 |
| QAC0010 | h | Camión grúa 20 t | 0.45 | 32.45 | 14.60 |
| % | % | Costes indirectos | 3 % | 189.22 | 5.68 |
|  |  | Total |  |  | 194.9 |

| Medición | Uds. | Parcial |
|---|---|---|
| Tapas en torno a la plaza | 23 | 23.000 |
| Total |  | 23 |

**D29DC0040A** m Reposición de marco y reja de imbornal aguas pluviales horm., a=0,60 m y reja fund. dúctil D 400 (17/01/2011)
6 m × 112.77 = 676.62
Repocición de marco y reja de imbornal de recogida de aguas pluviales, en calzadas, de ancho 0,36 m , con marco y reja reforzada, C 400, s/UNE EN 124, de fundición dúctil EJ-Norinco RI 284 N, incluso limpieza de fondo de arqueta, remate de tubos, incluso ayudas de albañileria

| Código | Ud | Descripción | Rendimiento | Precio | Importe |
|---|---|---|---|---|---|
| M01A0030 | h | Peón | 0.5 | 13.16 | 6.58 |
| M01A0010 | h | Oficial primera | 0.12 | 13.83 | 1.66 |
| A06D0020 | m³ | Carga mecánica, transporte tierras vertedero, camión, máx. 10 km | 0.05 | 4.73 | 0.24 |
| A03A0030 | m³ | Hormigón en masa de fck= 15 N/mm² | 0.01 | 91.32 | 0.91 |
| E28BE0060 | ud | Reja y marco articul D-400 60x360 mm fund dúctil EJ-Norinco RI 284 N (material; 04/06/2008) | 1.43 | 70 | 100.10 |
| % | % | Costes indirectos | 3 % | 109.49 | 3.28 |
|  |  | Total |  |  | 112.77 |

**D99.01052** Ml. Conjunto de canal de drenaje ACO S300 BA H30, de hormigon polímero, con reja pasarela de fundición dúctil clase D400 (05/10/2016)
4 Ml. × 358.3 = 1433.20
Conjunto de canal de drenaje ACO S300 BA H30, de hormigon polímero, con reja pasarela de fundición dúctil clase D400, colocada en canal existente, incluso demoliciónes, relleno y ayudas de albañileria necesarias, así como acople a la red existente, totalmente nivelada y preparada para asfaltar.

## 01.05 REVESTIMIENTOS Y APLACADOS (19/02/2016)
Importe: 92667.35

**d99.01061** Ml. Reparación de grietas (16/09/2016)
7.5 Ml. × 63.97 = 479.78
Reparación de grietas consistente, en picado de la zona a tratar, limpieza de polvo o material suelto o mal adherido, dejando la superficie a tratar con el poro abierto; relleno con adhesivo estructural y mortero de reparación de dos componentes, a base de resinas epoxi y cargas especiales, tixotrópico y tolerante a la humedad, tipo Sikadur-31 EF o similar, incluso excavacion y encofrado si fuera necesario. Totalmente terminado según indicaciones del fabricante e instrucciones de la D.F.

| Código | Ud | Descripción | Rendimiento | Precio | Importe |
|---|---|---|---|---|---|
| M01A0010 | h | Oficial primera | 1.2 | 13.83 | 16.60 |
| M01A0030 | h | Peón | 1.2 | 13.16 | 15.79 |
| A07B0010 | m | Apertura de rozas en murete de hormigón | 1 | 2.79 | 2.79 |
| e99.010601 | kg | Mortero de reparacion Sikadur 31 EF (material; 16/09/2016) | 1.7 | 15.84 | 26.93 |
| % | % | Costes indirectos | 3 % | 62.11 | 1.86 |
|  |  | Total |  |  | 63.97 |

| Medición | Uds. | Largo | Parcial |
|---|---|---|---|
|  | 15 | 0.500 | 7.500 |
| Total |  |  | 7.5 |

**d99.010602** Ml. Refuerzo estructural con lamina de fibra de carbono poltrusinado (16/09/2016)
21.13 Ml. × 48.43 = 1023.33
Refuerzo estructural consistente en: pequeño rebaje de la superfice para ambutir la lámina, limpieza y preparación de la superficie a poro abierto, aplicación de ahesivo Sikadur 30 o similar sobre la superficie; aplicación de la misma resina a la lámina de fibra de carbono poltrusinado tipo Sika CarboDur o similar, pegado por personal especializado y con experiencia. Volver a aplicar resina sobre la lámina de fibra de carbono y espolvorear con arena de cuarzo, incluso pequeño material y limpieza.Totalmente terminado según indicaciones del fabricante e instrucciones de la D.F.

| Código | Ud | Descripción | Rendimiento | Precio | Importe |
|---|---|---|---|---|---|
| M01A0010 | h | Oficial primera | 0.5 | 13.83 | 6.92 |
| M01A0030 | h | Peón | 0.5 | 13.16 | 6.58 |
| e99.010602 | Ml. | Fibra de Carbono, Sika Carborur E 512 de 5 cm de ancho (material; 16/09/2016) | 1 | 21.1 | 21.10 |
| e99.010603 | Kg | Adhesivo epoxídico para refuerzo estructural (material; 16/09/2016) | 0.6 | 20.23 | 12.14 |
| e99.010604 | Kg | Arena de cuarzo (material; 16/09/2016) | 0.5 | 0.55 | 0.28 |
| % | % | Costes indirectos | 3 % | 47.02 | 1.41 |
|  |  | Total |  |  | 48.43 |

| Medición | Uds. | Largo | Parcial |
|---|---|---|---|
|  | 15 | 0.500 | 7.500 |
| jardineras circulares | 1 | 6.800 | 6.800 |
|  | 1 | 6.830 | 6.830 |
| Total |  |  | 21.13 |

**D99.010601** m² preparación del soporte (29/09/2016)
123.564 m² × 6.78 = 837.76
preparación del soporte, consistente en picado y limpieza de restos de la demolición de los azulejos, y bruñido con mortero de cemento 1:3 , sobre paramentos de jardineras.

| Código | Ud | Descripción | Rendimiento | Precio | Importe |
|---|---|---|---|---|---|
| M01A0010 | h | Oficial primera | 0.2 | 13.83 | 2.77 |
| M01A0030 | h | Peón | 0.2 | 13.16 | 2.63 |
| A02A0010 | m³ | Mortero 1:3 de cemento | 0.01 | 117.67 | 1.18 |
| % | % | Costes indirectos | 3 % | 6.58 | 0.20 |
|  |  | Total |  |  | 6.78 |

| Medición | Uds. | Largo | Alto | Parcial |
|---|---|---|---|---|
| jardinera 1 | 1 | 36.150 | 0.600 | 21.690 |
| Jardinera 2 | 1 | 26.330 | 0.600 | 15.798 |
| Jardinera 3 | 1 | 36.870 | 0.600 | 22.122 |
| Jardinera 4 | 1 | 27.680 | 0.600 | 16.608 |
| Jardinera 5 | 1 | 26.470 | 0.600 | 15.882 |
| Jardinera 6 | 1 | 26.880 | 0.600 | 16.128 |
| Jardinera 7 | 1 | 6.660 | 0.600 | 3.996 |
| Jardinera 8 | 1 | 6.830 | 0.600 | 4.098 |
| Jardinera 9 | 1 | 5.270 | 0.600 | 3.162 |
| Jardinera 10 | 1 | 6.800 | 0.600 | 4.080 |
| Total |  |  |  | 123.564 |

**D07L0110C** m² Enfosc preparación soportes p/alicatados con mortero impermeabilizante
67.518 m² × 13.53 = 913.52
Enfoscado de preparación de soportes, para recibir alicatados, en paramentos verticales, con mortero impermeabilizante Sikatop 209 o similar.

| Código | Ud | Descripción | Rendimiento | Precio | Importe |
|---|---|---|---|---|---|
| M01A0010 | h | Oficial primera | 0.6 | 13.83 | 8.30 |
| e0001 | M³ | Mortero impermeabilizante sikatop 209 (material; 11/10/2016) | 0.04 | 9.24 | 0.37 |
| M01A0030 | h | Peón | 0.34 | 13.16 | 4.47 |
| % | % | Costes indirectos | 3 % | 13.14 | 0.39 |
|  |  | Total |  |  | 13.53 |

| Medición | Uds. | Largo | Alto | Parcial |
|---|---|---|---|---|
| fuente | 1 | 28.170 |  | 28.170 |
|  | 1 | 21.860 | 1.800 | 39.348 |
| Total |  |  |  | 67.518 |

**D12A0160C** Ud. Alicatado de azulejos sevillanos artesanos pintados a mano, de distintos formatos, de la fábrica Mensaque o similar
3597 Ud. × 14.15 = 50897.55
Alicatado de azulejos sevillanos artesanos pintados a mano, de formato igual al existente, de la fábrica Mensaque (fabricante de los originales) o similar, recibidos con mortero adhesivo cementoso,tipo sika Ceram-235 flexible o similar con marcado CE, según UNE-EN 12004, incluso enfoscado maestreado raspado, p.p. de ingletes, cortes, rejuntado con mortero preparado flexible base de resina epoxi de alta resistencia, juntas 2-20 mm, Sika Ceram Epoxi Grout o similar y limpieza, s/NTE RPA-4. Incluido transporte, despachos muelle, aduanas,seguros, etc.

| Código | Ud | Descripción | Rendimiento | Precio | Importe |
|---|---|---|---|---|---|
| M01A0010 | h | Oficial primera | 0.012 | 13.83 | 0.17 |
| M01A0030 | h | Peón | 0.012 | 13.16 | 0.16 |
| E37CA0120C | Ud | Azulej esmalt 14x28 cm pintado a mano Mensaque o similar (material) | 1 | 12.5 | 12.50 |
| E01FA0140C | kg | Adhesivo cementoso, p/rev y pav int/ext, Sika Ceram-235 Flexible (material) | 0.16 | 0.65 | 0.10 |
| E01FB0090C | kg | Mortero de rejuntado , a base de resina epoxi de alta resistencia, juntas 2-20 mm, Sika Ceram Epoxi Grout (material) | 0.015 | 6 | 0.09 |
| E01E0010 | m³ | Agua | 0.001 | 1.84 | 0.00 |
| A07A0010 | m² | Enfoscado maestreado raspado, para base de alicatados (08/10/2013) | 0.04 | 10.48 | 0.42 |
| e01069 | Ud. | Repercución de puesta en obra del material: transporte, despacho muelle, aduanas, etc... (05/10/2016) | 1 | 0.3 | 0.30 |
| % | % | Costes indirectos | 3 % | 13.74 | 0.41 |
|  |  | Total |  |  | 14.15 |

| Medición | Uds. | Parcial |
|---|---|---|
| Jardinera 1 | 354 | 354.000 |
| Jardinera 2 | 294 | 294.000 |
| Jardinera 3 | 444 | 444.000 |
| Jardinera 4 | 282 | 282.000 |
| Jardinera 5 | 294 | 294.000 |
| Jaradinera 6 | 279 | 279.000 |
| Jardinera 7 | 100 | 100.000 |
| Jardinera 8 | 100 | 100.000 |
| Jardinera 9 | 80 | 80.000 |
| Jardinera 10 | 100 | 100.000 |
| Fuente: |  |  |
| Tabica interior | 280 | 280.000 |
| Tabica superior | 280 | 280.000 |
| Tabica exterior | 320 | 320.000 |
| Azulejo base bancos |  |  |
| bancos 1 | 17 | 17.000 |
| banco 2 | 22 | 22.000 |
| Banco 3 | 22 | 22.000 |
| Banco 4 | 27 | 27.000 |
| Banco 5 | 17 | 17.000 |
| Banco 6 | 17 | 17.000 |
| Banco 7 | 17 | 17.000 |
| Banco 8 | 17 | 17.000 |
| Banco 9 | 17 | 17.000 |
| Banco 10 | 21 | 21.000 |
| Banco 11 | 17 | 17.000 |
| Banco 12 | 19 | 19.000 |
| Banco 13 | 17 | 17.000 |
| Banco 14 | 17 | 17.000 |
| Banco 15 | 17 | 17.000 |
| Banco 16 | 29 | 29.000 |
| Banco 17 | 17 | 17.000 |
| Banco 18 | 17 | 17.000 |
| Banco 19 | 27 | 27.000 |
| Banco 20 | 19 | 19.000 |
| Total |  | 3597 |

**d99.01066** Ud. Piezas en fondo de fuente
1332 Ud. × 11.15 = 14851.80
Alicatado de azulejos sevillanos artesanos pintados a mano, en fondo de fuente,de formato igual al existente, de la fábrica Mensaque (fabricante de los originales) o similar, recibidos con mortero adhesivo cementoso,tipo sika Ceram-235 flexible o similar con marcado CE, según UNE-EN 12004, incluso enfoscado maestreado raspado, p.p. de ingletes, cortes, rejuntado con mortero preparado flexible base de resina epoxi de alta resistencia, juntas 2-20 mm, Sika Ceram Epoxi Grout o similar y limpieza, s/NTE RPA-4.Incluido transporte, despachos muelle, aduanas,seguros, etc.

| Código | Ud | Descripción | Rendimiento | Precio | Importe |
|---|---|---|---|---|---|
| M01A0010 | h | Oficial primera | 0.012 | 13.83 | 0.17 |
| M01A0030 | h | Peón | 0.012 | 13.16 | 0.16 |
| E01FA0140C | kg | Adhesivo cementoso, p/rev y pav int/ext, Sika Ceram-235 Flexible | 0.15 | 0.65 | 0.10 |
| E01FB0090C | kg | Mortero de rejuntado , a base de resina epoxi de alta resistencia, juntas 2-20 mm, Sika Ceram Epoxi Grout | 0.014 | 6 | 0.08 |
| E01E0010 | m³ | Agua | 0.001 | 1.84 | 0.00 |
| A07A0010 | m² | Enfoscado maestreado raspado, para base de alicatados | 0.04 | 10.48 | 0.42 |
| e01067 | Ud | Azulejo fondo fuente ceramica artesana Mensaque (material) | 1 | 9.6 | 9.60 |
| e01069 | Ud. | Repercución de puesta en obra del material: transporte, despacho muelle, aduanas, etc... | 1 | 0.3 | 0.30 |
| % | % | Costes indirectos | 3 % | 10.83 | 0.32 |
|  |  | Total |  |  | 11.15 |

**d99.01603** Ml. Ángulo de borde de azulejos sevillanos artesanos (27/09/2016)
442 Ml. × 13.87 = 6130.54
Ángulo de borde de azulejos sevillanos artesanos, de la fábrica Mensaque (fabricante de los originales) o similar, recibidos con mortero adhesivo cementoso,tipo sika Ceram-235 flexible o similar con marcado CE, según UNE-EN 12004, incluso enfoscado maestreado raspado, p.p. de ingletes, cortes, rejuntado con mortero preparado flexible base de resina epoxi de alta resistencia, juntas 2-20 mm, Sika Ceram Epoxi Grout o similar y limpieza, s/NTE RPA-4.Incluido transporte, despachos muelle, aduanas,seguros, etc.

| Código | Ud | Descripción | Rendimiento | Precio | Importe |
|---|---|---|---|---|---|
| M01A0010 | h | Oficial primera | 0.09 | 13.83 | 1.24 |
| M01A0030 | h | Peón | 0.09 | 13.16 | 1.18 |
| e99.0106 | Ud. | ángulo artesanal de color azul, verde o melado (material) | 5 | 2.1 | 10.50 |
| E01FA0140C | kg | Adhesivo cementoso, p/rev y pav int/ext, Sika Ceram-235 Flexible | 0.15 | 0.65 | 0.10 |
| E01FB0090C | kg | Mortero de rejuntado , a base de resina epoxi de alta resistencia, juntas 2-20 mm, Sika Ceram Epoxi Grout | 0.03 | 6 | 0.18 |
| E01E0010 | m³ | Agua | 0.001 | 1.84 | 0.00 |
| e01069 | Ud. | Repercución de puesta en obra del material: transporte, despacho muelle, aduanas, etc... | 0.9 | 0.3 | 0.27 |
| % | % | Costes indirectos | 3 % | 13.47 | 0.40 |
|  |  | Total |  |  | 13.87 |

| Medición | Uds. | Largo | Parcial |
|---|---|---|---|
| Jardineras: ángulo azul | 589 | 0.200 | 117.800 |
| Angulos melados | 662 | 0.200 | 132.400 |
| Ángulos verdes | 739 | 0.200 | 147.800 |
| Fuente: ángulo azul | 220 | 0.200 | 44.000 |
| Total |  |  | 442 |

**d99.01063** Ud. Reposición de tira pintada en bancos de alicatado de azulejos sevillanos artesanos pintados a mano en bancos
503 Ud. × 10.91 = 5487.73
Reposición de tira pintada en bancos de azulejos sevillanos artesanos pintados a mano en bancos, de la fábrica Mensaque (fabricante de los originales) o similar, recibidos con mortero adhesivo cementoso,tipo sika Ceram-235 flexible o similar con marcado CE, según UNE-EN 12004, incluso enfoscado maestreado raspado, p.p. de ingletes, cortes, rejuntado con mortero preparado flexible base de resina epoxi de alta resistencia, juntas 2-20 mm, Sika Ceram Epoxi Grout o similar y limpieza, s/NTE RPA-4.Incluido transporte, despachos muelle, aduanas,seguros, etc.

| Código | Ud | Descripción | Rendimiento | Precio | Importe |
|---|---|---|---|---|---|
| M01A0010 | h | Oficial primera | 0.013 | 13.83 | 0.18 |
| M01A0030 | h | Peón | 0.013 | 13.16 | 0.17 |
| E01FA0140C | kg | Adhesivo cementoso, p/rev y pav int/ext, Sika Ceram-235 Flexible | 0.05 | 0.65 | 0.03 |
| E01FB0090C | kg | Mortero de rejuntado , a base de resina epoxi de alta resistencia, juntas 2-20 mm, Sika Ceram Epoxi Grout | 0.03 | 6 | 0.18 |
| E01E0010 | m³ | Agua | 0.001 | 1.84 | 0.00 |
| e0101064 | Ud. | Tira pintada de azulejo sevillano (material) | 1 | 9.85 | 9.85 |
| e01069 | Ud. | Repercución de puesta en obra del material: transporte, despacho muelle, aduanas, etc... | 0.6 | 0.3 | 0.18 |
| % | % | Costes indirectos | 3 % | 10.59 | 0.32 |
|  |  | Total |  |  | 10.91 |

| Medición | Uds. | Parcial |
|---|---|---|
| bancos 1 | 24 | 24.000 |
| banco 2 | 28 | 28.000 |
| Banco 3 | 24 | 24.000 |
| Banco 4 | 22 | 22.000 |
| Banco 5 | 22 | 22.000 |
| Banco 6 | 22 | 22.000 |
| Banco 7 | 22 | 22.000 |
| Banco 8 | 26 | 26.000 |
| Banco 9 | 25 | 25.000 |
| Banco 10 | 22 | 22.000 |
| Banco 11 | 26 | 26.000 |
| Banco 12 | 24 | 24.000 |
| Banco 13 | 27 | 27.000 |
| Banco 14 | 27 | 27.000 |
| Banco 15 | 30 | 30.000 |
| Banco 16 | 26 | 26.000 |
| Banco 17 | 28 | 28.000 |
| Banco 18 | 27 | 27.000 |
| Banco 19 | 26 | 26.000 |
| Banco 20 | 25 | 25.000 |
| Total |  | 503 |

**d99.01017** Ud. Reposición de Moldura superior en bancos
70 Ud. × 3.43 = 240.10
Reposición de moldura superior en bancos de azulejos sevillanos artesanos pintados a mano en bancos, de la fábrica Mensaque (fabricante de los originales) o similar, recibidos con mortero adhesivo cementoso,tipo sika Ceram-235 flexible o similar con marcado CE, según UNE-EN 12004, incluso enfoscado maestreado raspado, p.p. de ingletes, cortes, rejuntado con mortero preparado flexible base de resina epoxi de alta resistencia, juntas 2-20 mm, Sika Ceram Epoxi Grout o similar y limpieza, s/NTE RPA-4.Incluido transporte, despachos muelle, aduanas,seguros, etc.

| Código | Ud | Descripción | Rendimiento | Precio | Importe |
|---|---|---|---|---|---|
| M01A0010 | h | Oficial primera | 0.012 | 13.83 | 0.17 |
| M01A0030 | h | Peón | 0.012 | 13.16 | 0.16 |
| E01FA0140C | kg | Adhesivo cementoso, p/rev y pav int/ext, Sika Ceram-235 Flexible | 0.025 | 0.65 | 0.02 |
| E01FB0090C | kg | Mortero de rejuntado , a base de resina epoxi de alta resistencia, juntas 2-20 mm, Sika Ceram Epoxi Grout | 0.03 | 6 | 0.18 |
| E01E0010 | m³ | Agua | 0.001 | 1.84 | 0.00 |
| e0101065 |  | Moldura superior (material) | 1 | 2.5 | 2.50 |
| e01069 | Ud. | Repercución de puesta en obra del material: transporte, despacho muelle, aduanas, etc... | 1 | 0.3 | 0.30 |
| % | % | Costes indirectos | 3 % | 3.33 | 0.10 |
|  |  | Total |  |  | 3.43 |

| Medición | Uds. | Parcial |
|---|---|---|
| bancos 1 | 5 | 5.000 |
| banco 2 | 5 | 5.000 |
| Banco 3 | 4 | 4.000 |
| Banco 4 | 2 | 2.000 |
| Banco 5 | 3 | 3.000 |
| Banco 8 | 2 | 2.000 |
| Banco 9 | 6 | 6.000 |
| Banco 10 | 2 | 2.000 |
| Banco 11 | 12 | 12.000 |
| Banco 13 | 8 | 8.000 |
| Banco 14 | 2 | 2.000 |
| Banco 15 | 2 | 2.000 |
| Banco 16 | 4 | 4.000 |
| Banco 17 | 8 | 8.000 |
| Banco 19 | 5 | 5.000 |
| Total |  | 70 |

**d99.01064** Ud. Reposición de media caña en bancos
376 Ud. × 1.58 = 594.08
Reposición de media caña de azulejos sevillanos artesanos pintados a mano en bancos, de la fábrica Mensaque (fabricante de los originales) o similar, recibidos con mortero adhesivo cementoso,tipo sika Ceram-235 flexible o similar con marcado CE, según UNE-EN 12004, incluso enfoscado maestreado raspado, p.p. de ingletes, cortes, rejuntado con mortero preparado flexible base de resina epoxi de alta resistencia, juntas 2-20 mm, Sika Ceram Epoxi Grout o similar y limpieza, s/NTE RPA-4.Incluido transporte, despachos muelle, aduanas,seguros, etc.

| Código | Ud | Descripción | Rendimiento | Precio | Importe |
|---|---|---|---|---|---|
| M01A0010 | h | Oficial primera | 0.013 | 13.83 | 0.18 |
| M01A0030 | h | Peón | 0.013 | 13.16 | 0.17 |
| E01FA0140C | kg | Adhesivo cementoso, p/rev y pav int/ext, Sika Ceram-235 Flexible | 0.03 | 0.65 | 0.02 |
| E01E0010 | m³ | Agua | 0.001 | 1.84 | 0.00 |
| E01FB0090C | kg | Mortero de rejuntado , a base de resina epoxi de alta resistencia, juntas 2-20 mm, Sika Ceram Epoxi Grout | 0.02 | 6 | 0.12 |
| e01065 | Ud. | pieza de media caña (material) | 1 | 0.95 | 0.95 |
| e01069 | Ud. | Repercución de puesta en obra del material: transporte, despacho muelle, aduanas, etc... | 0.3 | 0.3 | 0.09 |
| % | % | Costes indirectos | 3 % | 1.53 | 0.05 |
|  |  | Total |  |  | 1.58 |

| Medición | Uds. | Parcial |
|---|---|---|
| bancos 1 | 20 | 20.000 |
| banco 2 | 18 | 18.000 |
| Banco 3 | 22 | 22.000 |
| Banco 4 | 13 | 13.000 |
| Banco 5 | 16 | 16.000 |
| Banco 6 | 12 | 12.000 |
| Banco 7 | 19 | 19.000 |
| Banco 8 | 14 | 14.000 |
| Banco 9 | 28 | 28.000 |
| Banco 10 | 22 | 22.000 |
| Banco 11 | 28 | 28.000 |
| Banco 12 | 28 | 28.000 |
| Banco 13 | 16 | 16.000 |
| Banco 14 | 22 | 22.000 |
| Banco 15 | 12 | 12.000 |
| Banco 16 | 12 | 12.000 |
| Banco 17 | 20 | 20.000 |
| Banco 18 | 23 | 23.000 |
| Banco 19 | 17 | 17.000 |
| Banco 20 | 14 | 14.000 |
| Total |  | 376 |

**d99.01065** Ud. Reposición de tira lisa en bancos
453 Ud. × 1.42 = 643.26
Reposición de tira lisa en bancos de azulejos sevillanos artesanos pintados a mano, de la fábrica Mensaque (fabricante de los originales) o similar, recibidos con mortero adhesivo cementoso,tipo sika Ceram-235 flexible o similar con marcado CE, según UNE-EN 12004, incluso enfoscado maestreado raspado, p.p. de ingletes, cortes, rejuntado con mortero preparado flexible base de resina epoxi de alta resistencia, juntas 2-20 mm, Sika Ceram Epoxi Grout o similar y limpieza, s/NTE RPA-4.Incluido transporte, despachos muelle, aduanas,seguros, etc.

| Código | Ud | Descripción | Rendimiento | Precio | Importe |
|---|---|---|---|---|---|
| M01A0010 | h | Oficial primera | 0.012 | 13.83 | 0.17 |
| M01A0030 | h | Peón | 0.012 | 13.16 | 0.16 |
| E01FA0140C | kg | Adhesivo cementoso, p/rev y pav int/ext, Sika Ceram-235 Flexible | 0.03 | 0.65 | 0.02 |
| E01E0010 | m³ | Agua | 0.001 | 1.84 | 0.00 |
| E01FB0090C | kg | Mortero de rejuntado , a base de resina epoxi de alta resistencia, juntas 2-20 mm, Sika Ceram Epoxi Grout | 0.025 | 6 | 0.15 |
| e01066 | Ud. | Tira lisa (material) | 1 | 0.85 | 0.85 |
| e01069 | Ud. | Repercución de puesta en obra del material: transporte, despacho muelle, aduanas, etc... | 0.1 | 0.3 | 0.03 |
| % | % | Costes indirectos | 3 % | 1.38 | 0.04 |
|  |  | Total |  |  | 1.42 |

| Medición | Uds. | Parcial |
|---|---|---|
| bancos 1 | 30 | 30.000 |
| banco 2 | 20 | 20.000 |
| Banco 3 | 20 | 20.000 |
| Banco 4 | 20 | 20.000 |
| Banco 5 | 22 | 22.000 |
| Banco 6 | 22 | 22.000 |
| Banco 7 | 22 | 22.000 |
| Banco 8 | 22 | 22.000 |
| Banco 9 | 24 | 24.000 |
| Banco 10 | 22 | 22.000 |
| Banco 11 | 27 | 27.000 |
| Banco 12 | 22 | 22.000 |
| Banco 13 | 22 | 22.000 |
| Banco 14 | 22 | 22.000 |
| Banco 15 | 22 | 22.000 |
| Banco 16 | 22 | 22.000 |
| Banco 17 | 26 | 26.000 |
| Banco 18 | 22 | 22.000 |
| Banco 19 | 22 | 22.000 |
| Banco 20 | 22 | 22.000 |
| Total |  | 453 |

**d99.010018** Ud. Acopio de material segun cuadro s/ cuadro nº 1 (05/10/2016)
1 Ud. × 4967.9 = 4967.90
Acopio de material s/ relacion del cuadro nº 1, clasificado y etiquetado, incluso transporte, despachos de muelle y aduanas,seguros, etc, depositado en almacen

| Código | Ud | Descripción | Rendimiento | Precio | Importe |
|---|---|---|---|---|---|
| e99.01008 | Ud. | Piezas totales para acopio según cuadro adjunto nº 1 (material; 05/10/2016) | 1 | 4823.2 | 4823.20 |
| % | % | Costes indirectos | 3 % | 4823.20 | 144.70 |
|  |  | Total |  |  | 4967.9 |

**d99.01016** dia Trabajo de reparación en frio en obra de 1 operario para subsanar los despefectos en los azulejos dañados que no necesitan sustitución (22/09/2016)
20 dia × 280 = 5600.00
Trabajo de reparación en frio en obra de 1 operario para subsanar los despefectos en los azulejos dañados que no necesitan sustitución, incluso estancia y pension completa del operario.

| Medición | Uds. | Parcial |
|---|---|---|
| Reparacion de bancos | 20 | 20.000 |
| Total |  | 20 |

## 01.06 PAVIMENTOS (19/02/2016)
Importe: 101891.76

**D11EA0030** m² Pavim mármol blanco Carrara 25x25x3 cm
385.27 m² × 112.73 = 43431.49
Pavimento de mármol natural blanco carrara, de 25x25x3 cm, acabado con tratamiento antideslizante en seco y mojado (Clase 3), recibido con adhesivo cementoso, con marcado CE según UNE-EN 12004, sobre soporte preparado (no incluído), incluso rejuntado con mortero preparado flexible y limpieza.

| Código | Ud | Descripción | Rendimiento | Precio | Importe |
|---|---|---|---|---|---|
| M01A0010 | h | Oficial primera | 0.55 | 13.83 | 7.61 |
| M01A0030 | h | Peón | 0.35 | 13.16 | 4.61 |
| E34BA0210 | m² | Marmol blanco Carrara baldosa25*25*3 cm (material) | 1 | 91.83 | 91.83 |
| E01FA0140C | kg | Adhesivo cementoso, p/rev y pav int/ext, Sika Ceram-235 Flexible | 6 | 0.65 | 3.90 |
| E01FB0090C | kg | Mortero de rejuntado , a base de resina epoxi de alta resistencia, juntas 2-20 mm, Sika Ceram Epoxi Grout | 0.25 | 6 | 1.50 |
| E01E0010 | m³ | Agua | 0.001 | 1.84 | 0.00 |
| % | % | Costes indirectos | 3 % | 109.45 | 3.28 |
|  |  | Total |  |  | 112.73 |

| Medición | Uds. | Largo | Ancho | Parcial |
|---|---|---|---|---|
|  | 0.5 | 675.340 |  | 337.670 |
| vado | -1 | 4.000 | 0.600 | -2.400 |
| * | 1 | 50.000 |  | 50.000 |
| Total |  |  |  | 385.27 |

**d99.01071** M² Marmol natural rojo alicante 25x25x3 cm
385.27 M² × 108.01 = 41613.01
Marmol natural rojo alicante 25x25x3 cm.,acabado con tratamiento antideslizante en seco y mojado (Clase 3), recibido con adhesivo cementoso, con marcado CE según UNE-EN 12004, sobre soporte preparado (no incluído), incluso rejuntado con mortero preparado flexible y limpieza.

| Código | Ud | Descripción | Rendimiento | Precio | Importe |
|---|---|---|---|---|---|
| M01A0030 | h | Peón | 0.35 | 13.16 | 4.61 |
| M01A0010 | h | Oficial primera | 0.55 | 13.83 | 7.61 |
| E01FA0140C | kg | Adhesivo cementoso, p/rev y pav int/ext, Sika Ceram-235 Flexible | 6 | 0.65 | 3.90 |
| E01FB0090C | kg | Mortero de rejuntado , a base de resina epoxi de alta resistencia, juntas 2-20 mm, Sika Ceram Epoxi Grout | 0.25 | 6 | 1.50 |
| E01E0010 | m³ | Agua | 0.001 | 1.84 | 0.00 |
| e99.01071 | m² | Loseta marmol rojo Alicante 25x25x3 cm. (material) | 1 | 87.24 | 87.24 |
| % | % | Costes indirectos | 3 % | 104.86 | 3.15 |
|  |  | Total |  |  | 108.01 |

| Medición | Uds. | Largo | Ancho | Parcial |
|---|---|---|---|---|
|  | 0.5 | 675.340 |  | 337.670 |
|  | -1 | 4.000 | 0.600 | -2.400 |
| * | 1 | 50.000 |  | 50.000 |
| Total |  |  |  | 385.27 |

**d99.01072** Ml. Pieza curva de marmol blanco carrara Gioga de 0,70x0.03
26.5 Ml. × 226.53 = 6003.05
Pieza curva de marmol blanco carrara Gioga de 0,70x0.03 acabado con tratamiento antideslizante en seco y mojado (Clase 3), recibido con adhesivo cementoso, con marcado CE según UNE-EN 12004, sobre soporte preparado (no incluído), incluso rejuntado con mortero preparado flexible y limpieza.

| Código | Ud | Descripción | Rendimiento | Precio | Importe |
|---|---|---|---|---|---|
| M01A0010 | h | Oficial primera | 1.1 | 13.83 | 15.21 |
| M01A0030 | h | Peón | 0.95 | 13.16 | 12.50 |
| E01FA0140 | kg | Adhesivo cementoso C 2TE S1, gris, p/rev y pav int/ext, PEGOLAND FLEX (material) | 1.68 | 0.64 | 1.08 |
| E01FB0090 | kg | Mortero de rejuntado cementoso mejorado, CG 2, color, juntas 2-15 mm, MORCEMCOLOR JUNTA UNIVERSAL (material) | 0.2 | 0.72 | 0.14 |
| E01E0010 | m³ | Agua | 0.001 | 1.84 | 0.00 |
| e99.01072 | Ml. | Pieza curva de marmol blanco Carrara Gioga con tratamiento antideslizante de 70x3 (material) | 1 | 191 | 191.00 |
| % | % | Costes indirectos | 3 % | 219.93 | 6.60 |
|  |  | Total |  |  | 226.53 |

**d99.01073** Ml. Pieza curva de marmol blanco carrara Gioga de 0,35x0.03
13.3 Ml. × 177.6 = 2362.08
Pieza curva de marmol natural blanco carrara Gioga de 0,35x0.03 acabado con tratamiento antideslizante en seco y mojado (Clase 3), recibido con adhesivo cementoso, con marcado CE según UNE-EN 12004, sobre soporte preparado (no incluído), incluso rejuntado con mortero preparado flexible y limpieza.

| Código | Ud | Descripción | Rendimiento | Precio | Importe |
|---|---|---|---|---|---|
| M01A0010 | h | Oficial primera | 1.1 | 13.83 | 15.21 |
| M01A0030 | h | Peón | 0.95 | 13.16 | 12.50 |
| E01FA0140 | kg | Adhesivo cementoso C 2TE S1, gris, p/rev y pav int/ext, PEGOLAND FLEX | 1.68 | 0.64 | 1.08 |
| E01FB0090 | kg | Mortero de rejuntado cementoso mejorado, CG 2, color, juntas 2-15 mm, MORCEMCOLOR JUNTA UNIVERSAL | 0.2 | 0.72 | 0.14 |
| E01E0010 | m³ | Agua | 0.001 | 1.84 | 0.00 |
| e99.01073 | Ml. | Pieza curva marmol blanco carrara Gioga de 35x3 (material) | 1 | 143.5 | 143.50 |
| % | % | Costes indirectos | 3 % | 172.43 | 5.17 |
|  |  | Total |  |  | 177.6 |

**d99.01074** Ml. Tabica de marmol natural blanco carrara Gioga de 22x3 cm.
20.45 Ml. × 82.33 = 1683.65
Tabica de marmol natural blanco carrara Gioga de 22x3 cm. recibido con adhesivo cementoso, con marcado CE según UNE-EN 12004, sobre soporte preparado (no incluído), incluso rejuntado con mortero preparado flexible y limpieza.

| Código | Ud | Descripción | Rendimiento | Precio | Importe |
|---|---|---|---|---|---|
| M01A0010 | h | Oficial primera | 1.1 | 13.83 | 15.21 |
| M01A0030 | h | Peón | 0.95 | 13.16 | 12.50 |
| E01FA0140 | kg | Adhesivo cementoso C 2TE S1, gris, p/rev y pav int/ext, PEGOLAND FLEX | 1.68 | 0.64 | 1.08 |
| E01FB0090 | kg | Mortero de rejuntado cementoso mejorado, CG 2, color, juntas 2-15 mm, MORCEMCOLOR JUNTA UNIVERSAL | 0.2 | 0.72 | 0.14 |
| E01E0010 | m³ | Agua | 0.001 | 1.84 | 0.00 |
| e99.01074 | Ml. | Tabica de marmol natural blanco carrara Gioga de 22x3 cm. (material) | 1 | 51 | 51.00 |
| % | % | Costes indirectos | 3 % | 79.93 | 2.40 |
|  |  | Total |  |  | 82.33 |

| Medición | Uds. | Largo | Parcial |
|---|---|---|---|
|  | 1 | 13.250 | 13.250 |
|  | 1 | 7.200 | 7.200 |
| Total |  |  | 20.45 |

**d99.01075** m² Baldosa de botones de marmol natural blanco Carrara 25x25x3 cm
2.4 m² × 170.14 = 408.34
Baldosa de botones de marmol natural blanco Carrara 25x25x3 cm. acabado con tratamiento antideslizante en seco y mojado (Clase 3), recibido con adhesivo cementoso, con marcado CE según UNE-EN 12004, sobre soporte preparado (no incluído), incluso rejuntado con mortero preparado flexible y limpieza.

| Código | Ud | Descripción | Rendimiento | Precio | Importe |
|---|---|---|---|---|---|
| M01A0010 | h | Oficial primera | 0.55 | 13.83 | 7.61 |
| M01A0030 | h | Peón | 0.35 | 13.16 | 4.61 |
| E01FA0140C | kg | Adhesivo cementoso, p/rev y pav int/ext, Sika Ceram-235 Flexible | 6 | 0.65 | 3.90 |
| E01FB0090C | kg | Mortero de rejuntado , a base de resina epoxi de alta resistencia, juntas 2-20 mm, Sika Ceram Epoxi Grout | 0.25 | 6 | 1.50 |
| E01E0010 | m³ | Agua | 0.001 | 1.84 | 0.00 |
| e99.01075 | m² | Baldosa de botones de marmol natural blanco carrara de 25x25x3 (material) | 1 | 147.56 | 147.56 |
| % | % | Costes indirectos | 3 % | 165.18 | 4.96 |
|  |  | Total |  |  | 170.14 |

| Medición | Uds. | Largo | Ancho | Parcial |
|---|---|---|---|---|
|  | 1 | 4.000 | 0.600 | 2.400 |
| Total |  |  |  | 2.4 |

**d99.01076** m² Baldosa de botones de marmol natural rojo Alicante 25x25x3 cm.
2.4 m² × 145.13 = 348.31
Baldosa de botones de marmol natural rojo Alicante 25x25x3 cm., acabado con tratamiento antideslizante en seco y mojado (Clase 3), recibido con adhesivo cementoso, con marcado CE según UNE-EN 12004, sobre soporte preparado (no incluído), incluso rejuntado con mortero preparado flexible y limpieza.

| Código | Ud | Descripción | Rendimiento | Precio | Importe |
|---|---|---|---|---|---|
| M01A0010 | h | Oficial primera | 0.55 | 13.83 | 7.61 |
| M01A0030 | h | Peón | 0.35 | 13.16 | 4.61 |
| E01FA0140C | kg | Adhesivo cementoso, p/rev y pav int/ext, Sika Ceram-235 Flexible | 6 | 0.65 | 3.90 |
| E01FB0090C | kg | Mortero de rejuntado , a base de resina epoxi de alta resistencia, juntas 2-20 mm, Sika Ceram Epoxi Grout | 0.25 | 6 | 1.50 |
| E01E0010 | m³ | Agua | 0.001 | 1.84 | 0.00 |
| e99.01077 | m² | Baldosa de botones de marmol natural rojo Alicante 25x25x3 cm (material) | 1 | 123.28 | 123.28 |
| % | % | Costes indirectos | 3 % | 140.90 | 4.23 |
|  |  | Total |  |  | 145.13 |

| Medición | Uds. | Largo | Ancho | Parcial |
|---|---|---|---|---|
|  | 1 | 4.000 | 0.600 | 2.400 |
| Total |  |  |  | 2.4 |

**D29GFA0040** m Bordillo acera hormigón 100x30x17-15 cm
125.5 m × 26.86 = 3370.93
Bordillo para acera de hormigón, de 100x30x17-15 cm, colocado con mortero de cemento 1:5, incluso base y recalce de hormigón y rejuntado.

| Código | Ud | Descripción | Rendimiento | Precio | Importe |
|---|---|---|---|---|---|
| M01A0010 | h | Oficial primera | 0.45 | 13.83 | 6.22 |
| M01A0030 | h | Peón | 0.45 | 13.16 | 5.92 |
| E33LA0010 | ud | Bordill acera de hormigón 100x30x17-15 cm (material) | 1 | 8.9 | 8.90 |
| A03A0030 | m³ | Hormigón en masa de fck= 15 N/mm² | 0.05 | 91.32 | 4.57 |
| A02A0030C | m³ | Mortero Impermeabilizante sikatop 209 | 0.01 | 32.04 | 0.32 |
| A01B0010 | m³ | Pasta de cemento | 0.001 | 145.16 | 0.15 |
| % | % | Costes indirectos | 3 % | 26.08 | 0.78 |
|  |  | Total |  |  | 26.86 |

| Medición | Uds. | Largo | Parcial |
|---|---|---|---|
| plaza | 1 | 121.500 | 121.500 |
| vados | 2 | 2.000 | 4.000 |
| Total |  |  | 125.5 |

**D29GFA0120** ud Paso de minusválido de a=4,90 m
2 ud × 136.59 = 273.18
Paso de minusválido de a=3,60
m de ancho realizado con 4 m de bordillo de hormigón rebajado y 2 piezas de bordillo de transición de 0,45 m, colocado con mortero 1:5, rejuntado y base y recalce de hormigón.

| Código | Ud | Descripción | Rendimiento | Precio | Importe |
|---|---|---|---|---|---|
| M01A0010 | h | Oficial primera | 2.27 | 13.83 | 31.39 |
| M01A0030 | h | Peón | 2.27 | 13.16 | 29.87 |
| E33LA0060 | ud | Bordillo acera hormig, rebajado, 100x20x17-15 cm (material) | 3 | 8.9 | 26.70 |
| E33LA0070 | ud | Bordillo acera hormig, transición 45x30-20x15 cm (material) | 2 | 10.3 | 20.60 |
| A03A0030 | m³ | Hormigón en masa de fck= 15 N/mm² | 0.23 | 91.32 | 21.00 |
| A02A0030C | m³ | Mortero Impermeabilizante sikatop 209 | 0.05 | 32.04 | 1.60 |
| A01B0010 | m³ | Pasta de cemento | 0.01 | 145.16 | 1.45 |
| % | % | Costes indirectos | 3 % | 132.61 | 3.98 |
|  |  | Total |  |  | 136.59 |

| Medición | Uds. | Parcial |
|---|---|---|
| C. Gral O´Donnell | 2 | 2.000 |
| Total |  | 2 |

**D29GC0010A** m² Pav. loseta hormigón, 25x25cm o 33x33 cm
10.68 m² × 44.39 = 474.09
Pavimento de loseta de hormigón, de 25x25cm o 33x33 cm, colocadas con mortero 1:6 de cemento y arena, incluso solera de hormigón de fck=10 N/mm² de 7 cm de espesor medio, cortes, formación de juntas de dilatación, rejuntado y limpieza.

| Código | Ud | Descripción | Rendimiento | Precio | Importe |
|---|---|---|---|---|---|
| M01A0010 | h | Oficial primera | 0.7 | 13.83 | 9.68 |
| M01A0030 | h | Peón | 0.7 | 13.16 | 9.21 |
| E33A0010 | m² | Baldosa de hormigón 33X33X3 cm (material) | 1.05 | 14 | 14.70 |
| A02A0040 | m³ | Mortero 1:6 de cemento | 0.02 | 96.15 | 1.92 |
| A01B0010 | m³ | Pasta de cemento | 0.01 | 145.16 | 1.45 |
| A03A0010 | m³ | Hormigón en masa de fck= 10 N/mm² | 0.07 | 87.66 | 6.14 |
| E01E0010 | m³ | Agua | 0.001 | 1.84 | 0.00 |
| % | % | Costes indirectos | 3 % | 43.10 | 1.29 |
|  |  | Total |  |  | 44.39 |

| Medición | Uds. | Largo | Ancho | Parcial |
|---|---|---|---|---|
| C. Gral O´Donnell | 1 | 1.500 | 1.320 | 1.980 |
|  | 1 | 1.500 | 1.500 | 2.250 |
|  | 1 | 1.500 | 0.900 | 1.350 |
|  | 1 | 1.500 | 1.000 | 1.500 |
|  | 2 | 1.200 | 1.500 | 3.600 |
| Total |  |  |  | 10.68 |

**d99.01077** m² Loseta de botones (04/10/2016)
4.32 m² × 42.64 = 184.20
Loseta de botones de hormigón, de 33x33 cm, colocadas con mortero 1:6 de cemento y arena, incluso solera de hormigón de fck=10 N/mm² de 7 cm de espesor medio, cortes, formación de juntas de dilatación, rejuntado y limpieza.

| Código | Ud | Descripción | Rendimiento | Precio | Importe |
|---|---|---|---|---|---|
| M01A0010 | h | Oficial primera | 0.7 | 13.83 | 9.68 |
| M01A0030 | h | Peón | 0.7 | 13.16 | 9.21 |
| A02A0040 | m³ | Mortero 1:6 de cemento | 0.02 | 96.15 | 1.92 |
| A01B0010 | m³ | Pasta de cemento | 0.001 | 145.16 | 0.15 |
| A03A0010 | m³ | Hormigón en masa de fck= 10 N/mm² | 0.07 | 87.66 | 6.14 |
| E01E0010 | m³ | Agua | 0.001 | 1.84 | 0.00 |
| e99.01078 | m² | loseta de botones de 30x30 (material; 04/10/2016) | 1.1 | 13 | 14.30 |
| % | % | Costes indirectos | 3 % | 41.40 | 1.24 |
|  |  | Total |  |  | 42.64 |

| Medición | Uds. | Largo | Ancho | Parcial |
|---|---|---|---|---|
|  | 2 | 3.600 | 0.600 | 4.320 |
| Total |  |  |  | 4.32 |

**d99.01079** m² Loseta acanalada (04/10/2016)
1.52 m² × 43.78 = 66.55
Loseta acanalada colocadas con mortero 1:6 de cemento y arena, incluso solera de hormigón de fck=10 N/mm² de 7 cm de espesor medio, cortes, formación de juntas de dilatación, rejuntado y limpieza.

| Código | Ud | Descripción | Rendimiento | Precio | Importe |
|---|---|---|---|---|---|
| M01A0010 | h | Oficial primera | 0.7 | 13.83 | 9.68 |
| M01A0030 | h | Peón | 0.7 | 13.16 | 9.21 |
| A02A0040 | m³ | Mortero 1:6 de cemento | 0.02 | 96.15 | 1.92 |
| A01B0010 | m³ | Pasta de cemento | 0.001 | 145.16 | 0.15 |
| A03A0010 | m³ | Hormigón en masa de fck= 10 N/mm² | 0.07 | 87.66 | 6.14 |
| E01E0010 | m³ | Agua | 0.001 | 1.84 | 0.00 |
| e99.01079 | m² | Loseta acanalada (material; 04/10/2016) | 1.1 | 14 | 15.40 |
| % | % | Costes indirectos | 3 % | 42.50 | 1.28 |
|  |  | Total |  |  | 43.78 |

| Medición | Uds. | Largo | Ancho | Parcial |
|---|---|---|---|---|
| vados | 1 | 0.950 | 0.800 | 0.760 |
|  | 1 | 0.950 | 0.800 | 0.760 |
| Total |  |  |  | 1.52 |

**d99.017** Ud. grabado de piezas en marmol para tapas de instalaciones (06/10/2016)
22 Ud. × 76.04 = 1672.88
Serigrafiado de piezas en marmol para tapas de instalaciones

| Código | Ud | Descripción | Rendimiento | Precio | Importe |
|---|---|---|---|---|---|
| M01A0010 | h | Oficial primera | 1 | 13.83 | 13.83 |
| e99.017 | Ud. | Grabadora (maquinaria; 10/10/2016) | 1 | 60 | 60.00 |
| % | % | Costes indirectos | 3 % | 73.83 | 2.21 |
|  |  | Total |  |  | 76.04 |

## 01.07 ASFALTADO (22/07/2016)
Importe: 40857.74

**d99.01102** ml. Corte de pavimento de aglomerado asfáltico, mediante máquina cortadora de pavimento. (29/07/2016)
45.6 ml. × 3.23 = 147.29
corte de pavimento de aglomerado asfáltico, mediante máquina cortadora de pavimento, incluso carga de escombros en contenedor

| Código | Ud | Descripción | Rendimiento | Precio | Importe |
|---|---|---|---|---|---|
| e99.01103 | h | Cortadora de pavimento con arranque, desplazamiento y regulación del disco de corte manuales. 0,060 36,78 2,21 (maquinaria; 29/07/2016) | 0.06 | 36.78 | 2.21 |
| M01A0040 | h | Peón especializado (mano de obra; 27/01/2012) | 0.07 | 13.24 | 0.93 |
| % | % | Costes indirectos | 3 % | 3.14 | 0.09 |
|  |  | Total |  |  | 3.23 |

| Medición | Uds. | Largo | Parcial |
|---|---|---|---|
| viera y clavijo | 2 | 5.300 | 10.600 |
| Gral O´Donnell | 1 | 7.000 | 7.000 |
| Rambla | 1 | 5.000 | 5.000 |
|  | 1 | 4.200 | 4.200 |
| Costa y Grijalba | 1 | 9.000 | 9.000 |
| Rambla | 2 | 4.900 | 9.800 |
| Total |  |  | 45.6 |

**d99.01101** m² Fresado de pavimento de aglomerado asfáltico (29/07/2016)
2904.01 m² × 3.01 = 8741.07
Fresado de pavimento de aglomerado asfáltico de 10 cm de espesor medio, mediante fresadora en frío compacta, y carga mecánica de escombros sobre camión o contenedor

| Código | Ud | Descripción | Rendimiento | Precio | Importe |
|---|---|---|---|---|---|
| e99.01101 | h. | Fresadora en frío compacta, para la remoción de capas de pavimento, de 155 kW, equipada con banda transportadora, de 100 cm de anchura de fresado y hasta 30 cm de profundidad de fresado. (maquinaria; 29/07/2016) | 0.01 | 200.59 | 2.01 |
| e99.01102 | h | Barredora remolcada con motor auxiliar. 0,022 12,26 (maquinaria; 29/07/2016) | 0.02 | 12.26 | 0.25 |
| M01A0040 | h | Peón especializado | 0.05 | 13.24 | 0.66 |
| % | % | Costes indirectos | 3 % | 2.92 | 0.09 |
|  |  | Total |  |  | 3.01 |

| Medición | Uds. | Largo | Parcial |
|---|---|---|---|
| plaza | 1 | 1354.000 | 1354.000 |
| Rambla | 1 | 558.010 | 558.010 |
| Zona almacen | 1 | 692.000 | 692.000 |
| * | 1 | 300.000 | 300.000 |
| Total |  |  | 2904.01 |

**D29FC0030** m² Riego de adherencia realizado con emulsión C60B3 ADH/CUR (ECR-1)
2604.01 m² × 0.94 = 2447.77
Riego de adherencia realizado con emulsión bituminosa C60B3 ADH/CUR (antigua ECR-1), 0,6 kg/m², extendido.

| Código | Ud | Descripción | Rendimiento | Precio | Importe |
|---|---|---|---|---|---|
| E01KA0030 | kg | Emulsión bituminosa catiónica C60B3 ADH/CUR (ECR-1) a granel (material) | 0.6 | 0.86 | 0.52 |
| QAF0030 | h | Camión bituminador (maquinaria) | 0.003 | 41.64 | 0.12 |
| M01A0010 | h | Oficial primera | 0.01 | 13.83 | 0.14 |
| M01A0030 | h | Peón | 0.01 | 13.16 | 0.13 |
| % | % | Costes indirectos | 3 % | 0.91 | 0.03 |
|  |  | Total |  |  | 0.94 |

| Medición | Uds. | Largo | Parcial |
|---|---|---|---|
| plaza | 1 | 1354.000 | 1354.000 |
| Rambla | 1 | 558.010 | 558.010 |
| Zona almacen | 1 | 692.000 | 692.000 |
| Total |  |  | 2604.01 |

**D29FD0100** m² Capa de rodadura de calzada, AC 16 surf D (antiguo D-12) e=5 cm
2412.01 m² × 8.6 = 20743.29
Capa de rodadura de calzada, de 5 cm de espesor, realizada con mezcla asfáltica en caliente tipo hormigón bituminoso, densa, AC 16 surf D (antiguo D-12), con marcado CE según UNE-EN 13108-1, puesta en obra, extendida y compactada. Densidad 2,4 t/m³

| Código | Ud | Descripción | Rendimiento | Precio | Importe |
|---|---|---|---|---|---|
| A09C0030 | t | Mezcla asfáltica en caliente, AC 16 surf D (antiguo D-12) | 0.12 | 69.57 | 8.35 |
| % | % | Costes indirectos | 3 % | 8.35 | 0.25 |
|  |  | Total |  |  | 8.6 |

| Medición | Uds. | Largo | Parcial |
|---|---|---|---|
| plaza | 1 | 1354.000 | 1354.000 |
| Rambla | 1 | 558.010 | 558.010 |
| * | 1 | 500.000 | 500.000 |
| Total |  |  | 2412.01 |

**D29FD0090** m² Capa de rodadura de calzada, AC 16 surf D (antiguo D-12) e=4 cm
1192 m² × 7.17 = 8546.64
Capa de rodadura de calzada, de 4 cm de espesor, realizada con mezcla asfáltica en caliente tipo hormigón bituminoso, densa, AC 16 surf D (antiguo D-12), con marcado CE según UNE-EN 13108-1, puesta en obra, extendida y compactada. Densidad 2,4 t/m³

| Código | Ud | Descripción | Rendimiento | Precio | Importe |
|---|---|---|---|---|---|
| A09C0030 | t | Mezcla asfáltica en caliente, AC 16 surf D (antiguo D-12) | 0.1 | 69.57 | 6.96 |
| % | % | Costes indirectos | 3 % | 6.96 | 0.21 |
|  |  | Total |  |  | 7.17 |

| Medición | Uds. | Largo | Parcial |
|---|---|---|---|
| Zona almacen | 1 | 692.000 | 692.000 |
| * | 1 | 500.000 | 500.000 |
| Total |  |  | 1192 |

**D29FB0020** m³ Sub-base granular de zahorra artificial
8 m³ × 28.96 = 231.68
Sub-base granular de zahorra artificial, incluso compactado, extendido con motoniveladora, regado, y apisonado con rulo compactador.

| Código | Ud | Descripción | Rendimiento | Precio | Importe |
|---|---|---|---|---|---|
| QAF0010 | h | Camión caja fija con cisterna/agua de 10 t (maquinaria) | 0.01 | 42.29 | 0.42 |
| QAF0020 | h | Motoniveladora 103 kW, peso en orden de trabajo 14093 kg (maquinaria) | 0.01 | 51.71 | 0.52 |
| QAF0040 | h | Compactador de neumáticos, 75 kW, peso en orden de trabajo 21300 kg (maquinaria) | 0.01 | 43.02 | 0.43 |
| E01CG0060 | m³ | Zahorra artificial (todo en uno) (material) | 1.4 | 19.35 | 27.09 |
| E01E0010 | m³ | Agua | 0.06 | 1.84 | 0.11 |
| M01A0030 | h | Peón | 0.03 | 13.16 | 0.39 |
|  |  | Total |  |  | 28.96 |

| Medición | Uds. | Largo | Alto | Parcial |
|---|---|---|---|---|
| * | 1 | 200.000 | 0.040 | 8.000 |
| Total |  |  |  | 8 |

## 01.08 SEÑALIZACION (27/07/2016)
Importe: 4762.98
Varios

**D29IA0010** m Señaliz. horiz. c/raya blanca o amarilla a=0,10 m, pintura acrílica
364.92 m × 1.37 = 499.94
Señalización horizontal con raya blanca o amarilla de 0,10 m de ancho, pintura acrílica tipo Ciudad, aplicada con máquina pintabandas autopropulsada , incluso premarcaje.

| Código | Ud | Descripción | Rendimiento | Precio | Importe |
|---|---|---|---|---|---|
| E35HD0040 | l | Pintura de señalización vial,Acrílica, tipo ciudad de 0,10 cm. (material) | 0.08 | 10.7 | 0.86 |
| QAF0080 | h | Máquina pintabandas autopropuls airless (maquinaria) | 0.003 | 30.28 | 0.09 |
| QAB0050 | h | Furgón de 3,5 t (maquinaria) | 0.005 | 15.14 | 0.08 |
| M01A0010 | h | Oficial primera | 0.01 | 13.83 | 0.14 |
| M01B0130 | h | Encargado señalización. (mano de obra) | 0.002 | 13.83 | 0.03 |
| M01A0030 | h | Peón | 0.01 | 13.16 | 0.13 |
| % | % | Costes indirectos | 3 % | 1.33 | 0.04 |
|  |  | Total |  |  | 1.37 |

| Medición | Uds. | Largo | Parcial |
|---|---|---|---|
| rotonda plaza 25 de Julio | 1 | 120.720 | 120.720 |
| zona torreon | 1 | 144.200 | 144.200 |
| * | 1 | 100.000 | 100.000 |
| Total |  |  | 364.92 |

**D29IA0080** m Señaliz. horiz. c/raya blanca o amarilla a=0,15 m, pintura acrílica
576 m × 1.5 = 864.00
Señalización horizontal con raya blanca o amarilla de 0,15 m de ancho, pintura acrílica tipo Ciudad, aplicada con máquina pintabandas autopropulsada , incluso premarcaje.

| Código | Ud | Descripción | Rendimiento | Precio | Importe |
|---|---|---|---|---|---|
| E35HD0040 | l | Pintura de señalización vial,Acrílica, tipo ciudad de 0,10 cm. | 0.07 | 10.7 | 0.75 |
| QAF0080 | h | Máquina pintabandas autopropuls airless | 0.003 | 30.28 | 0.09 |
| QAB0050 | h | Furgón de 3,5 t | 0.01 | 15.14 | 0.15 |
| M01A0010 | h | Oficial primera | 0.01 | 13.83 | 0.14 |
| M01A0030 | h | Peón | 0.01 | 13.16 | 0.13 |
| M01B0130 | h | Encargado señalización. | 0.002 | 13.83 | 0.03 |
| E35HD0030 | kg | Microesferas vidrio (material) | 0.09 | 1.9 | 0.17 |
| % | % | Costes indirectos | 3 % | 1.46 | 0.04 |
|  |  | Total |  |  | 1.5 |

| Medición | Uds. | Largo | Parcial |
|---|---|---|---|
| rotonda plaza 25 de Julio | 1 | 334.000 | 334.000 |
| zona torreon | 1 | 242.000 | 242.000 |
| Total |  |  | 576 |

**D29IA0110** m Señaliz. horiz. c/raya blanca o amarilla a=0,40 m,pintura acrílica
33.8 m × 3.18 = 107.48
Señalización horizontal con raya blanca o amarilla de 0,40 m de ancho,pintura acrílica tipo Ciudad, aplicada con máquina pintabandas autopropulsada , incluso premarcaje.

| Código | Ud | Descripción | Rendimiento | Precio | Importe |
|---|---|---|---|---|---|
| E35HD0040 | l | Pintura de señalización vial,Acrílica, tipo ciudad de 0,10 cm. | 0.07 | 10.7 | 0.75 |
| QAF0090 | h | Máquina pintabandas no autoprop airless (maquinaria) | 0.03 | 15.14 | 0.45 |
| QAB0050 | h | Furgón de 3,5 t | 0.01 | 15.14 | 0.15 |
| M01A0010 | h | Oficial primera | 0.02 | 13.83 | 0.28 |
| M01A0030 | h | Peón | 0.1 | 13.16 | 1.32 |
| M01B0130 | h | Encargado señalización. | 0.003 | 13.83 | 0.04 |
| E35HD0030 | kg | Microesferas vidrio | 0.05 | 1.9 | 0.10 |
| % | % | Costes indirectos | 3 % | 3.09 | 0.09 |
|  |  | Total |  |  | 3.18 |

| Medición | Uds. | Largo | Parcial |
|---|---|---|---|
| rotonda plaza 25 de Julio | 1 | 12.600 | 12.600 |
| zona torreon | 1 | 11.200 | 11.200 |
| * | 1 | 10.000 | 10.000 |
| Total |  |  | 33.8 |

**D29IA0160** ud Señaliz. horiz. c/flecha urbana doble, blanco o amarillo,pintura acrílica
4 ud × 17.1 = 68.40
Señalización horizontal con flecha urbana doble, pintada en blanco o amarillo, pintura acrílica tipo Ciudad, aplicada con máquina pintabandas autopropulsada , incluso premarcaje.

| Código | Ud | Descripción | Rendimiento | Precio | Importe |
|---|---|---|---|---|---|
| E35HD0040 | l | Pintura de señalización vial,Acrílica, tipo ciudad de 0,10 cm. | 0.9 | 10.7 | 9.63 |
| QAF0090 | h | Máquina pintabandas no autoprop airless | 0.12 | 15.14 | 1.82 |
| QAB0050 | h | Furgón de 3,5 t | 0.04 | 15.14 | 0.61 |
| M01A0010 | h | Oficial primera | 0.08 | 13.83 | 1.11 |
| M01B0130 | h | Encargado señalización. | 0.07 | 13.83 | 0.97 |
| M01A0030 | h | Peón | 0.1 | 13.16 | 1.32 |
| E35HD0030 | kg | Microesferas vidrio | 0.6 | 1.9 | 1.14 |
| % | % | Costes indirectos | 3 % | 16.60 | 0.50 |
|  |  | Total |  |  | 17.1 |

| Medición | Uds. | Parcial |
|---|---|---|
| rotonda plaza 25 de Julio | 4 | 4.000 |
| Total |  | 4 |

**D29IA0200** ud Señaliz. horiz. c/flecha urbana simple,pintura acrílica, blanco o amarillo,
10 ud × 14.14 = 141.40
Señalización horizontal con flecha urbana simple, pintada en blanco o amarillo,pintura de tráfico acrílica tipo ciudad, aplicada con máquina pintabandas, incluso premarcaje.

| Código | Ud | Descripción | Rendimiento | Precio | Importe |
|---|---|---|---|---|---|
| E35HD0040 | l | Pintura de señalización vial,Acrílica, tipo ciudad de 0,10 cm. | 0.7 | 10.7 | 7.49 |
| QAF0090 | h | Máquina pintabandas no autoprop airless | 0.13 | 15.14 | 1.97 |
| QAB0050 | h | Furgón de 3,5 t | 0.03 | 15.14 | 0.45 |
| M01A0010 | h | Oficial primera | 0.04 | 13.83 | 0.55 |
| M01A0030 | h | Peón | 0.03 | 13.16 | 0.39 |
| M01B0130 | h | Encargado señalización. | 0.03 | 13.83 | 0.41 |
| E35HD0030 | kg | Microesferas vidrio | 1.3 | 1.9 | 2.47 |
| % | % | Costes indirectos | 3 % | 13.73 | 0.41 |
|  |  | Total |  |  | 14.14 |

| Medición | Uds. | Parcial |
|---|---|---|
| rotonda plaza 25 de Julio | 8 | 8.000 |
| zona torreon | 2 | 2.000 |
| Total |  | 10 |

**D29IA0250** ud Señaliz. horiz. c/símbolo "ceda el paso" h=3,60 m, blanco o amarillo, pintura acrílica
4 ud × 12.75 = 51.00
Señalización horizontal con símbolo de "ceda el paso", de 3,60 m de altura, pintada en blanco o amarillo,pintura acrílica tipo Ciudad, aplicada con máquina pintabandas autopropulsada , incluso premarcaje.

| Código | Ud | Descripción | Rendimiento | Precio | Importe |
|---|---|---|---|---|---|
| E35HD0040 | l | Pintura de señalización vial,Acrílica, tipo ciudad de 0,10 cm. | 0.27 | 10.7 | 2.89 |
| QAF0090 | h | Máquina pintabandas no autoprop airless | 0.15 | 15.14 | 2.27 |
| QAB0050 | h | Furgón de 3,5 t | 0.05 | 15.14 | 0.76 |
| M01A0010 | h | Oficial primera | 0.12 | 13.83 | 1.66 |
| M01A0030 | h | Peón | 0.26 | 13.16 | 3.42 |
| M01B0130 | h | Encargado señalización. | 0.1 | 13.83 | 1.38 |
| % | % | Costes indirectos | 3 % | 12.38 | 0.37 |
|  |  | Total |  |  | 12.75 |

| Medición | Uds. | Parcial |
|---|---|---|
| rotonda plaza 25 de Julio | 2 | 2.000 |
| zona torreon | 2 | 2.000 |
| Total |  | 4 |

**D29IA0220** ud Señaliz. horiz. c/letra urbana h=1,60 m, blanco o amarillo,pintura acrílica
6 ud × 11.75 = 70.50
Señalización horizontal con letra urbana de 1,60 m de altura, pintada en blanco o amarillo, reflexiva, pintura acrílica tipo Ciudad, aplicada con máquina pintabandas autopropulsada , incluso premarcaje.

| Código | Ud | Descripción | Rendimiento | Precio | Importe |
|---|---|---|---|---|---|
| E35HD0040 | l | Pintura de señalización vial,Acrílica, tipo ciudad de 0,10 cm. | 0.33 | 10.7 | 3.53 |
| QAF0090 | h | Máquina pintabandas no autoprop airless | 0.15 | 15.14 | 2.27 |
| QAB0050 | h | Furgón de 3,5 t | 0.04 | 15.14 | 0.61 |
| M01A0010 | h | Oficial primera | 0.1 | 13.83 | 1.38 |
| M01A0030 | h | Peón | 0.19 | 13.16 | 2.50 |
| M01B0130 | h | Encargado señalización. | 0.04 | 13.83 | 0.55 |
| E35HD0030 | kg | Microesferas vidrio | 0.3 | 1.9 | 0.57 |
| % | % | Costes indirectos | 3 % | 11.41 | 0.34 |
|  |  | Total |  |  | 11.75 |

| Medición | Uds. | Parcial |
|---|---|---|
| rotonda plaza 25 de Julio | 6 | 6.000 |
| Total |  | 6 |

**D29IA0050** m Señaliz. horiz. c/raya blanca o amarilla a=0,40 m,dos componentes
22 m × 11.19 = 246.18
Señalización horizontal con raya blanca o amarilla de 0,40 m de ancho, de dos componentes tipo Ciudad, pintura reflexiva con microesferas , aplicada con llana máquina pintabandas, incluso premarcaje.

| Código | Ud | Descripción | Rendimiento | Precio | Importe |
|---|---|---|---|---|---|
| E35HD0040 | l | Pintura de señalización vial,Acrílica, tipo ciudad de 0,10 cm. | 0.66 | 10.7 | 7.06 |
| QAF0090 | h | Máquina pintabandas no autoprop airless | 0.04 | 15.14 | 0.61 |
| QAB0050 | h | Furgón de 3,5 t | 0.02 | 15.14 | 0.30 |
| M01A0010 | h | Oficial primera | 0.06 | 13.83 | 0.83 |
| M01A0030 | h | Peón | 0.1 | 13.16 | 1.32 |
| M01B0130 | h | Encargado señalización. | 0.04 | 13.83 | 0.55 |
| E35HD0030 | kg | Microesferas vidrio | 0.1 | 1.9 | 0.19 |
| % | % | Costes indirectos | 3 % | 10.86 | 0.33 |
|  |  | Total |  |  | 11.19 |

| Medición | Uds. | Largo | Parcial |
|---|---|---|---|
| rotonda plaza 25 de Julio | 1 | 22.000 | 22.000 |
| Total |  |  | 22 |

**D29IA0060** m Señaliz. horiz. c/raya blanca o amarilla a=0,50 m, dos componentes
227.5 m × 11.93 = 2714.08
Señalización horizontal con raya blanca o amarilla de 0,50 m de ancho, pintura acrílica tipo Ciudad, aplicada con máquina pintabandas autopropulsada , incluso premarcaje.

| Código | Ud | Descripción | Rendimiento | Precio | Importe |
|---|---|---|---|---|---|
| E35HD0040 | l | Pintura de señalización vial,Acrílica, tipo ciudad de 0,10 cm. | 0.71 | 10.7 | 7.60 |
| QAF0090 | h | Máquina pintabandas no autoprop airless | 0.04 | 15.14 | 0.61 |
| QAB0050 | h | Furgón de 3,5 t | 0.02 | 15.14 | 0.30 |
| M01A0010 | h | Oficial primera | 0.07 | 13.83 | 0.97 |
| M01A0030 | h | Peón | 0.11 | 13.16 | 1.45 |
| M01B0130 | h | Encargado señalización. | 0.04 | 13.83 | 0.55 |
| E35HD0030 | kg | Microesferas vidrio | 0.05 | 1.9 | 0.10 |
| % | % | Costes indirectos | 3 % | 11.58 | 0.35 |
|  |  | Total |  |  | 11.93 |

| Medición | Uds. | Largo | Parcial |
|---|---|---|---|
| rotonda plaza 25 de Julio | 1 | 227.500 | 227.500 |
| Total |  |  | 227.5 |

## 01.09 OBRA CIVIL ALUMBRADO (27/07/2016)
Importe: 12202.26

**D29JBA0020** ud Base hormigón p/cimentación de báculo o columna de 3<h<5 m
18 ud × 141.12 = 2540.16
Base para cimentación de báculo o columna de 3 a 5 m de altura, realizada con hormigón en masa de fck=17,5 N/mm², incluso encofrado, excavación precisa, recibido de pernos de anclaje y codo PVC D 110 colocado.

| Código | Ud | Descripción | Rendimiento | Precio | Importe |
|---|---|---|---|---|---|
| M01A0010 | h | Oficial primera | 0.25 | 13.83 | 3.46 |
| M01A0030 | h | Peón | 0.25 | 13.16 | 3.29 |
| A03A0050 | m³ | Hormigón en masa de fck= 17.5 N/mm² | 0.49 | 97.26 | 47.66 |
| A06B0020 | m³ | Excavación manual en pozos. | 0.65 | 62.66 | 40.73 |
| A05AA0020 | m² | Encofrado y desencofrado de zapatas. | 2 | 19.4 | 38.80 |
| E22CAF0010 | m | Alambre guía 2 mm galvanizado (material) | 2 | 0.21 | 0.42 |
| E28CC0030 | ud | Codo PVC-U sanitario 87-110 mm Redi (material) | 1 | 2.65 | 2.65 |
| % | % | Costes indirectos | 3 % | 137.01 | 4.11 |
|  |  | Total |  |  | 141.12 |

**D29JCB0010** ud Arqueta p/conexionado electr. ext., de fábrica bloques, tipo A-1(sólo reposición)
8 ud × 390.05 = 3120.40
Arqueta para conexionado de electricidad en exteriores, tipo A-1, (sólo para reposición) realizada con bloque hueco de hormigón vibrado de 9x25x50 cm, enfoscada y bruñida interiormente, con tapa y marco de acero galvanizado de 50x50 rellenable C-250 tipo Ac o Top Tek , incluso f
ondo de arena. Totalmente acabada.

| Código | Ud | Descripción | Rendimiento | Precio | Importe |
|---|---|---|---|---|---|
| M01A0010 | h | Oficial primera | 2 | 13.83 | 27.66 |
| M01A0030 | h | Peón | 2 | 13.16 | 26.32 |
| E10AB0050 | ud | Bloque de hormigón de áridos de picón 9x25x50 cm, CE cat. I (material) | 10 | 0.78 | 7.80 |
| e00.01053 | Ud. | Tapa 50x50 en acero galvanizado rellenable C-250 tipo ACO Top Tek | 1 | 310 | 310.00 |
| A02A0030C | m³ | Mortero Impermeabilizante sikatop 209 | 0.01 | 32.04 | 0.32 |
| A02A0010 | m³ | Mortero 1:3 de cemento | 0.05 | 117.67 | 5.88 |
| E01CA0010 | t | Arena seca (material) | 0.04 | 17.8 | 0.71 |
| % | % | Costes indirectos | 3 % | 378.69 | 11.36 |
|  |  | Total |  |  | 390.05 |

**D29JCB0020** ud Arqueta p/conexionado electr. ext., de fábrica bloques,
1 ud × 403.12 = 403.12
Arqueta para conexionado de electricidad en exteriores,de 60x60, serigrafiada con nombre correspondiente, realizada con bloque hueco de hormigón vibrado de 9x25x50 cm, enfoscada y bruñida interiormente, con tapa y marco de de 60x60 en acero galvanizado rellenable C-250 tipo ACO Top Tek con fondo de arena, tolamente acabada.

| Código | Ud | Descripción | Rendimiento | Precio | Importe |
|---|---|---|---|---|---|
| M01A0010 | h | Oficial primera | 2 | 13.83 | 27.66 |
| M01A0030 | h | Peón | 2 | 13.16 | 26.32 |
| E10AB0050 | ud | Bloque de hormigón de áridos de picón 9x25x50 cm, CE cat. I | 16 | 0.78 | 12.48 |
| A02A0030C | m³ | Mortero Impermeabilizante sikatop 209 | 0.02 | 32.04 | 0.64 |
| A02A0010 | m³ | Mortero 1:3 de cemento | 0.04 | 117.67 | 4.71 |
| E01CA0020 | m³ | Arena seca | 0.04 | 26.7 | 1.07 |
| e99.0110 | Ud. | Tapa de 60x60 en acero galvanizado rellenable C-250 tipo ACO Top Tek (material; 05/10/2016) | 1 | 318.5 | 318.50 |
| % | % | Costes indirectos | 3 % | 391.38 | 11.74 |
|  |  | Total |  |  | 403.12 |

**C1110ADOM.L** ml. Canalización acera 1 110 CON PVC CORRUGADO HELIFLEX (21/07/2000)
192 ml. × 13.71 = 2632.32
Canalización subterranea formada por 1 tubo de PE (rojo) doble pared DN 110 mm a 0,40 m de profundidad en acera, embutido en dado de hormigón H-200 de 0,31x0,31m, incluso excavación en todo tipo de terreno, cinta de señalización, retirada de sobrante a vertedero autorizado, relleno de picón compactado, dejándolo listo para solera de hormigón, incluso escaleras.

| Código | Ud | Descripción | Rendimiento | Precio | Importe |
|---|---|---|---|---|---|
| D29AA0030 | m³ | Desmonte en roca | 0.2 | 4.46 | 0.89 |
| D29JAA0080 | m | Canalización enterrada B.T. PE flexible, 1 D 110 mm | 1 | 10.76 | 10.76 |
| D02D0050 | m³ | Relleno de zanjas con picón. | 0.08 | 20.75 | 1.66 |
| %0.03 | % | Medios auxiliares (30/01/1996) | 3 % | 13.31 | 0.40 |
|  |  | Total |  |  | 13.71 |

**C2110ADOM.L** ml. Canalización acera 2 110 CON PVC CORRUGADO HELIFLEX (14/06/2005)
107 ml. × 22.46 = 2403.22
Canalización subterranea formada por 2 tubos de PE (rojo) doble pared DN 110 mm a 0,40 m de profundidad en acera, embutido en dado de hormigón H-200 de 0,31x0,45 m, incluso excavación en todo tipo de terreno, cinta de señalización, retirada de sobrante a vertedero autorizado, relleno de picón compactado, dejándolo listo para solera de hormigón, incluso escaleras.

| Código | Ud | Descripción | Rendimiento | Precio | Importe |
|---|---|---|---|---|---|
| D29AA0030 | m³ | Desmonte en roca | 0.3 | 4.46 | 1.34 |
| D29JAA00802 | m | Canalización enterrada B.T. PE flexible, 2 D 110 mm (09/09/2016) | 1 | 18.39 | 18.39 |
| D02D0050 | m³ | Relleno de zanjas con picón. | 0.1 | 20.75 | 2.08 |
| %0.03 | % | Medios auxiliares | 3 % | 21.81 | 0.65 |
|  |  | Total |  |  | 22.46 |

**D06CP0025** Ml. CANALIZ.EMPOT.c/PVC FLEX.Ø36 (01/01/2004)
96 Ml. × 5.54 = 531.84
Canalización empotrada formada por un tubo de PVC flexible reforzado de D=36mm, con alambre guía colocado, con p.p.de cajas de registro, incluso ayudas de albañilería y accesorios de fijación y unión. Totalmente terminada. Medida la unidad terminada por metro de tubería.

| Código | Ud | Descripción | Rendimiento | Precio | Importe |
|---|---|---|---|---|---|
| M11. | h | Ayudante electricista (mano de obra) | 0.05 | 13.16 | 0.66 |
| M01. | H. | Oficial primera (mano de obra; 01/01/2004) | 0.1 | 13.83 | 1.38 |
| M03. | H. | Peón ordinario (mano de obra; 01/01/2004) | 0.1 | 13.16 | 1.32 |
| T18RF0025 | Ml. | TUB.PVC CORRUG.Ø36mm/GP5 (material; 15/12/2006) | 1 | 0.76 | 0.76 |
| T05ZX0081 | Ml. | ALAMBRE GU_A 2 mm GALVANIZADO (material; 01/12/2006) | 1 | 0.18 | 0.18 |
| T06CN0100 | Ud. | CAJA EMPOTRAR 120x100 mm (material; 15/12/2006) | 0.2 | 0.63 | 0.13 |
| A02000010 | M³. | Mortero 1:3 de cemento PUZ-350 (01/01/2004) | 0.01 | 83.91 | 0.84 |
| T%000.010 | % | Material auxiliar.(s/total mat.) | 10 % | 1.07 | 0.11 |
| %0000.003 | % | Medios auxiliares..(s/total) | 3 % | 5.38 | 0.16 |
|  |  | Total |  |  | 5.54 |

| Medición | Uds. | Largo | Parcial |
|---|---|---|---|
| Alimentación a proyectores fuente | 8 | 12.000 | 96.000 |
| Total |  |  | 96 |

**D06CP0030** Ml. CANALIZ.EMPOT.c/PVC FLEX.Ø48 (01/01/2004)
96 Ml. × 5.95 = 571.20
Canalización empotrada formada por un tubo de PVC flexible reforzado de D=48mm, con alambre guía colocado, con p.p.de cajas de registro, incluso ayudas de albañilería y accesorios de fijación y unión. Totalmente terminada. Medida la unidad terminada por metro de tubería.

| Código | Ud | Descripción | Rendimiento | Precio | Importe |
|---|---|---|---|---|---|
| M11. | h | Ayudante electricista | 0.05 | 13.16 | 0.66 |
| M01. | H. | OFICIAL PRIMERA | 0.1 | 13.83 | 1.38 |
| M03. | H. | PEÓN ORDINARIO | 0.1 | 13.16 | 1.32 |
| T18RF0026 | Ml. | Tubo PVC corrugado Ø48mm/gp5 (material) | 1 | 1.17 | 1.17 |
| T05ZX0081 | Ml. | ALAMBRE GU_A 2 mm GALVANIZADO | 1 | 0.18 | 0.18 |
| T06CN0100 | Ud. | CAJA EMPOTRAR 120x100 mm | 0.2 | 0.63 | 0.13 |
| A02000010 | M³. | Mortero 1:3 de cemento PUZ-350 | 0.01 | 83.91 | 0.84 |
| T%000.007 | % | Material auxiliar.(s/total mat.) | 7 % | 1.48 | 0.10 |
| %0000.003 | % | Medios auxiliares..(s/total) | 3 % | 5.78 | 0.17 |
|  |  | Total |  |  | 5.95 |

| Medición | Uds. | Largo | Parcial |
|---|---|---|---|
|  | 8 | 12.000 | 96.000 |
| Total |  |  | 96 |

## 01.10 ANEXO DE JARDINERIA (08/09/2016)
Importe: 28508.23

**D29JAB0010P** ml Canalización con 1 tubo de PE D 63 mm, T.P.P. (04/10/2016)
59.93 ml × 16.44 = 985.25
Canalización para riego formada por 1 tubo de polietileno (rojo), de doble pared, D 63 mm, T.P.P. (Tuberías y perfiles plásticos) o equivalente, s/UNE-EN 50086, incluso excavación manual de zanja, protección con hormigón, relleno y compactación del resto de la zanja con tierras saneadas y transporte a cualquier distancia de restos a vertedero autorizado. Instalada.

| Código | Ud | Descripción | Rendimiento | Precio | Importe |
|---|---|---|---|---|---|
| M01A0010 | h | Oficial primera | 0.1 | 13.83 | 1.38 |
| M01A0030 | h | Peón | 0.1 | 13.16 | 1.32 |
| E22CAC0010 | m | Tubería PE (rojo) doble pared DN 63 mm, p/canal. eléctr., T.P.P. (material) | 1 | 3.69 | 3.69 |
| QAB0060 | h | Dumper 1500 kg | 0.05 | 4.73 | 0.24 |
| D02C0040 | m³ | Excav. manual en zanjas terreno duro. | 0.08 | 56.87 | 4.55 |
| A03A0010 | m³ | Hormigón en masa de fck= 10 N/mm² | 0.05 | 87.66 | 4.38 |
| A06C0020 | m³ | Relleno de zanjas compactado con productos procedentes de las mismas. | 0.03 | 5.34 | 0.16 |
| D02E0010 | m³ | Carga mecánica y transporte tierras vertedero aut, camión. | 0.05 | 4.73 | 0.24 |
| %0.03 | % | Medios auxiliares | 3 % | 15.96 | 0.48 |
|  |  | Total |  |  | 16.44 |

| Medición | Uds. | Largo | Parcial |
|---|---|---|---|
| Tuberia 20 mm PN 10 banda morada | 1 | 34.550 | 34.550 |
| Tubería 32 mm PN 10 banda morada | 1 | 25.380 | 25.380 |
| Total |  |  | 59.93 |

**D29JAB0020P** ml Canalización con 1 tubo de PE D 90 mm, T.P.P. (04/10/2016)
49.14 ml × 17.13 = 841.77
Canalización para riego formada por 1 tubo de polietileno (rojo), de doble pared, D 90 mm, T.P.P. (Tuberías y perfiles plásticos) o equivalente, s/UNE-EN 50086, incluso excavación manual de zanja, protección con hormigón, relleno y compactación del resto de la zanja con tierras saneadas y transporte a cualquier distancia de restos a vertedero autorizado. Instalada.

| Código | Ud | Descripción | Rendimiento | Precio | Importe |
|---|---|---|---|---|---|
| M01A0010 | h | Oficial primera | 0.1 | 13.83 | 1.38 |
| M01A0030 | h | Peón | 0.1 | 13.16 | 1.32 |
| E22CAC0030 | m | Tubería PE (rojo) doble pared DN 90 mm, p/canal. eléctr., T.P.P. (material) | 1 | 4.6 | 4.60 |
| D02C0040 | m³ | Excav. manual en zanjas terreno duro. | 0.08 | 56.87 | 4.55 |
| A03A0010 | m³ | Hormigón en masa de fck= 10 N/mm² | 0.05 | 87.66 | 4.38 |
| A06C0020 | m³ | Relleno de zanjas compactado con productos procedentes de las mismas. | 0.03 | 5.34 | 0.16 |
| D02E0010 | m³ | Carga mecánica y transporte tierras vertedero aut, camión. | 0.05 | 4.73 | 0.24 |
| %0.03 | % | Medios auxiliares | 3 % | 16.63 | 0.50 |
|  |  | Total |  |  | 17.13 |

| Medición | Uds. | Largo | Parcial |
|---|---|---|---|
| Tubería 40 mm PN 10 Banda morada | 1 | 39.140 | 39.140 |
| Tubería 40 mm PN 16 banda azul | 1 | 10.000 | 10.000 |
| Total |  |  | 49.14 |

**D29JAB0030P** ml Canalización con 1 tubo de PE D 110 mm, T.P.P. (27/09/2016)
14 ml × 16.69 = 233.66
Canalización para riego formada por 1 tubo de polietileno (rojo), de doble pared, D 110 mm, T.P.P. (Tuberías y perfiles plásticos) o equivalente, s/UNE-EN 50086, incluso excavación manual de zanja, protección con hormigón, relleno y compactación del resto de la zanja con tierras saneadas y transporte a cualquier distancia de restos a vertedero autorizado. Instalada.

| Código | Ud | Descripción | Rendimiento | Precio | Importe |
|---|---|---|---|---|---|
| M01A0010 | h | Oficial primera | 0.1 | 13.83 | 1.38 |
| M01A0030 | h | Peón | 0.1 | 13.16 | 1.32 |
| E22CAC0040 | m | Tubería PE (rojo) doble pared DN 110 mm, p/canal. eléctr., T.P.P. (material) | 1.05 | 3.74 | 3.93 |
| QAB0060 | h | Dumper 1500 kg | 0.05 | 4.73 | 0.24 |
| D02C0040 | m³ | Excav. manual en zanjas terreno duro. | 0.08 | 56.87 | 4.55 |
| A03A0010 | m³ | Hormigón en masa de fck= 10 N/mm² | 0.05 | 87.66 | 4.38 |
| A06C0020 | m³ | Relleno de zanjas compactado con productos procedentes de las mismas. | 0.03 | 5.34 | 0.16 |
| D02E0010 | m³ | Carga mecánica y transporte tierras vertedero aut, camión. | 0.05 | 4.73 | 0.24 |
| %0.03 | % | Medios auxiliares | 3 % | 16.20 | 0.49 |
|  |  | Total |  |  | 16.69 |

| Medición | Uds. | Largo | Parcial |
|---|---|---|---|
| Tubería 63 mm PN 16 banda azul | 1 | 2.000 | 2.000 |
| Tubería 63 mm PN 16 banda marrón | 1 | 12.000 | 12.000 |
| Total |  |  | 14 |

**D29CAA0010P** m Tub. riego PE-40, BD, DN-20 mm,UNE-EN 12201, banda color morado RAL 4001, PN 10 atm. (25/07/2016)
34.55 m × 2.29 = 79.12
Tubería de polietileno de baja densidad PE-40,UNE-EN 12201, banda color morado RAL 4001 o según especificaciones de la D.F., PN-10, de D=20 mm, en red de riego, canalizada en tubo PE rojo, incluso p.p. de juntas, piezas especiales y pequeño material. Instalada y probada.

| Código | Ud | Descripción | Rendimiento | Precio | Importe |
|---|---|---|---|---|---|
| M01B0050 | h | Oficial fontanero | 0.02 | 13.83 | 0.28 |
| M01B0060 | h | Ayudante fontanero | 0.02 | 12.93 | 0.26 |
| E24BAA0140P | m | Tubería PE-40, B.D. PN 10 D=20 mm banda color morado RAL 4001 (material; 25/07/2016) | 1.05 | 1.06 | 1.11 |
| E24BE0140 | ud | p.p. piezas especiales de latón y soporte en L de acero galvanizado . (material) | 0.1 | 5.66 | 0.57 |
| %0.03 | % | Medios auxiliares | 3 % | 2.22 | 0.07 |
|  |  | Total |  |  | 2.29 |

**D29CAA0015P** m Tub. riego PE-40, BD, DN-25 mm,UNE-EN 12201, banda color morado RAL 4001, PN 10 atm. (25/07/2016)
56.29 m × 2.86 = 160.99
Tubería de polietileno de baja densidad PE-40,UNE-EN 12201, banda color morado RAL 4001 o según especificaciones de la D.F, PN-10, de D=25 mm, en red de riego, canalizada en tubo PE rojo, incluso p.p. de juntas, piezas especiales y pequeño material. Instalada y probada.

| Código | Ud | Descripción | Rendimiento | Precio | Importe |
|---|---|---|---|---|---|
| M01B0050 | h | Oficial fontanero | 0.02 | 13.83 | 0.28 |
| M01B0060 | h | Ayudante fontanero | 0.02 | 12.93 | 0.26 |
| E24BAA0145P | m | Tubería PE-40, B.D. PN 10 D=25 mm banda color morado RAL 4001 (material; 25/07/2016) | 1.05 | 1.59 | 1.67 |
| E24BE0140 | ud | p.p. piezas especiales de latón y soporte en L de acero galvanizado . | 0.1 | 5.66 | 0.57 |
| %0.03 | % | Medios auxiliares | 3 % | 2.78 | 0.08 |
|  |  | Total |  |  | 2.86 |

| Medición | Uds. | Largo | Parcial |
|---|---|---|---|
| interior jardineras. Nº 5 | 1 | 5.850 | 5.850 |
| nº 4 | 1 | 8.560 | 8.560 |
| nº 3 | 1 | 12.510 | 12.510 |
| nº 2 | 1 | 8.150 | 8.150 |
| nº 1 | 1 | 10.030 | 10.030 |
| nº6 | 1 | 11.190 | 11.190 |
| Total |  |  | 56.29 |

**D29CAA0020P** m Tub. riego PE-40, BD, DN-32 mm,UNE-EN 12201, banda color morado RAL 4001, PN 10 atm. (25/07/2016)
25.38 m × 4.78 = 121.32
Tubería de polietileno de baja densidad PE-40,UNE-EN 12201, banda color morado RAL 4001 o según especificaciones de la D.F, PN-10, de D=32 mm, en red de riego, canalizada en tubo PE rojo, incluso p.p. de juntas, piezas especiales y pequeño material. Instalada y probada.

| Código | Ud | Descripción | Rendimiento | Precio | Importe |
|---|---|---|---|---|---|
| M01B0050 | h | Oficial fontanero | 0.03 | 13.83 | 0.41 |
| M01B0060 | h | Ayudante fontanero | 0.03 | 12.93 | 0.39 |
| E24BAA0150P | m | Tubería PE-40, B.D. PN 10 D=32 mm banda color morado RAL 4001 (material; 25/07/2016) | 1.05 | 3.11 | 3.27 |
| E24BE0140 | ud | p.p. piezas especiales de latón y soporte en L de acero galvanizado . | 0.1 | 5.66 | 0.57 |
| %0.03 | % | Medios auxiliares | 3 % | 4.64 | 0.14 |
|  |  | Total |  |  | 4.78 |

**D29CAA0030P** ml Tub. riego PE-40, BD, DN-40 mm,UNE-EN 12201, banda color morado RAL 4001, PN 10 atm., (25/07/2016)
38.62 ml × 5.48 = 211.64
Tubería de polietileno de baja densidad PE-40,UNE-EN 12201, banda color morado RAL 4001 o según especificaciones de la D.F, PN-10, de D=40 mm, en red de riego, canalizada en tubo PE rojo, incluso p.p. de juntas, piezas especiales y pequeño material. Instalada y probada.

| Código | Ud | Descripción | Rendimiento | Precio | Importe |
|---|---|---|---|---|---|
| M01B0050 | h | Oficial fontanero | 0.04 | 13.83 | 0.55 |
| M01B0060 | h | Ayudante fontanero | 0.04 | 12.93 | 0.52 |
| E24BAA0160P | ml | Tubería PE-40, B.D. PN 10 D=40mm, banda color morado RAL 4001 (material; 25/07/2016) | 1.05 | 3.5 | 3.68 |
| E24BE0140 | ud | p.p. piezas especiales de latón y soporte en L de acero galvanizado . | 0.1 | 5.66 | 0.57 |
| %0.03 | % | Medios auxiliares | 3 % | 5.32 | 0.16 |
|  |  | Total |  |  | 5.48 |

**D29BAB0270** m Tub. abast. PE-100 AD, DN-63 mm, 16 atm., b. azul, Tuplen
32.79 m × 10.51 = 344.62
Tubería de polietileno de alta densidad PE-100, UNE-EN 12201, banda azul, PN-16, Tuplen o equivalente, de D=63 mm, en red de abastecimiento, colocada en fondo de zanja, incluso p.p. de pequeño material, piezas especiales, incluso solera de arena de 15 cm de espesor, nivelación del tubo, sin incluir excavación ni relleno de la zanja. Instalada y probada.

| Código | Ud | Descripción | Rendimiento | Precio | Importe |
|---|---|---|---|---|---|
| M01A0010 | h | Oficial primera | 0.06 | 13.83 | 0.83 |
| M01A0030 | h | Peón | 0.06 | 13.16 | 0.79 |
| E24BAB0100 | m | Tubería PE-100, A.D. PN 16 D=63mm Tuplen | 1.05 | 5.89 | 6.18 |
| E01CA0020 | m³ | Arena seca | 0.09 | 26.7 | 2.40 |
| %0.03 | % | Medios auxiliares | 3 % | 10.20 | 0.31 |
|  |  | Total |  |  | 10.51 |

| Medición | Uds. | Largo | Parcial |
|---|---|---|---|
| red de bocas de riego | 1 | 2.000 | 2.000 |
|  | 1 | 30.790 | 30.790 |
| Total |  |  | 32.79 |

**D29BAB0250** m Tub. abast. PE-100 AD, DN-40 mm, 16 atm., b. azul, Tuplen
10 m × 6.88 = 68.80
Tubería de polietileno de alta densidad PE-100, UNE-EN 12201, banda azul, PN-16, Tuplen o equivalente, de D=40 mm, en red de abastecimiento, colocada en fondo de zanja, incluso p.p. de pequeño material, piezas especiales, incluso solera de arena de 15 cm de espesor, nivelación del tubo, sin incluir excavación ni relleno de la zanja. Instalada y probada.

| Código | Ud | Descripción | Rendimiento | Precio | Importe |
|---|---|---|---|---|---|
| M01A0010 | h | Oficial primera | 0.04 | 13.83 | 0.55 |
| M01A0030 | h | Peón | 0.04 | 13.16 | 0.53 |
| E24BAB0080 | m | Tubería PE-100, A.D. PN 16 D=40mm Tuplen (material) | 1.05 | 3.05 | 3.20 |
| E01CA0020 | m³ | Arena seca | 0.09 | 26.7 | 2.40 |
| %0.03 | % | Medios auxiliares | 3 % | 6.68 | 0.20 |
|  |  | Total |  |  | 6.88 |

| Medición | Uds. | Largo | Parcial |
|---|---|---|---|
| conexion desde contador a arquetas de fuente y cabezal de riego | 1 | 10.000 | 10.000 |
| Total |  |  | 10 |

**D29BAB0260P** ml Tub. abast. PE-100 AD, DN-63 mm, 16 atm.,UNE-EN 12201, banda color marrón (26/07/2016)
12 ml × 10.23 = 122.76
Tubería de polietileno de alta densidad PE-100, UNE-EN 12201, banda color marrón , PN-16, de D=63 mm, en red de abastecimiento, colocada en fondo de zanja, incluso p.p. de pequeño material, piezas especiales, incluso solera de arena de 15 cm de espesor, nivelación del tubo, sin incluir excavación ni relleno de la zanja. Instalada y probada.

| Código | Ud | Descripción | Rendimiento | Precio | Importe |
|---|---|---|---|---|---|
| M01A0010 | h | Oficial primera | 0.05 | 13.83 | 0.69 |
| M01A0030 | h | Peón | 0.05 | 13.16 | 0.66 |
| E01CA0020 | m³ | Arena seca | 0.09 | 26.7 | 2.40 |
| E24BAB01000P | ml | Tubería PE-100, A.D. PN 16 D=63mm banda marrón (material; 28/09/2016) | 1.05 | 5.89 | 6.18 |
| %0.03 | % | Medios auxiliares | 3 % | 9.93 | 0.30 |
|  |  | Total |  |  | 10.23 |

| Medición | Uds. | Largo | Parcial |
|---|---|---|---|
| red de agua regenerada | 1 | 12.000 | 12.000 |
| Total |  |  | 12 |

**D29CB0010** ud Boca de riego blindada fund. dúctil, DN 40 mm, 16 atm
2 ud × 234.48 = 468.96
Boca de riego blindada de DN 40 mm (1 1/2") y PN 16 atm, formada por arqueta, cuerpo y tapa de fundición dúctil con válvula embridada, racor de 45 mm para conexión a manguera, juntas y tornillos, incluso conexión a red de riego. Instalada y probada, s/ordenanzas municipales.

| Código | Ud | Descripción | Rendimiento | Precio | Importe |
|---|---|---|---|---|---|
| M01B0050 | h | Oficial fontanero | 1.5 | 13.83 | 20.75 |
| M01B0060 | h | Ayudante fontanero | 1.5 | 12.93 | 19.40 |
| E27A0010 | ud | Boca riego DN 40 form válv arqu tapa fund (material) | 1 | 187.5 | 187.50 |
| %0.03 | % | Medios auxiliares | 3 % | 227.65 | 6.83 |
|  |  | Total |  |  | 234.48 |

**D29BBA0030P** ud Válvula registro compuerta D 2", de latón, color morado en arqueta acometida agua regenerada (28/09/2016)
1 ud × 25.14 = 25.14
Válvula de registro de compuerta de D 2", de latón, color morado, alojada en arqueta de acometida para conexion a la futuro red de agua regenerada, en asfalto/acera, roscada o soldada a tubo, i/p.p. pequeño material. Instalada

| Código | Ud | Descripción | Rendimiento | Precio | Importe |
|---|---|---|---|---|---|
| M01B0050 | h | Oficial fontanero | 0.45 | 13.83 | 6.22 |
| E24GA0300 | ud | Válvula de compuerta 2" latón, Cimberio | 1 | 18.19 | 18.19 |
| %0.03 | % | Medios auxiliares | 3 % | 24.41 | 0.73 |
|  |  | Total |  |  | 25.14 |

**J01.ARQCONT30** UD Arqueta HDPE para contador y contador DN 30 mm instalada y funcionando
1 UD × 433.64 = 433.64
Arqueta HDPE con tapa de fundición con el símbolo de grifo para contador de 30 mm, incluso contador instalado en soporte de fundición, válvulas de bola cierre mariposa, y p.p. de piezas especiales según defina la empresa suministradora EMMASA, hormigonado, nivelado, remates, probado y funcionando.

| Código | Ud | Descripción | Rendimiento | Precio | Importe |
|---|---|---|---|---|---|
| M01A0010 | h | Oficial primera | 0.5 | 13.83 | 6.92 |
| M01B0050 | h | Oficial fontanero | 1.2 | 13.83 | 16.60 |
| M01B0060 | h | Ayudante fontanero | 0.5 | 12.93 | 6.47 |
| E01.ARQCONT30 | UD | Arqueta contador 48x24x26 RCF4824 HDPE (material) | 1 | 174.75 | 174.75 |
| E24GB0310 | ud | Válvula paso de bola 1 1/4" latón, Cimberio (material) | 2 | 11.37 | 22.74 |
| E24GD0130 | ud | Válvula retención clapeta 1 1/4" latón, Cimberio (material) | 1 | 12.95 | 12.95 |
| E24DC0040 | ud | Contador de agua 1 1/4" (30 mm) Contagua (material) | 1 | 123.02 | 123.02 |
| E24AH0150 | ud | Te D 32x32x32 tub. poliet. Wirsbo (material) | 1 | 17.46 | 17.46 |
| E28BA0210 | ud | Reg peat B-125 250x250mm tapa/marco fund dúctil Saint Gobain (material) | 1 | 14.7 | 14.70 |
| E24AH0070 | ud | Codo D 32 tub. poliet. Wirsbo (material) | 2 | 12.7 | 25.40 |
| %0.03 | % | Medios auxiliares | 3 % | 421.01 | 12.63 |
|  |  | Total |  |  | 433.64 |

**D29CAB0010P** ml Tubería PE 17 mm, p/microirrigación, color marrón, i/goteros aut. de 2.3 l/h c/30 cm
1102.63 ml × 2.86 = 3153.52
Tubería de polietileno de baja densidad de D=17 mm, NETAFIM o similar,color marrón, para microirrigación antisucción, antiarena y antisifón (riego por goteo subterráneo), con goteros autocompensantes de 0.5 a 4 bar, de 2.3 l/h cada 30 cm, p.p. de accesorios, anclada mediante cabillas cada 1.5 m, colocada bajo un manto de tierra vegetal, totalmente instalada y probada.

| Código | Ud | Descripción | Rendimiento | Precio | Importe |
|---|---|---|---|---|---|
| M01B0060 | h | Ayudante fontanero | 0.06 | 12.93 | 0.78 |
| M01B0050 | h | Oficial fontanero | 0.06 | 13.83 | 0.83 |
| E24BE0140P | ud | p.p. piezas especiales de PE y cabillas. (material) | 0.01 | 2.5 | 0.03 |
| E01.Tub16.30.2.3 | ml | Tub. UNITECHLINE color marrón PE 16 c/got aut. 2.3 l/h c/ 30cm (material) | 1 | 1.14 | 1.14 |
| %0.03 | % | Medios auxiliares | 3 % | 2.78 | 0.08 |
|  |  | Total |  |  | 2.86 |

| Medición | Uds. | Largo | Parcial |
|---|---|---|---|
| parterre nº 5 | 1 | 134.470 | 134.470 |
| parterre nº 6 | 1 | 138.060 | 138.060 |
| parterre nº 1 | 1 | 236.430 | 236.430 |
| parterre nº 2 | 1 | 138.560 | 138.560 |
| parterre nº 3 | 1 | 296.200 | 296.200 |
| parterre nº 4 | 1 | 158.910 | 158.910 |
| Total |  |  | 1102.63 |

**L1.ARO8** ud Aro de 4 ml con 8 goteros integrados autocompensantes de 3.5 l/h
4 ud × 13.82 = 55.28
Aro de 4 ml en PE diámetro 17 mm (RAM o equivalente) con 8 goteros autocompensantes de 3.5 l/h cada 0.5 metros, con instalación según D.F. para riego de árboles y palmeras en zonas verdes, totalmente instalados y probados.

| Código | Ud | Descripción | Rendimiento | Precio | Importe |
|---|---|---|---|---|---|
| M01B0060 | h | Ayudante fontanero | 0.05 | 12.93 | 0.65 |
| M01B0050 | h | Oficial fontanero | 0.15 | 13.83 | 2.07 |
| E24BE0140P | ud | p.p. piezas especiales de PE y cabillas. | 1 | 2.5 | 2.50 |
| E91.95.031 | ml | Manguera PE 16 mm c/got aut. 3.5 l/h c/50 cm (material) | 4 | 2.05 | 8.20 |
| %0.03 | % | Medios auxiliares | 3 % | 13.42 | 0.40 |
|  |  | Total |  |  | 13.82 |

**J01.CABE04** ud Suministro e instalación del Cabezal de riego de 11/4" constituido por válvulas de corte general, válvula reductora de presión, filtro de malla, tomas manométricas con manómetros, válvula de alivio, grifo de limpieza de filtro, incluso p.p. de piezas especiales en latón. (14/05/2015)
1 ud × 2092.06 = 2092.06

| Código | Ud | Descripción | Rendimiento | Precio | Importe |
|---|---|---|---|---|---|
| M01B0050 | h | Oficial fontanero | 5.2 | 13.83 | 71.92 |
| M01B0060 | h | Ayudante fontanero | 5.2 | 12.93 | 67.24 |
| E24BAA0160P | ml | Tubería PE-40, B.D. PN 10 D=40mm, banda color morado RAL 4001 | 1 | 3.5 | 3.50 |
| E24BE0140 | ud | p.p. piezas especiales de latón y soporte en L de acero galvanizado . | 15 | 5.66 | 84.90 |
| E24GA0280 | ud | Válvula de compuerta 1 1/4" latón, tipo Cimberio o equivalente (material) | 4 | 7.5 | 30.00 |
| E01.GRIF | ud | Válvula de grifo de 1/4'' (material) | 1 | 10.23 | 10.23 |
| E01.REGP03 | ud | Reductora de presión 11/4'', acción directa tipo Beluto o equivalente (material) | 1 | 362 | 362.00 |
| E01.VALIV2 | ud | Válvula de alivio (material) | 1 | 35 | 35.00 |
| E01.FILTRO2 | ud | Filtro de malla 2'' 120 mesh tipo Lama o similar (material) | 1 | 298.52 | 298.52 |
| E01.ELECT4 | ud | Electroválvula 1 1/4" con solenoide de 9 v, tipo serie PGA Rain Bird o equivalente (material; 04/05/2015) | 3 | 58.49 | 175.47 |
| E01.VENTO5 | ud | Ventosa cinética 1" tipo ARI AV-010 o equivalente (material; 14/05/2015) | 3 | 24.45 | 73.35 |
| E01.PROG1 | ud | Caja de conexion y consola de programación de 4 estaciones tipo TBOSS-II o equivalente (material) | 1 | 761 | 761.00 |
| E01.MANOM | ud | Manómetro de glicerina de 16 atm (material) | 4 | 14.5 | 58.00 |
| %0.03 | % | Medios auxiliares | 3 % | 2031.13 | 60.93 |
|  |  | Total |  |  | 2092.06 |

**D02A0010P** m2 Desbroce y limpieza de terrenos manual
330.82 m2 × 4.6 = 1521.77
Desbroce y limpieza de terrenos manual, incluso eliminación de plantas en formación de borduras y macizos, arbustiva a definir por la D.F., eliminación y cajeo de césped hasta 20 cms y, eliminación de tocones de arbustivas, roturación manual de suelos, perfilado del terreno, incluso retirada de restos hasta vertedero autorizado a cualquier distancia.

| Código | Ud | Descripción | Rendimiento | Precio | Importe |
|---|---|---|---|---|---|
| M01A0010J | h | Oficial jardinero (mano de obra; 27/07/2016) | 0.05 | 13.83 | 0.69 |
| M01A0030P | h | Peón jardinero (mano de obra) | 0.1 | 13.24 | 1.32 |
| QAB0050 | h | Furgón de 3,5 t | 0.1 | 15.14 | 1.51 |
| QAB0060 | h | Dumper 1500 kg | 0.2 | 4.73 | 0.95 |
| %0.03 | % | Medios auxiliares | 3 % | 4.47 | 0.13 |
|  |  | Total |  |  | 4.6 |

| Medición | Uds. | Parcial |
|---|---|---|
| parterre nº 1 | 71 | 71.000 |
| parterre nº 2 | 41.61 | 41.610 |
| parterre nº 3 | 88.95 | 88.950 |
| parterre nº 4 | 47.72 | 47.720 |
| parterre nº 5 | 40.08 | 40.080 |
| parterre nº 6 | 41.46 | 41.460 |
| Total |  | 330.82 |

**D29HA0010** m³ Vertido y extendido manual de tierra vegetal
14.593 m³ × 25.18 = 367.45
Tierra vegetal libre de piedras y terrones, incluso suministro a pie de obra, vertido, extendido y perfilado a mano.

| Código | Ud | Descripción | Rendimiento | Precio | Importe |
|---|---|---|---|---|---|
| M01A0030 | h | Peón | 0.8 | 13.16 | 10.53 |
| QAB0060 | h | Dumper 1500 kg | 0.3 | 4.73 | 1.42 |
| E30AA0010 | m³ | Tierra vegetal (material) | 1 | 12.5 | 12.50 |
| %0.03 | % | Medios auxiliares | 3 % | 24.45 | 0.73 |
|  |  | Total |  |  | 25.18 |

| Medición | Uds. | Alto | Parcial |
|---|---|---|---|
| parterre nº 1 | 19.27 | 0.150 | 2.891 |
| parterre nº 2 | 13.65 | 0.150 | 2.048 |
| parterre nº 3 | 22.15 | 0.150 | 3.323 |
| parterre nº 4 | 14.42 | 0.150 | 2.163 |
| parterre nº 5 | 13.51 | 0.150 | 2.027 |
| parterre nº 6 | 14.27 | 0.150 | 2.141 |
| Total |  |  | 14.593 |

**J01.PAP** ud Poda de palmera de porte 3-8 metros.
10 ud × 130.28 = 1302.80
Poda de limpieza de frondosas entre 3-8 metros con plataforma hidráulica, grúa o cesta elevadora, mediante el uso de motosierras, manteniendo la estructura del árbol. En palmeras, eliminación de hojas secas, hijuelos, inflorescencias e infrutescencias. Todo ello según directrices municipales, incluso transporte, retirada de restos a vertedero autorizado a cualquier distancia y señalización de obra.

| Código | Ud | Descripción | Rendimiento | Precio | Importe |
|---|---|---|---|---|---|
| M01A0010P | h | Capataz jardinero (mano de obra) | 1.5 | 15 | 22.50 |
| M01A0020P | h | Oficial jardinero (mano de obra) | 1.5 | 13.83 | 20.75 |
| M01A0030P | h | Peón jardinero | 1.5 | 13.24 | 19.86 |
| QAC0020 | h | Camión grua 5-6 tm (mediano) (maquinaria) | 1.5 | 39.75 | 59.63 |
| MOT.001P | h | motosierra pequeña 30/45cc 1.6/2.8CV (maquinaria) | 1.5 | 2.5 | 3.75 |
| %0.03 | % | Medios auxiliares | 3 % | 126.49 | 3.79 |
|  |  | Total |  |  | 130.28 |

| Medición | Uds. | Parcial |
|---|---|---|
| Palmeras | 10 | 10.000 |
| Total |  | 10 |

**D29HA0015** m2 Suministro y plantacion de especies vegetales para formación de bordura a definir por la D.F. (27/07/2016)
183.61 m2 × 33.52 = 6154.61
Suministro y plantación de especies vegetales para formación de bordura a definir por la D.F. tipo chlorophytum comosum "variegatum", cineraria maritima, ligularia tussilaginea, etc., incluso transporte, plantación, mantenimiento y riegos hasta la recepción de la obra.

| Código | Ud | Descripción | Rendimiento | Precio | Importe |
|---|---|---|---|---|---|
| M01A0010J | h | Oficial jardinero | 0.3 | 13.83 | 4.15 |
| M01A0030P | h | Peón jardinero | 0.3 | 13.24 | 3.97 |
| E01.BORD | ud | Perenne M-12 (material; 27/07/2016) | 11.1 | 2.2 | 24.42 |
| %0.03 | % | Medios auxiliares | 3 % | 32.54 | 0.98 |
|  |  | Total |  |  | 33.52 |

| Medición | Uds. | Parcial |
|---|---|---|
| parterre nº 1 | 29.59 | 29.590 |
| parterre nº 2 | 20.35 | 20.350 |
| parterre nº 3 | 33.87 | 33.870 |
| Parterre nº 4 | 21.66 | 21.660 |
| parterre nº 5 | 22.26 | 22.260 |
| parterre nº 6 | 20.88 | 20.880 |
| * | 35 | 35.000 |
| Total |  | 183.61 |

**J01.FLORTEMP** M2 Suministro y plantación de flor de temporada a definir por la D.F. (25/07/2016)
217.21 M2 × 28.94 = 6286.06
Suministro y plantación de Flor de temporada a definir por la D.F. tipo Impatiens walleriana, Cyclamen persicum, vinca, Begonia semperflorens, Viola tricolor, Ligularia tussilaginea, etc., incluso transporte, plantación, mantenimiento y riegos hasta la recepción de la obra.

| Código | Ud | Descripción | Rendimiento | Precio | Importe |
|---|---|---|---|---|---|
| M01A0010 | h | Oficial primera | 0.3 | 13.83 | 4.15 |
| M01A0030P | h | Peón jardinero | 0.3 | 13.24 | 3.97 |
| E01.flor | ud | Flor de temporada en M-12 (material; 25/04/2013) | 11.1 | 1.8 | 19.98 |
| %0.03 | % | Medios auxiliares | 3 % | 28.10 | 0.84 |
|  |  | Total |  |  | 28.94 |

| Medición | Uds. | Parcial |
|---|---|---|
| parterre nº 1 | 41.41 | 41.410 |
| parterre nº 2 | 21.26 | 21.260 |
| parterre nº 3 | 55.08 | 55.080 |
| parterre nº 4 | 26.06 | 26.060 |
| parterre nº 5 | 17.82 | 17.820 |
| parterre nº 6 | 20.58 | 20.580 |
| * | 35 | 35.000 |
| Total |  | 217.21 |

**J01.ANTIRAIZ1** ml Suministro e instalación de barrera de raíces flexible con costillas tipo reroot de greenleaf o equivalente (03/09/2015)
30.91 ml × 22.54 = 696.71

| Código | Ud | Descripción | Rendimiento | Precio | Importe |
|---|---|---|---|---|---|
| M01A0010 | h | Oficial primera | 0.1 | 13.83 | 1.38 |
| M01A0030P | h | Peón jardinero | 0.2 | 13.24 | 2.65 |
| E01.PANELR1 | ML | Barrera tipo reroot acanalada de 100 cm o equivalente (material; 03/09/2015) | 1 | 16.6 | 16.60 |
| E01.CINTA | ML | Cinta unión barrera reroot (material; 03/09/2015) | 0.25 | 4.99 | 1.25 |
| %0.03 | % | Medios auxiliares | 3 % | 21.88 | 0.66 |
|  |  | Total |  |  | 22.54 |

**P.A.I.01** ud Mantenimiento jardineria (26/09/2016)
1 ud × 2282.66 = 2282.66
Mantenimiento de zonas ajardinadas durante el transcurso de las obras, incluyendo riegos, abonos, limpiezas de malas hierbas y restos de cualquier naturaleza, tratamientos fitosanitarios, podas de arbustivas, corte de raíces, reposiciones y pequeño material preciso para el desarrollo de las labores de mantenimiento, hasta la recepción de las obras por el Excmo. Ayuntamiento de S/C de Tenerife.

**J01.MULCH2** m3 Cobertura con arena de picón
0.429 m3 × 6.2 = 2.66
Cobertura de parterres con arena de picón rojo, incluso transporte a obra, vertido, extendido y perfilado manual.

| Código | Ud | Descripción | Rendimiento | Precio | Importe |
|---|---|---|---|---|---|
| M01A0030P | h | Peón jardinero | 0.3 | 13.24 | 3.97 |
| QAB0060 | h | Dumper 1500 kg | 0.1 | 4.73 | 0.47 |
| E01CD0010 | m³ | Picón fino avitolado/cribado (p/atezados...) (material) | 0.08 | 15.6 | 1.25 |
| QAB0030 | h | Camión basculante 15 t | 0.01 | 33.07 | 0.33 |
| %0.03 | % | Medios auxiliares | 3 % | 6.02 | 0.18 |
|  |  | Total |  |  | 6.2 |

| Medición | Uds. | Alto | Parcial |
|---|---|---|---|
| jardinerias | 0.92 | 0.080 | 0.074 |
|  | 1.35 | 0.080 | 0.108 |
|  | 1.73 | 0.080 | 0.138 |
|  | 1.36 | 0.080 | 0.109 |
| Total |  |  | 0.429 |

**D02A0020P** m2 Proteccion superficie vegetal (27/07/2016)
97.27 m2 × 2.89 = 281.11
Proteccion superficie vegetal de vertidos de restos de obra, por medio de instalación de mallas geotexiles pertimetralmente sobre la superficie del terreno. Incluso instalacion y retirada tras finalizar los trabajos de obra civil sobre los muros que conforman los parterres.

| Código | Ud | Descripción | Rendimiento | Precio | Importe |
|---|---|---|---|---|---|
| M01A0010J | h | Oficial jardinero | 0.05 | 13.83 | 0.69 |
| M01A0030P | h | Peón jardinero | 0.1 | 13.24 | 1.32 |
| E18HB0410 | m² | Geotextil de fibras poliéster 200 g/m², ROOFTEX 200, TEXSA (material; 25/03/2015) | 1.1 | 0.73 | 0.80 |
| %0.03 | % | Medios auxiliares | 3 % | 2.81 | 0.08 |
|  |  | Total |  |  | 2.89 |

| Medición | Uds. | Parcial |
|---|---|---|
| parterre nº 1 | 19.27 | 19.270 |
| parterre nº 2 | 13.65 | 13.650 |
| parterre nº 3 | 22.15 | 22.150 |
| parterre nº 4 | 14.42 | 14.420 |
| parterre nº 5 | 13.51 | 13.510 |
| parterre nº 6 | 14.27 | 14.270 |
| Total |  | 97.27 |

**D02A0030P** ml vallado jardineras y parterres (04/10/2016)
194.43 ml × 1.1 = 213.87
vallado jardineras y parterres por medio de instalación de mallas pertimetralmente a jardineras y parterres. Incluso instalacion, p.p de anclajes y retirada tras finalizar los trabajos de obra civil sobre los muros que conforman los parterres.

| Código | Ud | Descripción | Rendimiento | Precio | Importe |
|---|---|---|---|---|---|
| M01A0030P | h | Peón jardinero | 0.05 | 13.24 | 0.66 |
| E38BA0010 | m | Malla Masnet naranja h=1,20 m (material) | 1 | 0.41 | 0.41 |
| %0.03 | % | Medios auxiliares | 3 % | 1.07 | 0.03 |
|  |  | Total |  |  | 1.1 |

| Medición | Uds. | Largo | Parcial |
|---|---|---|---|
| parterre nº 1 | 1 | 34.540 | 34.540 |
| parterre nº 2 | 1 | 24.770 | 24.770 |
| parterre nº 3 | 1 | 39.090 | 39.090 |
| parterre nº 4 | 1 | 26.140 | 26.140 |
| parterre nº 5 | 1 | 24.670 | 24.670 |
| parterre nº 6 | 1 | 25.250 | 25.250 |
| jardinera nº 1 | 1 | 3.760 | 3.760 |
| jardinera nº 2 | 1 | 5.490 | 5.490 |
| jardinera nº 3 | 1 | 5.270 | 5.270 |
| jardinera nº 4 | 1 | 5.450 | 5.450 |
| Total |  |  | 194.43 |

## 01.11 ANEXO DE ALUMBRADO (08/09/2016)
Importe: 30289.99

### 01.11.1 Instalación eléctrica (15/01/2016)
Importe: 9718.37

**U61003** Ud Desmontaje punto de alumbrado pú (05/11/1999)
18 Ud × 29.46 = 530.28
Desmontaje punto de alumbrado público completo (soporte y luminarias), incluso pp de línea de alimentación y generales, fusibles, cajas de conexión y derivación; pequeño material, transporte a almacén municipal o vertedero autorizado, rebaje de cimentación o demolición, retirada de pernos y escombros, reposición de pavimento igual al existente, ayuda de albañilería, dejando la zona totalmente rematada. Y REMATE DE ARQUETAS.

**U61004** Ud Desmontaje punto de alumbrado pú (05/11/1999)
4 Ud × 20 = 80.00
Desmontaje punto de alumbrado público (luminarias), incluso corte de brazo existente, pintando la zona con pintura galvanizado en frío, pp de línea de alimentación y generales, fusibles, cajas de conexión y derivación; pequeño material, transporte a almacén municipal o vertedero autorizado, ayuda de albañilería, dejando la zona totalmente rematada.

**D05CP00172** Ud. C.G.P.100 A, E-9 BORNES BIMETÁLICOS
1 Ud. × 97.23 = 97.23
CAJA GENERAL DE PROTECCIÓN DE 100 A.Esquema UNESA E-9 con bornes bimetálicos instalada, incluso cartuchos fusibles NH "00" construida según normas de la compañía suministradora.Medida la unidad terminada e instalada en paramento vertical.

| Código | Ud | Descripción | Rendimiento | Precio | Importe |
|---|---|---|---|---|---|
| M10. | h | Oficial electricista (mano de obra) | 1.45 | 13.83 | 20.05 |
| M11. | h | Ayudante electricista | 0.73 | 13.16 | 9.61 |
| T06CG5012 | Ud. | CGP-100A/UNESA 9 (material; 15/12/2006) | 1 | 45 | 45.00 |
| T09PF0205 | Ud. | FUSIBLE NH GL "00" 25-100A (material; 19/12/2006) | 3 | 4.75 | 14.25 |
| T09PF5003 | Ud. | BARRETA SECCIONAMIENTO NEUTRO "1" (material) | 1 | 3.36 | 3.36 |
| T00CJ1170 | Ud. | Tirafondo 4,5x35 + taco plástico Ø8mm (material; 01/11/2001) | 4 | 0.06 | 0.24 |
| T%000.003 | % | Material auxiliar.(s/total mat.) | 3 % | 62.85 | 1.89 |
| %0000.003 | % | Medios auxiliares..(s/total) | 3 % | 94.40 | 2.83 |
|  |  | Total |  |  | 97.23 |

**LINS4x25DI2** Ml. DERIVACIÓN INDIVIDUAL Línea 4x25+T+mando (22/06/2005)
10 Ml. × 19.86 = 198.60
Derivación Indivicual subterránea/entubada con cable de cobre formado por cuatro conductores unipolares 4x1x25mm² clase 5 flexible con aislamiento (0,6/1Kv.) de XLPE y cubierta poliolefinica, libre de halógenos (IEC 754.1/2) tipo SZ1-K (AS+), no propagador del incendio (IEC 332.3) y baja emisión de humos (UNE 20432.3) y una temperatura máxima de 90_C, línea de tierra formado por un conductor de tierra amarillo-verde 0,7 Kv 1x16mm² y línea de mando 1,5 mm², incluso elementos de conexión, construido según REBT, totalmente instalada y conectada.

| Código | Ud | Descripción | Rendimiento | Precio | Importe |
|---|---|---|---|---|---|
| O03E00002 | H. | Oficial 1ª electricista (mano de obra) | 0.04 | 13.83 | 0.55 |
| O03E00004 | H. | Oficial 2ª electricista (mano de obra) | 0.04 | 13.58 | 0.54 |
| T05ESA106 | Ml. | Cable Halógeno 1x25 ALSECURE (0,6/1Kv.) (material) | 4 | 4.05 | 16.20 |
| T05ESA027 | Ml. | CABLE HALÓGENO 16mm² ALSECURE (05Z1-K/07Z1-K) (material) | 1 | 2.28 | 2.28 |
| T05BSP006 | Ml. | Cable rígido 1x1,5 (H07V-U) (material; 04/11/1999) | 1 | 0.23 | 0.23 |
| %0000.003 | % | Medios auxiliares..(s/total) | 0.3 % | 19.80 | 0.06 |
|  |  | Total |  |  | 19.86 |

**CLIMTSOB** Ud. Limitador sobretensiones (06/03/2012)
1 Ud. × 810.99 = 810.99
Suministro y montaje de limitador de sobretensiones 3 P+N refª 16559. Marca Melin Gerin. instalado, con elementos de fijación según indicaciones de fabricante, incluso magetotérmico 4X50A/D, totalmente terminado y ejecutado según REBT y Normas Municipales.

| Código | Ud | Descripción | Rendimiento | Precio | Importe |
|---|---|---|---|---|---|
| O03E00002 | H. | Oficial 1ª electricista | 2 | 13.83 | 27.66 |
| PRD40r | Ud. | LIMITADOR SOBRET. PRD40r Merlin Guerin (material) | 1 | 416.25 | 416.25 |
| T09PPM568 | Ud. | PIA TETRA-50A/D 10kA C60H MERLIN GERIN (material; 02/07/2002) | 1 | 223.45 | 223.45 |
| CUADOTROS | Ud. | P.P. cableado de cuadro, numeración y rotulación. (material; 02/07/2002) | 1 | 141.2 | 141.20 |
| %0000.003 | % | Medios auxiliares..(s/total) | 0.3 % | 808.56 | 2.43 |
|  |  | Total |  |  | 810.99 |

**CUAFUENPAT** Ud. MODIFICACIÓN CUADRO PARA FUENTE LOS PATOS (15/07/2016)
1 Ud. × 818.97 = 818.97
MODIFICACIÓN DE CUADRO PARA ALIMENTACIÓN DE LOS PATOS en cuadro existente C.M. 1020, incluso reforma del cableado, según instrucciones de la D.T., conexionado, totalmente terminado y funcionando, con la instalación de:
2 Interruptores Automáticos iDPN N 2x6/25A, Curva C, 6kA, Marca MERLIN GERIN. Ref.A9N21555/6/7/8/9.
2 Bloque diferencial VIGI iDPN 2x25A/30mA, clase A "si". Marca MERLIN GERIN. Ref. A9N21689
1 Guardamotor P25M 3P Calibre 10A, de 6 a 10A, sensible a la falta de fase, disparo. Marca MERLIN GERIN ref.21109
1 Variador de velocidad ATS01 1,1kW 0,5HP - 9A - 110/480V Marca MERLIN GERIN ref.ATS01N109FT
1 Autómata Easy 412/AC-RC
1 Contactor ruptor CTR.Tensión bobina:220V/50Hz.BI-230/400V-20A. Marca MERLIN GERIN ref.15387
Con bornas bornas, construido según REBT, totalmente terminado y rematado según Condiciones de Ejecución Municipales.

| Código | Ud | Descripción | Rendimiento | Precio | Importe |
|---|---|---|---|---|---|
| O03E00002 | H. | Oficial 1ª electricista | 8 | 13.83 | 110.64 |
| T09PAM0DPN | Ud. | iDPN N 2x10/25A, 6kA, Curva C (material; 29/10/1999) | 2 | 27.55 | 55.10 |
| T09PDM331 | Ud. | BLOQUE VIGI 2x25A/30mA, clase A "si" M.GERIN (material; 19/12/2006) | 2 | 85.25 | 170.50 |
| T09PNM007 | Ud. | GUARDAMOTOR P25M 6-10A m.GERIN (material; 19/12/2006) | 1 | 74.9 | 74.90 |
| T09VVT005 | Ud. | Variador de velocidad ATS01 1,1kW MERLIN GERIN (material; 19/12/2006) | 1 | 101.96 | 101.96 |
| T09PHT0041 | Ud. | Autómata programable Easy 412 / AC-RC TELEMECANIQUE (material; 01/11/2001) | 1 | 140.5 | 140.50 |
| T09PCM100 | Ud. | CONT.RUPTOR 230V BI-20A CTR m.GERIN (material; 19/12/2006) | 1 | 21.21 | 21.21 |
| CUADOTROS | Ud. | P.P. cableado de cuadro, numeración y rotulación. | 1 | 141.2 | 141.20 |
| PUNTERA6 | Ud. | Puntera 6 mm² (material; 02/07/2002) | 2 | 0.11 | 0.22 |
| PUNTERA16 | Ud. | Puntera 16 mm² (material; 02/07/2002) | 1 | 0.29 | 0.29 |
| %0000.003 | % | Medios auxiliares..(s/total) | 0.3 % | 816.52 | 2.45 |
|  |  | Total |  |  | 818.97 |

**LINS4x6** Ml. Línea 4x6 (24/07/2008)
490 Ml. × 5.49 = 2690.10
Línea subterránea con cable de cobre aislamiento RV 0,6/1 Kv (Cu), formado por un conductor tetrapolar de 4x6mm2 , totalmente enhebrada en canalización subterránea, instalada y conectada, incluso pequeño material.

| Código | Ud | Descripción | Rendimiento | Precio | Importe |
|---|---|---|---|---|---|
| O03E00002 | H. | Oficial 1ª electricista | 0.05 | 13.83 | 0.69 |
| O03E00004 | H. | Oficial 2ª electricista | 0.05 | 13.58 | 0.68 |
| T05BMP053 | Ml. | Cable Cu RETENAX(RV 0,6/1kV)4x6 (material) | 1 | 4.1 | 4.10 |
| %0000.003 | % | Medios auxiliares..(s/total) | 0.3 % | 5.47 | 0.02 |
|  |  | Total |  |  | 5.49 |

| Medición | Uds. | Largo | Parcial |
|---|---|---|---|
| Alimentación desde C.M. | 1 | 150.000 | 150.000 |
| Alimentación a columnas | 17 | 20.000 | 340.000 |
| Total |  |  | 490 |

**LINS1x16750** Ml. Línea Tierra 1x16 (24/07/2008)
350 Ml. × 3.43 = 1200.50
Línea subterránea con cable de cobre aislamiento RV 0,7 Kv (Cu), formado por un conductor de tierra amarillo-verde 0,7 Kv 1x16mm2, totalmente enhebrada en canalización subterránea, instalada y conectada, incluso pequeño material.

| Código | Ud | Descripción | Rendimiento | Precio | Importe |
|---|---|---|---|---|---|
| O03E00002 | H. | Oficial 1ª electricista | 0.03 | 13.83 | 0.41 |
| O03E00004 | H. | Oficial 2ª electricista | 0.03 | 13.58 | 0.41 |
| T05BSP215 | Ml. | Cable flexible 1x16(H07V-K)Cu (material) | 1 | 2.6 | 2.60 |
| %0000.003 | % | Medios auxiliares..(s/total) | 0.3 % | 3.42 | 0.01 |
|  |  | Total |  |  | 3.43 |

**LINS3x6** Ml. Línea 3x6 (15/05/2014)
300 Ml. × 5 = 1500.00
Línea subterránea con cable de cobre aislamiento RV 0,6/1 Kv (Cu), formado por un conductor tetrapolar de 3x6mm2 , totalmente enhebrada en canalización subterránea, instalada y conectada, incluso pequeño material.

| Código | Ud | Descripción | Rendimiento | Precio | Importe |
|---|---|---|---|---|---|
| O03E00002 | H. | Oficial 1ª electricista | 0.04 | 13.83 | 0.55 |
| O03E00004 | H. | Oficial 2ª electricista | 0.04 | 13.58 | 0.54 |
| T05BMP0533 | Ml. | Cable Cu RETENAX(RV 0,6/1kV)3x6 (material; 15/05/2014) | 1 | 3.9 | 3.90 |
| %0000.003 | % | Medios auxiliares..(s/total) | 0.3 % | 4.99 | 0.01 |
|  |  | Total |  |  | 5 |

| Medición | Uds. | Largo | Parcial |
|---|---|---|---|
| Alimentación bomba | 1 | 150.000 | 150.000 |
| Alimentación proyectores fuente | 1 | 150.000 | 150.000 |
| Total |  |  | 300 |

**LIN3x2.5** Ml. Línea 3 x 2,5 (19/06/2000)
168 Ml. × 2.8 = 470.40
Línea de alimentación a luminaria con cable de 0.6/1 Kv (Cu), de 3x2,5mm2, con el cable de tierra convenientemente señalizado amarillo-verde, totalmente instalada y conectada.

| Código | Ud | Descripción | Rendimiento | Precio | Importe |
|---|---|---|---|---|---|
| O03E00002 | H. | Oficial 1ª electricista | 0.04 | 13.83 | 0.55 |
| O03E00004 | H. | Oficial 2ª electricista | 0.04 | 13.58 | 0.54 |
| T05BMP090 | Ml. | Cable Cu RETENAX(RV-K 0,6/1kV)3x2,5 (material) | 1 | 1.7 | 1.70 |
| %0000.003 | % | Medios auxiliares..(s/total) | 0.3 % | 2.79 | 0.01 |
|  |  | Total |  |  | 2.8 |

| Medición | Uds. | Largo | Parcial |
|---|---|---|---|
| Columnas de fundición | 18 | 4.000 | 72.000 |
| Proyector | 8 | 12.000 | 96.000 |
| Total |  |  | 168 |

**CAJ002** Ud CAJA CLAVED 1478/1 C (16/06/2000)
4 Ud × 35.86 = 143.44
Caja de conexión y protección normalizada de doble aislamiento CLAVED 1465/4p2 o equivalente, con cuatro bases de cortacircuito de 16 amperios, provista de 7 bornes metálicos de entrada para línea repartidora hasta 35mm2, 4 de salida para línea hasta 6mm2, realizada en poliéster con fibra de vidrio color gris RAL 7035, instalada, conectada y perfectamente anclada mediante 2 tornillos, incluso fusibles cilíndricos "0".

| Código | Ud | Descripción | Rendimiento | Precio | Importe |
|---|---|---|---|---|---|
| O03E00002 | H. | Oficial 1ª electricista | 0.3 | 13.83 | 4.15 |
| O03E00004 | H. | Oficial 2ª electricista | 0.3 | 13.58 | 4.07 |
| T06CGV002 | Ud. | CGP A.Públ.c/fús.CLAVED 1465/4p2 (material) | 1 | 25 | 25.00 |
| T09PF0010 | Ud. | Fusible UTE gl «0» 2-32A (material) | 4 | 0.4 | 1.60 |
| %0000.003 | % | Medios auxiliares..(s/total) | 3 % | 34.82 | 1.04 |
|  |  | Total |  |  | 35.86 |

| Medición | Uds. | Parcial |
|---|---|---|
| Proyectores | 4 | 4.000 |
| Total |  | 4 |

**CAJ001** Ud CAJA CLAVED 1468 1 E
18 Ud × 27.08 = 487.44
Caja de conexión y protección normalizada de doble aislamiento CLAVED 1468 1 E o equivaletne, con dos bases de cortacircuito de 16 amperios, provista de 6 bornes metálicos de entrada para línea repartidora hasta 35mm2, 2 de salida para línea hasta 6mm2, realizada en poliéster con fibra de vidrio color gris RAL 7035, instalada, conectada y perfectamente anclada mediante 2 tornillos, incluso fusibles cilíndricos "0".

| Código | Ud | Descripción | Rendimiento | Precio | Importe |
|---|---|---|---|---|---|
| O03E00002 | H. | Oficial 1ª electricista | 0.2 | 13.83 | 2.77 |
| O03E00004 | H. | Oficial 2ª electricista | 0.2 | 13.58 | 2.72 |
| T06CGV001 | Ud. | CGP A.Públ.CLAVED 1468 1 E (material) | 1 | 20 | 20.00 |
| T09PF0010 | Ud. | Fusible UTE gl «0» 2-32A | 2 | 0.4 | 0.80 |
| %0000.003 | % | Medios auxiliares..(s/total) | 3 % | 26.29 | 0.79 |
|  |  | Total |  |  | 27.08 |

| Medición | Uds. | Parcial |
|---|---|---|
| Columna de fundición | 18 | 18.000 |
| Total |  | 18 |

**D05T00110** Ud. TOMA TIERRA 1x35mm(PICA) (01/05/1995)
6 Ud. × 115.07 = 690.42
LÍNEA PRINCIPAL PUESTA A TIERRA, instalada con conductor de cobre desnudo de 35 mm² de sección nominal, canalizado y aislado con tubo de PVC flexible de 48 mm.de diámetro, incluso caja de seccionamiento y comprobación y arqueta con pica Cu 2 metros.Construida según REBT.Medida desde embarrado de Tierra de módulo de contadores hasta la arqueta de conexión.

| Código | Ud | Descripción | Rendimiento | Precio | Importe |
|---|---|---|---|---|---|
| O03E00002 | H. | Oficial 1ª electricista | 1.33 | 13.83 | 18.39 |
| O03E00004 | H. | Oficial 2ª electricista | 1.33 | 13.58 | 18.06 |
| T05MDP055 | Ml. | Cable desnudo p/t.t.1x35.PIRELLI (material) | 10 | 1.08 | 10.80 |
| T18RF0026 | Ml. | Tubo PVC corrugado Ø48mm/gp5 | 10 | 1.17 | 11.70 |
| T09TZ0030 | Ud. | Caja secc./comprob.T.T.100x150 (material) | 1 | 11.56 | 11.56 |
| T05BT3008 | Ud. | Terminal Cu por presión 35mm² (material) | 1 | 0.26 | 0.26 |
| PICACU | Ud. | Pica Cu L=2m Ø=17,3mm (material) | 1 | 25 | 25.00 |
| T09TZ0070 | Ud. | Tapa registro Toma Tierra 250x250 (material) | 1 | 18.96 | 18.96 |
| %0000.003 | % | Medios auxiliares..(s/total) | 0.3 % | 114.73 | 0.34 |
|  |  | Total |  |  | 115.07 |

### 01.11.2 Soportes y luminarias (15/01/2016)
Importe: 17673.08

**Montsop** Ud Montaje soporte (26/04/2012)
18 Ud × 24.38 = 438.84
Montaje de soporte de alumbrado público, conexión a tierra mediante terminal en tornillo específico y con puerta dotada por latiguillo para evitar pérdida, anclada con doble tuerca y arandela, perfectamente nivelada y rematada la zona, reposición de pavimento igual al existente quedando los pernos recubiertos.

| Código | Ud | Descripción | Rendimiento | Precio | Importe |
|---|---|---|---|---|---|
| O03E00002 | H. | Oficial 1ª electricista | 0.4 | 13.83 | 5.53 |
| O03E00004 | H. | Oficial 2ª electricista | 0.4 | 13.58 | 5.43 |
| Q05A00120 | H. | Grúa autopropulsada de 12Tn con plataforma (maquinaria) | 0.3 | 44.49 | 13.35 |
| %0000.003 | % | Medios auxiliares..(s/total) | 0.3 % | 24.31 | 0.07 |
|  |  | Total |  |  | 24.38 |

**Limpinsop** Ud Liimpieza y pintado soporte (02/08/2016)
18 Ud × 54.98 = 989.64
Limpieza, saneado y pintado de soporte de alumbrado público de fundición, según especificaciones de la D.T., reparando aquellos daños existentes, añadiendo placa soporte para las cajas de conexión, limpieza, lijado e imprimado, así como pintura oxirón de color igual al existente.

| Código | Ud | Descripción | Rendimiento | Precio | Importe |
|---|---|---|---|---|---|
| O03E00002 | H. | Oficial 1ª electricista | 2 | 13.83 | 27.66 |
| O03E00004 | H. | Oficial 2ª electricista | 2 | 13.58 | 27.16 |
| %0000.003 | % | Medios auxiliares..(s/total) | 0.3 % | 54.82 | 0.16 |
|  |  | Total |  |  | 54.98 |

**LISABELINA16** Ud. Luminaria modelo ILIS01642 Isabelina 16 LED (12/07/2016)
18 Ud. × 581.34 = 10464.12
Luminaria modelo ILIS01642 Isabelina 16 LED (Benito Urban), o equivalente, de cuerpo de inyección de aluminio de alta resistencia, con un flujo de luminaria de 1.404 lm y 17 W, temperatura de color 4000ºK e intensidad de 350 mA, con regulación en 5 niveles, replanteo, fijación, pequeño material, totalmente instalada y funcionando.

| Código | Ud | Descripción | Rendimiento | Precio | Importe |
|---|---|---|---|---|---|
| O03E00002 | H. | Oficial 1ª electricista | 1 | 13.83 | 13.83 |
| O03E00004 | H. | Oficial 2ª electricista | 1 | 13.58 | 13.58 |
| LISABEL16 | Ud. | ILIS01642 Isabelina 16 LED (material; 12/07/2016) | 1 | 537 | 537.00 |
| %0000.003 | % | Medios auxiliares..(s/total) | 3 % | 564.41 | 16.93 |
|  |  | Total |  |  | 581.34 |

**LNEPTUNE** Ud. NEPTUNE, Cod. 1E1475 (12/07/2016)
8 Ud. × 722.56 = 5780.48
Proyector para inmersión LEDs Blancos de la serie NEPTUNE, Cod. 1E1475, o equivalente, con cuerpo de acero inoxidable 316L, anillo de acero cepillado lúcido, vidrio de protección templado transparente, con IP68, 3 W, óptica SP blanco frío e intensidad de 350 mA, incluso driver electrónico de 350 mA código 1E0991, replanteo, fijación, pequeño material, totalmente instalado y funcionando.

| Código | Ud | Descripción | Rendimiento | Precio | Importe |
|---|---|---|---|---|---|
| O03E00002 | H. | Oficial 1ª electricista | 1 | 13.83 | 13.83 |
| O03E00004 | H. | Oficial 2ª electricista | 1 | 13.58 | 13.58 |
| NEPTUNE | Ud. | NEPTUNE (material; 12/07/2016) | 1 | 603.9 | 603.90 |
| DNEPTUNE | Ud. | Driver NEPTUNE (material; 12/07/2016) | 1 | 70.2 | 70.20 |
| %0000.003 | % | Medios auxiliares..(s/total) | 3 % | 701.51 | 21.05 |
|  |  | Total |  |  | 722.56 |

### 01.11.3 Varios (15/01/2016)
Importe: 840

**UTASAS** PA Tasas Industria
1 PA × 40 = 40.00
Tasas a abonar para la legalización de las instalaciones de B.T. e la Consejería de Empleo, Industria y Comercio del Gobierno de Canarias.

**UOCA** PA Gastos de inspección OCA
1 PA × 400 = 400.00
Gastos de inspección inicial por OCA, previo a la legalización de las instalaciones.

**UVISAPROY** PA Gastos del visado del Proyecto
1 PA × 220 = 220.00
Gastos del visado del Proyecto en el Colegio Oficial de Ingenieros Industriales de Santa Cruz de Tenerife. Visado efectuado previo a la legalización por la Consejería de Industria y ejecución de la Obra.

**UVISACFO** PA Visado Certif. Final Obra
1 PA × 180 = 180.00
Gastos del visado del Certificado Final de Obra en el Colegio Oficial de Ingenieros Industriales de Santa Cruz de Tenerife.

### 01.11.4 Fontanería (25/07/2016)
Importe: 2058.54

**D25BW0200** Ud. Bomba 1CV + Filtro malla (01/01/2004)
1 Ud. × 327.05 = 327.05
Suministro e instalación de bomba centrífuga multicelular horizontal ESPA PRISMA 15 5 M - 1 CV o equivalente, incluso bancada, con filtro de malla, presostato, manómetro, válvulas de retención y de compuerta, conmutador manual-automático, pilotos de marcha y sobrecarga, montado en armario de protección IP-54, accesorios y pequeño material, totalmente instalada y funcionando.

| Código | Ud | Descripción | Rendimiento | Precio | Importe |
|---|---|---|---|---|---|
| M08. | H. | Fontanero (mano de obra; 01/01/2004) | 1.5 | 12.82 | 19.23 |
| M09. | H. | Ayudante fontanero (mano de obra; 01/01/2004) | 1.5 | 12.19 | 18.29 |
| T25IL0680 | Ud. | Bomba centrífuga multicelular horizontal ESPA PRISMA 15 5 M - 1 CV, con filtro de malla, presostato, manómetro, válvulas de retención y de compuerta, conmutador manual-automático, pilotos de marcha y sobrecarga. (material; 11/12/2006) | 1 | 280 | 280.00 |
| %0000.003 | % | Medios auxiliares..(s/total) | 3 % | 317.52 | 9.53 |
|  |  | Total |  |  | 327.05 |

**COLIMP** Ud Colector PVC 8 salidas (20/08/2013)
1 Ud × 401.99 = 401.99
Suministro y montaje de colector de impulsión compuesto por 8 válculas de PVC 20mm, 1 válcula de PVC 32mm, codos, tes, reducciones, anillas y soportes, todo totalmente instalado para distribución y regulación de chorros.

| Código | Ud | Descripción | Rendimiento | Precio | Importe |
|---|---|---|---|---|---|
| M01B0050 | h | Oficial fontanero | 3 | 13.83 | 41.49 |
| M01B0060 | h | Ayudante fontanero | 3 | 12.93 | 38.79 |
| DD | u | Colector impulsión (12/06/2014) | 1 | 310 | 310.00 |
| %0.03 | % | Medios auxiliares | 3 % | 390.28 | 11.71 |
|  |  | Total |  |  | 401.99 |

**BOCAS** Ud Suministro e instalación de boquillas de bronce, similares a las (20/08/2013)
8 Ud × 91.04 = 728.32
Suministro e instalación de boquillas de bronce, similares a las exsistentes, conectadas al circuito de agua de la fuente.

| Código | Ud | Descripción | Rendimiento | Precio | Importe |
|---|---|---|---|---|---|
| M01B0050 | h | Oficial fontanero | 0.5 | 13.83 | 6.92 |
| M01B0060 | h | Ayudante fontanero | 0.5 | 12.93 | 6.47 |
| BO | u | Boquilla bronce 1/2 (12/06/2014) | 1 | 75 | 75.00 |
| %0.03 | % | Medios auxiliares | 3 % | 88.39 | 2.65 |
|  |  | Total |  |  | 91.04 |

**COLASP** Ud Colector PVC aspiración (25/07/2016)
1 Ud × 484.39 = 484.39
Suministro y montaje de colector de aspiración compuesto por válvulas de PVC de 50mm, codos, filtro de partículas, válvulas de retención, universales y p.p. de accesorios y pequeño material totalmente instalado, probado y funcionando.

| Código | Ud | Descripción | Rendimiento | Precio | Importe |
|---|---|---|---|---|---|
| M01B0050 | h | Oficial fontanero | 3 | 13.83 | 41.49 |
| M01B0060 | h | Ayudante fontanero | 3 | 12.93 | 38.79 |
| DD2 | u | Colector aspiración (25/07/2016) | 1 | 390 | 390.00 |
| %0.03 | % | Medios auxiliares | 3 % | 470.28 | 14.11 |
|  |  | Total |  |  | 484.39 |

**BOQASP** Ud Boquilla aspiración en acero inoxidable AISI-316 (25/07/2016)
1 Ud × 116.79 = 116.79
Suministro y montaje de boquilla de aspiración en tubo diámetro 50 mm. de acero inoxidable AISI-316 perforado según directrices de la D.T.

| Código | Ud | Descripción | Rendimiento | Precio | Importe |
|---|---|---|---|---|---|
| M01B0050 | h | Oficial fontanero | 0.5 | 13.83 | 6.92 |
| M01B0060 | h | Ayudante fontanero | 0.5 | 12.93 | 6.47 |
| DD3 | u | Boquilla aspiración en acero inoxidable AISI-316 (25/07/2016) | 1 | 100 | 100.00 |
| %0.03 | % | Medios auxiliares | 3 % | 113.39 | 3.40 |
|  |  | Total |  |  | 116.79 |

## 01.12 GESTION DE RESIDUOS (22/07/2016)
Importe: 9009.25

**D99.01021** Ud. Carga de bandeja de escombros 6 m³, transporte y entrega a un gestor autorizado (19/09/2016)
49 Ud. × 92.7 = 4542.30
Carga de bandeja de escombros o tierras, transporte y vertido a un gestor autorizado

| Código | Ud | Descripción | Rendimiento | Precio | Importe |
|---|---|---|---|---|---|
| e99.01022 | Ud. | contenedor de 6 m³ incluido transporte y vertido autorizado de escombros (maquinaria; 19/09/2016) | 1 | 90 | 90.00 |
| % | % | Costes indirectos | 3 % | 90.00 | 2.70 |
|  |  | Total |  |  | 92.7 |

| Medición | Uds. | Parcial |
|---|---|---|
| Demolición del marmol | 15 | 15.000 |
| Demolición de azulejos | 1 | 1.000 |
| Excavación | 25.5 | 25.500 |
| Demolición de bordillos | 1.5 | 1.500 |
| varios | 1 | 1.000 |
| * | 5 | 5.000 |
| Total |  | 49 |

**D01I0010** m³ Transporte de escombros en camión.
123.281 m³ × 4.77 = 588.05
Transporte de escombros en camión a gestor de residuos autorizado. Distancia máx. 10 km.

| Código | Ud | Descripción | Rendimiento | Precio | Importe |
|---|---|---|---|---|---|
| QAB0030 | h | Camión basculante 15 t | 0.14 | 33.07 | 4.63 |
| % | % | Costes indirectos | 3 % | 4.63 | 0.14 |
|  |  | Total |  |  | 4.77 |

| Medición | Uds. | Largo | Alto | Parcial |
|---|---|---|---|---|
| plaza | 1 | 1354.000 | 0.050 | 67.700 |
| Rambla | 1 | 558.010 | 0.050 | 27.901 |
| Zona almacen | 1 | 692.000 | 0.040 | 27.680 |
| Total |  |  |  | 123.281 |

**D37CC0020** t Coste entrega residuos de mezclas bituminosas a instalación de valorización (29/10/2013)
295.873 t × 13.11 = 3878.90
Coste de entrega de residuos de mezclas bituminosas sin contenido en alquitrán de hulla (tasa vertido), con código 170302 según la Lista Europea de Residuos (LER) publicada por Orden MAM/304/2002, a gestor de residuos autorizado por la Consejería de Medio Ambiente, para operaciones de valorización o eliminación, según RD 105/2008 y la Ley 22/2011.

| Código | Ud | Descripción | Rendimiento | Precio | Importe |
|---|---|---|---|---|---|
| E41CA0090 | t | Tasa gestor aut. valorización resid. mez. bitum. asfalto sin cont. en hulla, LER 170302 (material) | 1 | 12.73 | 12.73 |
| % | % | Costes indirectos | 3 % | 12.73 | 0.38 |
|  |  | Total |  |  | 13.11 |

| Medición | Uds. | Largo | Ancho | Alto | Parcial |
|---|---|---|---|---|---|
| plaza | 1 | 1354.000 | 2.400 | 0.050 | 162.480 |
| Rambla | 1 | 558.010 | 2.400 | 0.050 | 66.961 |
| Zona almacen | 1 | 692.000 | 2.400 | 0.040 | 66.432 |
| Total |  |  |  |  | 295.873 |

## 01.13 SEGURIDAD Y SALUD (22/07/2016)
Importe: 10820.61

### 01.13.01 PROTECCIONES INDIVIDUALES (28/07/2016)
Importe: 1429.24
Protecciones indivuduales

**D32AB0010** ud Guantes amarillo, Würth (23/11/2011)
10 ud × 6.98 = 69.80
Guantes protección amarillo, Würth o equivalente, con marcado CE.

| Código | Ud | Descripción | Rendimiento | Precio | Importe |
|---|---|---|---|---|---|
| E38AB0200 | ud | Guantes protección nitrilo amarillo, Würth, con marcado CE. (material; 16/11/2011) | 1 | 6.78 | 6.78 |
| % | % | Costes indirectos | 3 % | 6.78 | 0.20 |
|  |  | Total |  |  | 6.98 |

**D32AA0020** ud Mascarilla FFP2 autofiltrante, Würth (23/11/2011)
10 ud × 8.33 = 83.30
Mascarilla FFP2 autofiltrante, Würth o equivalente, protección contra partículas sólidas y líquidas de mediana toxicidad, con marcado CE.

| Código | Ud | Descripción | Rendimiento | Precio | Importe |
|---|---|---|---|---|---|
| E38AA0310 | ud | Mascarilla FFP2 autofiltrante, Würth (material; 15/11/2011) | 1 | 8.09 | 8.09 |
| % | % | Costes indirectos | 3 % | 8.09 | 0.24 |
|  |  | Total |  |  | 8.33 |

**D32AA0040** ud Casco seguridad SH 6, Würth (23/11/2011)
10 ud × 18.51 = 185.10
Casco seguridad SH 6, Würth o equivalente, con marcado CE.

| Código | Ud | Descripción | Rendimiento | Precio | Importe |
|---|---|---|---|---|---|
| E38AA0370 | ud | Casco seguridad SH 6, Würth (material; 22/11/2011) | 1 | 17.97 | 17.97 |
| % | % | Costes indirectos | 3 % | 17.97 | 0.54 |
|  |  | Total |  |  | 18.51 |

**D32AC0010** ud Botas marrón S3, Würth (23/11/2011)
10 ud × 87.37 = 873.70
Botas marrón S3 (par), Würth o equivalente, con puntera y plantilla metálica, con marcado CE.

| Código | Ud | Descripción | Rendimiento | Precio | Importe |
|---|---|---|---|---|---|
| E38AC0110 | ud | Botas S3 marrón, Würth (material; 16/11/2011) | 1 | 84.83 | 84.83 |
| % | % | Costes indirectos | 3 % | 84.83 | 2.54 |
|  |  | Total |  |  | 87.37 |

**D32AD0030** ud Cinturón antilumbago, con velcro
4 ud × 14.41 = 57.64
Cinturón antilumbago, con velcro, homologado CE, s/normativa vigente.

| Código | Ud | Descripción | Rendimiento | Precio | Importe |
|---|---|---|---|---|---|
| E38AD0010 | ud | Cinturón antilumbago, velcro, norma R.D. 1407 (material) | 1 | 13.99 | 13.99 |
| % | % | Costes indirectos | 3 % | 13.99 | 0.42 |
|  |  | Total |  |  | 14.41 |

**D32AD0060** ud Mono algodón azulina, doble cremallera
10 ud × 15.97 = 159.70
Mono algodón azulina, doble cremallera, puño elástico CE.

| Código | Ud | Descripción | Rendimiento | Precio | Importe |
|---|---|---|---|---|---|
| E38AD0060 | ud | Mono algodón azulina doble cremallera, puño elástico. CE. (material) | 1 | 15.5 | 15.50 |
| % | % | Costes indirectos | 3 % | 15.50 | 0.47 |
|  |  | Total |  |  | 15.97 |

### 01.13.02 PROTECCIONES COLECTIVAS (28/07/2016)
Importe: 5415.48

**D32BB0010** m Valla cerram obras en chapa plegada opaca, de 2 m de alto i/postes de acero galv h=2 m
542 m × 9.8 = 5311.60
Valla para cerramiento de obras y cerramientos provisionales, de h=2 m, realizado con paneles de chapa de acero galvanizado plegada de 3,5x2 m y postes de tubo de ø=40 mm y bases de hormigón armado, i/accesorios de fijación, totalmente montada.

| Código | Ud | Descripción | Rendimiento | Precio | Importe |
|---|---|---|---|---|---|
| M01A0010 | h | Oficial primera | 0.15 | 13.83 | 2.07 |
| M01A0030 | h | Peón | 0.15 | 13.16 | 1.97 |
| E38BB0040c | ud | Valla cerram obras en chapa plegada opaca, de 2 m de alto i/postes (material) | 0.29 | 9 | 2.61 |
| E38BB0050 | ud | Base p/cerramiento de obras de hormigón armado (material; 25/04/2014) | 0.29 | 9.86 | 2.86 |
| % | % | Costes indirectos | 3 % | 9.51 | 0.29 |
|  |  | Total |  |  | 9.8 |

| Medición | Uds. | Largo | Alto | Parcial |
|---|---|---|---|---|
| PLAZA | 1 | 129.000 | 2.000 | 258.000 |
| torreon acopio | 1 | 142.000 | 2.000 | 284.000 |
| Total |  |  |  | 542 |

**D32CA0010** ud Señal de cartel obras, PVC, sin soporte metálico
6 ud × 7.03 = 42.18
Señal de cartel de obras, de PVC, sin soporte metálico, (amortización = 100 %), incluso colocación y desmontaje.

| Código | Ud | Descripción | Rendimiento | Precio | Importe |
|---|---|---|---|---|---|
| M01A0030 | h | Peón | 0.2 | 13.16 | 2.63 |
| E38CA0030 | ud | Señal cartel obras, PVC, 45x30 cm (material) | 1 | 4.2 | 4.20 |
| % | % | Costes indirectos | 3 % | 6.83 | 0.20 |
|  |  | Total |  |  | 7.03 |

**D32CC0010** ud Chaleco reflectante
10 ud × 6.17 = 61.70
Chaleco reflectante CE s/normativa vigente.

| Código | Ud | Descripción | Rendimiento | Precio | Importe |
|---|---|---|---|---|---|
| E38CC0020 | ud | Chaleco reflectante (material) | 1 | 5.99 | 5.99 |
| % | % | Costes indirectos | 3 % | 5.99 | 0.18 |
|  |  | Total |  |  | 6.17 |

### 01.13.04 INSTALACIONES PROVISIONALES (28/07/2016)
Importe: 2511.54

**D32DA0010** ud Caseta prefabricada para oficina de obra
0.25 ud × 4893 = 1223.25
Caseta prefabricada para oficina de obra, de 6,00 x 2,40 x 2,40 m. con estructura metálica de perfiles conformados en frio, con cerramiento y techo a base de paneles sandwich de 35 mm de espesor, prelacado a ambas caras, piso de plancha metálica acabado con PVC, 2 ud de ventanas de hojas correderas de aluminio con rejas y cristales armados, 1 ud de puerta de aluminio de apertura exterior con cerradura, incluso instalación eléctrica interior con dos tomas de corriente, dos pantallas con dos tubos fluorescentes y cuadro de corte.

| Código | Ud | Descripción | Rendimiento | Precio | Importe |
|---|---|---|---|---|---|
| E38DA0010 | ud | Caseta tipo oficina, 6,0 x 2,4 x 2,4m. (material) | 1 | 4750.49 | 4750.49 |
| % | % | Costes indirectos | 3 % | 4750.49 | 142.51 |
|  |  | Total |  |  | 4893 |

**D32DA0020** ud Caseta prefabricada para vestuario, comedor o almacén de obra
0.25 ud × 3346.53 = 836.63
Caseta prefabricada para vestuario, comedor o almacén de obra, de 6,00 x 2,40 x 2,40 m. con estructura metálica de perfiles conformados en frio, con cerramiento y techo a base de chapa greca de 23 mm de espesor, prelacado a ambas caras, piso de plancha metálica acabado con PVC, 2 ud de ventanas de hojas correderas de aluminio con rejas y cristales armados, y 1 ud de puerta de perfilería soldada de apertura exterior con cerradura.

| Código | Ud | Descripción | Rendimiento | Precio | Importe |
|---|---|---|---|---|---|
| E38DA0020 | ud | Caseta tipo vest., almacén o comedor, 6x2,4x2,4 m (material) | 1 | 3249.06 | 3249.06 |
| % | % | Costes indirectos | 3 % | 3249.06 | 97.47 |
|  |  | Total |  |  | 3346.53 |

**D32DA0030** ud Transporte a obra, descarga y recogida caseta provisional obra.
2 ud × 225.83 = 451.66
Transporte a obra, descarga y posterior recogida de caseta provisional de obra.

| Código | Ud | Descripción | Rendimiento | Precio | Importe |
|---|---|---|---|---|---|
| E38DA0030 | ud | Transp., descarga y post. recogida caseta obra (material) | 1 | 192.93 | 192.93 |
| M01A0030 | h | Peón | 2 | 13.16 | 26.32 |
| % | % | Costes indirectos | 3 % | 219.25 | 6.58 |
|  |  | Total |  |  | 225.83 |

### 01.13.05 PRIMEROS AUXILIOS Y MANO DE OBRA DE SEGURIDAD (28/07/2016)
Importe: 248.78

**D32E0010** ud Botiquín metálico tipo maletín, con contenido sanitario
1 ud × 51.38 = 51.38
Botiquín metálico tipo maletín, preparado para colgar en pared, con contenido sanitario completo según ordenanzas.

| Código | Ud | Descripción | Rendimiento | Precio | Importe |
|---|---|---|---|---|---|
| E38E0010 | ud | Botiquín metál. tipo maletín c/contenido (material) | 1 | 49.88 | 49.88 |
| % | % | Costes indirectos | 3 % | 49.88 | 1.50 |
|  |  | Total |  |  | 51.38 |

**D32F0020** h Hora de peón, p/conservación y limpieza de inst. personal
15 h × 13.16 = 197.40
Hora de peón, para conservación y limpieza de instalaciones de personal.

| Código | Ud | Descripción | Rendimiento | Precio | Importe |
|---|---|---|---|---|---|
| M01A0030 | h | Peón | 1 | 13.16 | 13.16 |
|  |  | Total |  |  | 13.16 |

### 01.12.03 SEÑALIZACION DE SEGURIDAD Y SALUD (08/09/2016)
Importe: 1215.57

| Código | Ud | Descripción | Cantidad | Precio | Importe |
|---|---|---|---|---|---|
| D32CA0010 | ud | Señal de cartel obras, PVC, sin soporte metálico | 4 | 7.03 | 28.12 |

**D32CA0020** ud Cartel indicativo de riesgo de PVC, sin soporte metálico
2 ud × 3.15 = 6.30
Cartel indicativo de riesgo, de PVC, sin soporte metálico, (amortización = 100 %), incluso colocación y desmontado.

| Código | Ud | Descripción | Rendimiento | Precio | Importe |
|---|---|---|---|---|---|
| M01A0030 | h | Peón | 0.05 | 13.16 | 0.66 |
| E38CA0020 | ud | Señal obligatoriedad, prohibición y peligro (material) | 1 | 2.4 | 2.40 |
| % | % | Costes indirectos | 3 % | 3.06 | 0.09 |
|  |  | Total |  |  | 3.15 |

**D32CB0030** ud Cono de señalización reflectante
60 ud × 11.37 = 682.20
Cono de señalización reflectante de 60 cm de altura, incluso colocación y posterior retirada.

| Código | Ud | Descripción | Rendimiento | Precio | Importe |
|---|---|---|---|---|---|
| M01A0030 | h | Peón | 0.05 | 13.16 | 0.66 |
| E38CB0060 | ud | Cono de señalización reflectante 50 cm (material) | 1 | 10.38 | 10.38 |
| % | % | Costes indirectos | 3 % | 11.04 | 0.33 |
|  |  | Total |  |  | 11.37 |

**D32CB0040** ud Lámpara para señalización de obras con soporte metálico
15 ud × 28.13 = 421.95
Lámpara para señalización de obras con soporte metálico y pilas, i/colocación y desmontaje.

| Código | Ud | Descripción | Rendimiento | Precio | Importe |
|---|---|---|---|---|---|
| M01A0030 | h | Peón | 0.05 | 13.16 | 0.66 |
| E38CB0050 | ud | Lámpara intermitente p/señaliz. obras (material) | 1 | 26.65 | 26.65 |
| % | % | Costes indirectos | 3 % | 27.31 | 0.82 |
|  |  | Total |  |  | 28.13 |

**D32CB0010** m Cinta de balizamiento bicolor
100 m × 0.77 = 77.00
Cinta de balizamiento, bicolor (rojo y blanco), (amortización = 100 %), incluso colocación y desmontaje.

| Código | Ud | Descripción | Rendimiento | Precio | Importe |
|---|---|---|---|---|---|
| M01A0030 | h | Peón | 0.05 | 13.16 | 0.66 |
| E38CB0020 | m | Cinta bicolor rojo-blanco, balizamiento (material) | 1 | 0.09 | 0.09 |
| % | % | Costes indirectos | 3 % | 0.75 | 0.02 |
|  |  | Total |  |  | 0.77 |

## 01.14 VARIOS (19/02/2016)
Importe: 8547.4

**D99.010116** m³ Clasificación,etiquetado, embalaje y transporte a almacen de piezas de azulejos recuperadas de la demolición (22/09/2016)
6 m³ × 113.96 = 683.76
Clasificación, selección,etiquetado, embalaje y transporte a almacén de piezas de azulejos recuperadas de la demolición.

| Código | Ud | Descripción | Rendimiento | Precio | Importe |
|---|---|---|---|---|---|
| M01A0010 | h | Oficial primera | 8 | 13.83 | 110.64 |
| % | % | Costes indirectos | 3 % | 110.64 | 3.32 |
|  |  | Total |  |  | 113.96 |

**D99.0114** Ud. Limpieza de la Oca, fuente central de bronce (15/09/2016)
1 Ud. × 202.36 = 202.36
Limpieza de la Oca, mediante limpieza mecánica química para la eliminación de pátinas inestables, productos y costras debidos al contacto con el agua y a la intemperie, aplicacion de bicarbonato de sodio impregnado en agua destilada, aplicado en la zona de mayor concentración, secado y aplicación de resina sintetica para protección de metales tipo Paraloid B-44 o similar para protección de la intemperie.

| Código | Ud | Descripción | Rendimiento | Precio | Importe |
|---|---|---|---|---|---|
| M01A0010 | h | Oficial primera | 9 | 13.83 | 124.47 |
| e99.0114 | Ud | pequeño material, productos de limpieza y utensilios necesarios (material; 15/09/2016) | 2 | 15 | 30.00 |
| e99.01015 | l. | resina paraloid (material; 22/09/2016) | 2 | 21 | 42.00 |
| % | % | Costes indirectos | 3 % | 196.47 | 5.89 |
|  |  | Total |  |  | 202.36 |

**D99.01041** Ud. Colocación de escultura central de la fuente y peana (06/10/2016)
1 Ud. × 249.99 = 249.99
Colocación de escultura central de la fuente y peana, con la misma orientación original, fijación a soporte, con mortero flexible impermeable, conexión a red de agua, totalmente rematada y funcionando.

| Código | Ud | Descripción | Rendimiento | Precio | Importe |
|---|---|---|---|---|---|
| M01A0010 | h | Oficial primera | 2 | 13.83 | 27.66 |
| M01B0050 | h | Oficial fontanero | 1 | 13.83 | 13.83 |
| M01A0030 | h | Peón | 2 | 13.16 | 26.32 |
| E01FB0090C | kg | Mortero de rejuntado , a base de resina epoxi de alta resistencia, juntas 2-20 mm, Sika Ceram Epoxi Grout | 2 | 6 | 12.00 |
| E01FA0140C | kg | Adhesivo cementoso, p/rev y pav int/ext, Sika Ceram-235 Flexible | 1 | 0.65 | 0.65 |
| QAC0010 | h | Camión grúa 20 t | 5 | 32.45 | 162.25 |
| % | % | Costes indirectos | 3 % | 242.71 | 7.28 |
|  |  | Total |  |  | 249.99 |

**D99.01042** Ud. Suministro y colocación de rana en el borde de la fuente (06/10/2016)
8 Ud. × 845.37 = 6762.96
Suministro de rana esmaltada de fabricación artesana, colocación en el borde de la fuente , fijación y remate

| Código | Ud | Descripción | Rendimiento | Precio | Importe |
|---|---|---|---|---|---|
| M01A0010 | h | Oficial primera | 0.3 | 13.83 | 4.15 |
| M01A0030 | h | Peón | 0.3 | 13.16 | 3.95 |
| e99.01042 | Ud. | Rana (material; 06/10/2016) | 1 | 800 | 800.00 |
| E01FB0090C | kg | Mortero de rejuntado , a base de resina epoxi de alta resistencia, juntas 2-20 mm, Sika Ceram Epoxi Grout | 2 | 6 | 12.00 |
| E01FA0140C | kg | Adhesivo cementoso, p/rev y pav int/ext, Sika Ceram-235 Flexible | 1 | 0.65 | 0.65 |
| % | % | Costes indirectos | 3 % | 820.75 | 24.62 |
|  |  | Total |  |  | 845.37 |

**D07M0010** m² Limpieza recepcion final obras c/ DESMOR (14/01/2011)
675.34 m² × 0.96 = 648.33
Limpieza para la recepción final de obras, con DESMOR de GrupoPuma o equivalente, comprendiendo lavado de pavimentos, rodapiés, alicatados,... y en general todo aquello que lo precise, desprendiendo las manchas de mortero, yeso, pintura... incluso barrido y retirada de escombros a contenedor de escombros, medido en planta.

| Código | Ud | Descripción | Rendimiento | Precio | Importe |
|---|---|---|---|---|---|
| M01A0030 | h | Peón | 0.03 | 13.16 | 0.39 |
| E41B0050 | l | Desincrustante de cemento, DESMOR (material; 11/03/2014) | 0.2 | 2.72 | 0.54 |
| E01E0010 | m³ | Agua | 0.002 | 1.84 | 0.00 |
| % | % | Costes indirectos | 3 % | 0.93 | 0.03 |
|  |  | Total |  |  | 0.96 |

| Código | Ud | Descripción | Precio |
|---|---|---|---|
| e99.01052 | Ml. | canal (material; 05/10/2016) | 212 |

## Precios auxiliares

**A02A0040** m³ Mortero 1:6 de cemento
Precio: 96.15
Mortero 1:6 de cemento y arena, M 5, confeccionado con hormigonera, s/RC-08.

| Código | Ud | Descripción | Rendimiento | Precio | Importe |
|---|---|---|---|---|---|
| M01A0030 | h | Peón | 2.4 | 13.16 | 31.58 |
| E01BA0040 | t | Cemento portland, CEM II/B-P 32,5 R, granel (material; 03/07/2012) | 0.25 | 130 | 32.50 |
| E01CA0020 | m³ | Arena seca | 1.1 | 26.7 | 29.37 |
| E01E0010 | m³ | Agua | 0.25 | 1.84 | 0.46 |
| QAD0010 | h | Hormigonera portátil 250 l (maquinaria) | 0.5 | 4.48 | 2.24 |
|  |  | Total |  |  | 96.15 |

**A03A0030** m³ Hormigón en masa de fck= 15 N/mm²
Precio: 91.32
Hormigón en masa de fck= 15 N/mm², árido machaqueo 16 mm máx., confeccionado con hormigonera.

| Código | Ud | Descripción | Rendimiento | Precio | Importe |
|---|---|---|---|---|---|
| M01A0030 | h | Peón | 2 | 13.16 | 26.32 |
| E01BA0040 | t | Cemento portland, CEM II/B-P 32,5 R, granel | 0.27 | 130 | 35.10 |
| E01CA0010 | t | Arena seca | 0.62 | 17.8 | 11.04 |
| E01CB0070 | t | Arido machaqueo 4-16 mm (material) | 1.25 | 13 | 16.25 |
| E01E0010 | m³ | Agua | 0.2 | 1.84 | 0.37 |
| QAD0010 | h | Hormigonera portátil 250 l | 0.5 | 4.48 | 2.24 |
|  |  | Total |  |  | 91.32 |

**A04A0020** kg Acero corrugado B 500 S, elaborado y colocado.
Precio: 1.34
Acero corrugado B 500 S, elaborado y colocado, con parte proporcional de despuntes.

| Código | Ud | Descripción | Rendimiento | Precio | Importe |
|---|---|---|---|---|---|
| M01A0010 | h | Oficial primera | 0.02 | 13.83 | 0.28 |
| M01A0030 | h | Peón | 0.02 | 13.16 | 0.26 |
| E01AA0020 | kg | Acero corrugado B 500 S (precio medio) (material) | 1.05 | 0.74 | 0.78 |
| E09A0010 | kg | Alambre de atar de 1,2 mm (material) | 0.02 | 0.98 | 0.02 |
|  |  | Total |  |  | 1.34 |

**A05AA0020** m² Encofrado y desencofrado de zapatas.
Precio: 19.4
Encofrado y desencofrado de zapatas. (8 puestas).

| Código | Ud | Descripción | Rendimiento | Precio | Importe |
|---|---|---|---|---|---|
| M01A0010 | h | Oficial primera | 0.67 | 13.83 | 9.27 |
| M01A0030 | h | Peón | 0.67 | 13.16 | 8.82 |
| E01IB0010 | m³ | Madera pino gallego en tablas 25 mm (material) | 0.003 | 323.05 | 0.97 |
| E01IA0110 | m³ | Madera pino gallego (material) | 0.001 | 324.5 | 0.32 |
| E01MA0020 | kg | Clavos 2" (material) | 0.02 | 1.16 | 0.02 |
|  |  | Total |  |  | 19.4 |

**A05AB0020** m² Encofrado y desencof. en muros a una cara y 3.5 m. alt.
Precio: 15.51
Encofrado y desencofrado en muros a una cara y 3.5 m. alt.(8 puestas) i/desencofrante.

| Código | Ud | Descripción | Rendimiento | Precio | Importe |
|---|---|---|---|---|---|
| M01A0010 | h | Oficial primera | 0.52 | 13.83 | 7.19 |
| M01A0030 | h | Peón | 0.52 | 13.16 | 6.84 |
| E01IB0010 | m³ | Madera pino gallego en tablas 25 mm | 0.003 | 323.05 | 0.97 |
| E01IA0110 | m³ | Madera pino gallego | 0.001 | 324.5 | 0.32 |
| E01MA0020 | kg | Clavos 2" | 0.02 | 1.16 | 0.02 |
| E01DB0120 | l | Desencofrante concentrado, D 120, Würth (material; 11/01/2012) | 0.02 | 8.27 | 0.17 |
|  |  | Total |  |  | 15.51 |

**A06B0010** m³ Excavación en zanjas y pozos.
Precio: 10.6
Excavación en zanjas y pozos en cualquier clase de terreno con extracción de tierras al borde.

| Código | Ud | Descripción | Rendimiento | Precio | Importe |
|---|---|---|---|---|---|
| M01A0030 | h | Peón | 0.1 | 13.16 | 1.32 |
| QAA0020 | h | Retroexcavadora 72 kW | 0.3 | 30.92 | 9.28 |
|  |  | Total |  |  | 10.6 |

**A03A0040** m³ Hormigón en masa de fck= 15 N/mm² y encofrado.
Precio: 161.72
Hormigón en masa de fck= 15 N/mm², árido machaqueo 16 mm máx, colocado, i/encofrado.

| Código | Ud | Descripción | Rendimiento | Precio | Importe |
|---|---|---|---|---|---|
| M01A0030 | h | Peón | 4.8 | 13.16 | 63.17 |
| E01BA0040 | t | Cemento portland, CEM II/B-P 32,5 R, granel | 0.27 | 130 | 35.10 |
| E01CA0010 | t | Arena seca | 0.62 | 17.8 | 11.04 |
| E01CB0050 | t | Arido machaqueo 8-16 mm (material) | 1.25 | 13 | 16.25 |
| E01E0010 | m³ | Agua | 0.2 | 1.84 | 0.37 |
| QAD0010 | h | Hormigonera portátil 250 l | 0.5 | 4.48 | 2.24 |
| M01A0010 | h | Oficial primera | 2 | 13.83 | 27.66 |
| QBA0010 | h | Vibrador eléctrico | 0.3 | 6.45 | 1.94 |
| E01IB0010 | m³ | Madera pino gallego en tablas 25 mm | 0.009 | 323.05 | 2.91 |
| E01IA0110 | m³ | Madera pino gallego | 0.003 | 324.5 | 0.97 |
| E01MA0020 | kg | Clavos 2" | 0.06 | 1.16 | 0.07 |
|  |  | Total |  |  | 161.72 |

**A06C0020** m³ Relleno de zanjas compactado con productos procedentes de las mismas.
Precio: 5.34
Relleno de zanjas compactado por capas de 30 cm de espesor al proctor modificado del 95 %, con productos procedentes de las mismas, incluso riego, aportación de finos y material de préstamos si fuera necesario

| Código | Ud | Descripción | Rendimiento | Precio | Importe |
|---|---|---|---|---|---|
| M01A0030 | h | Peón | 0.32 | 13.16 | 4.21 |
| E01E0010 | m³ | Agua | 0.2 | 1.84 | 0.37 |
| QAA0020 | h | Retroexcavadora 72 kW | 0.02 | 30.92 | 0.62 |
| QBD0020 | h | Compactador manual, tipo pequeño de rodillo vibrante de 0,60 t | 0.05 | 2.84 | 0.14 |
|  |  | Total |  |  | 5.34 |

**A06D0020** m³ Carga mecánica, transporte tierras vertedero, camión, máx. 10 km
Precio: 4.73
Carga mecánica y transporte de tierras a vertedero, con camión de 18 Tn, con un recorrido máximo de 10 Km.

| Código | Ud | Descripción | Rendimiento | Precio | Importe |
|---|---|---|---|---|---|
| QAA0070 | h | Pala cargadora sobre neumáticos, 96 kW, peso en orden de trabajo 10968 kg (maquinaria) | 0.02 | 38.17 | 0.76 |
| QAB0030 | h | Camión basculante 15 t | 0.12 | 33.07 | 3.97 |
|  |  | Total |  |  | 4.73 |

**A03A0100** m³ Hormigón en masa HM-30/P/16/IIb
Precio: 127.7
Hormigón en masa HM-30/P/16/IIb, confeccionado hormigonera.

| Código | Ud | Descripción | Rendimiento | Precio | Importe |
|---|---|---|---|---|---|
| M01A0030 | h | Peón | 2 | 13.16 | 26.32 |
| E01BA0070 | t | Cemento portland, CEM II/A-P 42,5 R, granel (material) | 0.33 | 150 | 49.50 |
| E01CA0010 | t | Arena seca | 1.34 | 17.8 | 23.85 |
| E01CB0070 | t | Arido machaqueo 4-16 mm | 0.54 | 13 | 7.02 |
| E01E0010 | m³ | Agua | 0.18 | 1.84 | 0.33 |
| QAD0010 | h | Hormigonera portátil 250 l | 0.5 | 4.48 | 2.24 |
| E01DHB0030 | kg | Aditivo retardador de fraguado, Retahard, Würth (material; 10/01/2012) | 3.33 | 5.02 | 16.72 |
| E01DD0010 | l | Fluidificante p/hormigón (material) | 1 | 1.72 | 1.72 |
|  |  | Total |  |  | 127.7 |

**A05AG0020** m² Encofrado y desencof. en paredes de arquetas, cámaras y sótanos.
Precio: 17.23

| Código | Ud | Descripción | Rendimiento | Precio | Importe |
|---|---|---|---|---|---|
| M01A0010 | h | Oficial primera | 0.47 | 13.83 | 6.50 |
| M01A0030 | h | Peón | 0.47 | 13.16 | 6.19 |
| E01IB0010 | m³ | Madera pino gallego en tablas 25 mm | 0.013 | 323.05 | 4.20 |
| E01IA0110 | m³ | Madera pino gallego | 0.001 | 324.5 | 0.32 |
| E01MA0020 | kg | Clavos 2" | 0.02 | 1.16 | 0.02 |
|  |  | Total |  |  | 17.23 |

**A05000006** M³. Excav.zanjas/pozos t.com. (01/01/2004)
Precio: 8.97
Excavación mecánica en zanjas y pozos en terreno compacto, clasificación para rellenos, carga, transporte y descarga de productos sobrantes o inútiles, según criterio de la Dirección Facultativa.

| Código | Ud | Descripción | Rendimiento | Precio | Importe |
|---|---|---|---|---|---|
| M03. | H. | PEÓN ORDINARIO | 0.35 | 13.16 | 4.61 |
| Q02R00010 | H. | Retroexcavadora (maquinaria; 11/12/2006) | 0.04 | 53.28 | 2.13 |
| Q02E00005 | H. | Excavadora 2m³. (maquinaria; 11/12/2006) | 0.02 | 52.12 | 1.04 |
| Q03C00030 | H. | Camión 24Tn (maquinaria; 11/12/2006) | 0.02 | 46.33 | 0.93 |
| %0000.003 | % | Medios auxiliares..(s/total) | 3 % | 8.71 | 0.26 |
|  |  | Total |  |  | 8.97 |

**A05000505** M³. Relleno arena volcánica (01/01/2004)
Precio: 3.94
Relleno de arena volcánica incluso extendido y refino.

| Código | Ud | Descripción | Rendimiento | Precio | Importe |
|---|---|---|---|---|---|
| M03. | H. | PEÓN ORDINARIO | 0.05 | 13.16 | 0.66 |
| T00CA1001 | M³. | Picón vitolado (material; 15/12/2003) | 1 | 0.7 | 0.70 |
| T00CG0000 | M³. | Agua(Uso industrial) (material; 15/12/2003) | 0.2 | 0.73 | 0.15 |
| Q02C00010 | H. | PALA CARGADORA s/NEUMÁT.TAMAÑO MEDIO (maquinaria; 11/12/2006) | 0.05 | 46.33 | 2.32 |
| %0000.003 | % | Medios auxiliares..(s/total) | 3 % | 3.83 | 0.11 |
|  |  | Total |  |  | 3.94 |

**A05000303** M³. Transp.tierras <10Km.c/carga mec. (01/01/2004)
Precio: 6.07
Transporte de tierras procedentes de excavación a vertedero autorizado, a una distancia entre 5 y 10 Km., con camión volquete de 8Tn.y con carga por medios mecánicos, i/p.p.de cánon de vertido.

| Código | Ud | Descripción | Rendimiento | Precio | Importe |
|---|---|---|---|---|---|
| Q02C00005 | H. | Pala cargadora s/neumáticos 1.3m³. (maquinaria; 11/12/2006) | 0.02 | 39.18 | 0.78 |
| Q03C00015 | H. | Camión 8Tn (maquinaria; 11/12/2006) | 0.15 | 28.57 | 4.29 |
| T00DV0005 | M³. | Canón de tierra a vertedero autorizado (material; 15/12/2003) | 1 | 0.94 | 0.94 |
| %0000.001 | % | Medios auxiliares.(s/total) | 1 % | 6.01 | 0.06 |
|  |  | Total |  |  | 6.07 |

**A06C0010** m³ Relleno de zanjas con arena volcánica.
Precio: 20.15
Relleno de zanjas con arena volcánica, compactado por capas de 30 cm de espesor al proctor modificado del 95 %, incluso extendido, refino y riego.

| Código | Ud | Descripción | Rendimiento | Precio | Importe |
|---|---|---|---|---|---|
| M01A0030 | h | Peón | 0.26 | 13.16 | 3.42 |
| E01CD0030 | m³ | Picón de relleno, garbancillo grueso (trasdós de muros, jardines...) (material) | 1 | 15.6 | 15.60 |
| E01E0010 | m³ | Agua | 0.2 | 1.84 | 0.37 |
| QAA0020 | h | Retroexcavadora 72 kW | 0.02 | 30.92 | 0.62 |
| QBD0020 | h | Compactador manual, tipo pequeño de rodillo vibrante de 0,60 t | 0.05 | 2.84 | 0.14 |
|  |  | Total |  |  | 20.15 |

**A06C0030** m³ Relleno localizado con material de excavación. (01/04/2013)
Precio: 7.15
Relleno localizado con material procedente de la excavación, compactado por capas de 30 cm, al proctor modificado del 95 %, incluso riego.

| Código | Ud | Descripción | Rendimiento | Precio | Importe |
|---|---|---|---|---|---|
| M01A0030 | h | Peón | 0.38 | 13.16 | 5.00 |
| QAA0020 | h | Retroexcavadora 72 kW | 0.05 | 30.92 | 1.55 |
| QBD0020 | h | Compactador manual, tipo pequeño de rodillo vibrante de 0,60 t | 0.08 | 2.84 | 0.23 |
| E01E0010 | m³ | Agua | 0.2 | 1.84 | 0.37 |
|  |  | Total |  |  | 7.15 |

**A07B0010** m Apertura de rozas en murete de hormigón
Precio: 2.79
Apertura de rozas en murete de hormigón, con rozadora eléctrica, incluso limpieza y acopio de escombros a pié de carga y p.p. de pequeño material.

| Código | Ud | Descripción | Rendimiento | Precio | Importe |
|---|---|---|---|---|---|
| M01A0030 | h | Peón | 0.17 | 13.16 | 2.24 |
| QBH0010 | h | Rozadora eléctrica 220 V (maquinaria) | 0.06 | 3.75 | 0.23 |
| A02A0030C | m³ | Mortero Impermeabilizante sikatop 209 | 0.01 | 32.04 | 0.32 |
|  |  | Total |  |  | 2.79 |

**A02A0010** m³ Mortero 1:3 de cemento
Precio: 117.67
Mortero 1:3 de cemento y arena, M 15, confeccionado con hormigonera, s/RC-08.

| Código | Ud | Descripción | Rendimiento | Precio | Importe |
|---|---|---|---|---|---|
| M01A0030 | h | Peón | 2.4 | 13.16 | 31.58 |
| E01BA0040 | t | Cemento portland, CEM II/B-P 32,5 R, granel | 0.44 | 130 | 57.20 |
| E01CA0020 | m³ | Arena seca | 0.98 | 26.7 | 26.17 |
| E01E0010 | m³ | Agua | 0.26 | 1.84 | 0.48 |
| QAD0010 | h | Hormigonera portátil 250 l | 0.5 | 4.48 | 2.24 |
|  |  | Total |  |  | 117.67 |

**A07A0010** m² Enfoscado maestreado raspado, para base de alicatados (08/10/2013)
Precio: 10.48
Enfoscado de preparación de soportes, para recibir alicatados, en paramentos verticales, con mortero 1:5 de cemento y arena.

| Código | Ud | Descripción | Rendimiento | Precio | Importe |
|---|---|---|---|---|---|
| M01A0010 | h | Oficial primera | 0.34 | 13.83 | 4.70 |
| M01A0030 | h | Peón | 0.34 | 13.16 | 4.47 |
| A02A0030C | m³ | Mortero Impermeabilizante sikatop 209 | 0.02 | 32.04 | 0.64 |
| E37KB0030 | m² | Malla fibra vidrio impregnada PVC, 10x10 mm (precio medio) (material) | 0.07 | 3.03 | 0.21 |
| E01E0010 | m³ | Agua | 0.25 | 1.84 | 0.46 |
|  |  | Total |  |  | 10.48 |

**A02A0030C** m³ Mortero Impermeabilizante sikatop 209
Precio: 32.04
Mortero 1:5 de cemento y arena, M-7,5, confeccionado con hormigonera, s/RC-08
.

| Código | Ud | Descripción | Rendimiento | Precio | Importe |
|---|---|---|---|---|---|
| M01A0030 | h | Peón | 2.4 | 13.16 | 31.58 |
| E01E0010 | m³ | Agua | 0.25 | 1.84 | 0.46 |
| e0001 | M³ | Mortero impermeabilizante sikatop 209 | 0 | 9.24 | 0.00 |
|  |  | Total |  |  | 32.04 |

**A01B0010** m³ Pasta de cemento
Precio: 145.16
Pasta de cemento, amasada a mano, s/RC-08.

| Código | Ud | Descripción | Rendimiento | Precio | Importe |
|---|---|---|---|---|---|
| M01A0030 | h | Peón | 2 | 13.16 | 26.32 |
| E01BA0040 | t | Cemento portland, CEM II/B-P 32,5 R, granel | 0.9 | 130 | 117.00 |
| E01E0010 | m³ | Agua | 1 | 1.84 | 1.84 |
|  |  | Total |  |  | 145.16 |

**A03A0010** m³ Hormigón en masa de fck= 10 N/mm²
Precio: 87.66
Hormigón en masa de fck= 10 N/mm², árido machaqueo 32 mm máx., confeccionado con hormigonera.

| Código | Ud | Descripción | Rendimiento | Precio | Importe |
|---|---|---|---|---|---|
| M01A0030 | h | Peón | 2 | 13.16 | 26.32 |
| E01BA0040 | t | Cemento portland, CEM II/B-P 32,5 R, granel | 0.23 | 130 | 29.90 |
| E01CA0010 | t | Arena seca | 0.6 | 17.8 | 10.68 |
| E01CB0090 | t | Arido machaqueo 16-32 mm (material) | 1.2 | 13 | 15.60 |
| E01E0010 | m³ | Agua | 0.2 | 1.84 | 0.37 |
| QAD0010 | h | Hormigonera portátil 250 l | 0.5 | 4.48 | 2.24 |
| %0.03 | % | Medios auxiliares | 3 % | 85.11 | 2.55 |
|  |  | Total |  |  | 87.66 |

**A09C0030** t Mezcla asfáltica en caliente, AC 16 surf D (antiguo D-12)
Precio: 69.57
Mezcla asfáltica en caliente, AC 16 surf D (antiguo D-12), extendida y compactada, incluso fabricación y transporte de planta a obra. Densidad media = 2,40 tm/m³

| Código | Ud | Descripción | Rendimiento | Precio | Importe |
|---|---|---|---|---|---|
| E01CB0010 | t | Arido machaqueo 0-4 mm (material) | 0.6 | 15.3 | 9.18 |
| E01CB0030 | t | Arido machaqueo 4-8 mm (material) | 0.25 | 13 | 3.25 |
| E01CB0050 | t | Arido machaqueo 8-16 mm | 0.1 | 13 | 1.30 |
| E01BA0040 | t | Cemento portland, CEM II/B-P 32,5 R, granel | 0.04 | 130 | 5.20 |
| E01KA0010 | t | Betún asfáltico B 50/70/ B 160/220, a granel, s/UNE-EN 12591. (material) | 0.07 | 477.43 | 33.42 |
| QAF0060 | h | Planta de mezclas asfálticas en caliente (maquinaria) | 0.02 | 329.97 | 6.60 |
| QAF0050 | h | Extendedora asfálticas de ruedas, 30 kW, peso en orden de trabajo 7300 kg (maquinaria) | 0.02 | 63.72 | 1.27 |
| QAA0070 | h | Pala cargadora sobre neumáticos, 96 kW | 0.02 | 38.17 | 0.76 |
| QAF0040 | h | Compactador de neumáticos, 75 kW | 0.02 | 43.02 | 0.86 |
| QAF0070 | h | Apisonadora estática. (maquinaria) | 0.02 | 26.5 | 0.53 |
| QAB0020 | ud | Transporte tm mezcla asfált. planta-tajo (maquinaria; 31/05/2006) | 1 | 3.16 | 3.16 |
| M01A0030 | h | Peón | 0.15 | 13.16 | 1.97 |
| M01A0010 | h | Oficial primera | 0.15 | 13.83 | 2.07 |
|  |  | Total |  |  | 69.57 |

**A03A0050** m³ Hormigón en masa de fck= 17.5 N/mm²
Precio: 97.26
Hormigón en masa de fck= 17,5 N/mm², árido machaqueo 16 mm máx., confeccionado con hormigonera.

| Código | Ud | Descripción | Rendimiento | Precio | Importe |
|---|---|---|---|---|---|
| M01A0030 | h | Peón | 2 | 13.16 | 26.32 |
| E01BA0040 | t | Cemento portland, CEM II/B-P 32,5 R, granel | 0.31 | 130 | 40.30 |
| E01CA0010 | t | Arena seca | 0.64 | 17.8 | 11.39 |
| E01CB0070 | t | Arido machaqueo 4-16 mm | 1.28 | 13 | 16.64 |
| E01E0010 | m³ | Agua | 0.2 | 1.84 | 0.37 |
| QAD0010 | h | Hormigonera portátil 250 l | 0.5 | 4.48 | 2.24 |
|  |  | Total |  |  | 97.26 |

**A06B0020** m³ Excavación manual en pozos.
Precio: 62.66
Excavación manual en pozos en cualquier clase de terreno con acopio de escombros resultantes al borde.

| Código | Ud | Descripción | Rendimiento | Precio | Importe |
|---|---|---|---|---|---|
| M01A0030 | h | Peón | 3 | 13.16 | 39.48 |
| QBB0010 | h | Compresor caudal 2,5 m³/m 2 martillos. | 2 | 11.59 | 23.18 |
|  |  | Total |  |  | 62.66 |

**D29AA0030** m³ Desmonte en roca
Precio: 4.46
Excavación en desmonte en roca, realizado con medios mecánicos, incluso perfilado y refino de taludes, sin incluir carga y transporte.

| Código | Ud | Descripción | Rendimiento | Precio | Importe |
|---|---|---|---|---|---|
| M01A0030 | h | Peón | 0.02 | 13.16 | 0.26 |
| QAA0110 | h | Excavadora sobre cadenas, 110 kW (maquinaria; 26/11/2010) | 0.06 | 58.04 | 3.48 |
| QAG0020 | h | Martillo hidráulico 1300 kg (maquinaria; 26/11/2010) | 0.05 | 3.37 | 0.17 |
| QAF0010 | h | Camión caja fija con cisterna/agua de 10 t | 0.01 | 42.29 | 0.42 |
| %0.03 | % | Medios auxiliares | 3 % | 4.33 | 0.13 |
|  |  | Total |  |  | 4.46 |

**D29JAA0080** m Canalización enterrada B.T. PE flexible, 1 D 110 mm
Precio: 10.76
Canalización enterrada de 1 tubo de polietileno flexible D 110 mm, para distribución de líneas eléctricas de B.T., Canalflex o equivalente, incluso alambre guía colocado y protección con hormigón, s/RBT-02.

| Código | Ud | Descripción | Rendimiento | Precio | Importe |
|---|---|---|---|---|---|
| M01A0010 | h | Oficial primera | 0.1 | 13.83 | 1.38 |
| M01A0030 | h | Peón | 0.2 | 13.16 | 2.63 |
| E22CAB0040 | m | Tubo PEAD flexible corrug D 110 mm G.P. 7 Canalflex (material) | 1 | 3.91 | 3.91 |
| E22CAF0010 | m | Alambre guía 2 mm galvanizado | 1 | 0.21 | 0.21 |
| A03A0010 | m³ | Hormigón en masa de fck= 10 N/mm² | 0.03 | 87.66 | 2.63 |
|  |  | Total |  |  | 10.76 |

**D02D0050** m³ Relleno de zanjas con picón.
Precio: 20.75
Relleno de zanjas con picón, compactado por capas de 30 cm, al proctor modificado del 95 %, incluso riego.

| Código | Ud | Descripción | Rendimiento | Precio | Importe |
|---|---|---|---|---|---|
| A06C0010 | m³ | Relleno de zanjas con arena volcánica. | 1 | 20.15 | 20.15 |
| %0000.003 | % | Medios auxiliares..(s/total) | 3 % | 20.15 | 0.60 |
|  |  | Total |  |  | 20.75 |

**D29JAA00802** m Canalización enterrada B.T. PE flexible, 2 D 110 mm (09/09/2016)
Precio: 18.39
Canalización enterrada de 2 tubos de polietileno flexible D 110 mm, para distribución de líneas eléctricas de B.T., Canalflex o equivalente, incluso alambre guía colocado y protección con hormigón, s/RBT-02.

| Código | Ud | Descripción | Rendimiento | Precio | Importe |
|---|---|---|---|---|---|
| M01A0010 | h | Oficial primera | 0.15 | 13.83 | 2.07 |
| M01A0030 | h | Peón | 0.25 | 13.16 | 3.29 |
| E22CAB0040 | m | Tubo PEAD flexible corrug D 110 mm G.P. 7 Canalflex | 2 | 3.91 | 7.82 |
| E22CAF0010 | m | Alambre guía 2 mm galvanizado | 2 | 0.21 | 0.42 |
| %0.03 | % | Medios auxiliares | 3 % | 13.60 | 0.41 |
| A03A0010 | m³ | Hormigón en masa de fck= 10 N/mm² | 0.05 | 87.66 | 4.38 |
|  |  | Total |  |  | 18.39 |

**A02000010** M³. Mortero 1:3 de cemento PUZ-350 (01/01/2004)
Precio: 83.91
Mortero 1:3 de cemento (PUZ-350)y arena, confeccionado con hormigonera.

| Código | Ud | Descripción | Rendimiento | Precio | Importe |
|---|---|---|---|---|---|
| M03. | H. | PEÓN ORDINARIO | 2.4 | 13.16 | 31.58 |
| T00CQ1010 | Tn. | CEMENTO 350,ENSACADO(IV-35A) (material; 15/12/2003) | 0.44 | 87.34 | 38.43 |
| T00CA0009 | M³. | Arena lavada (material; 15/12/2003) | 0.98 | 9.57 | 9.38 |
| T00CG0000 | M³. | AGUA(USO INDUSTRIAL) | 0.26 | 0.73 | 0.19 |
| Q03H00020 | H. | HORMIGONERA 250 l. (maquinaria; 11/12/2006) | 0.5 | 3.78 | 1.89 |
| %0000.003 | % | Medios auxiliares..(s/total) | 3 % | 81.47 | 2.44 |
|  |  | Total |  |  | 83.91 |

**D02C0040** m³ Excav. manual en zanjas terreno duro.
Precio: 56.87
Excavación manual en zanjas en terreno duro, hasta una profundidad de 1,5 m, con extracción de tierras al borde. La medición se hará sobre perfil.

| Código | Ud | Descripción | Rendimiento | Precio | Importe |
|---|---|---|---|---|---|
| M01A0030 | h | Peón | 1.9 | 13.16 | 25.00 |
| QBB0010 | h | Compresor caudal 2,5 m³/m 2 martillos. | 2.75 | 11.59 | 31.87 |
|  |  | Total |  |  | 56.87 |

**D02E0010** m³ Carga mecánica y transporte tierras vertedero aut, camión.
Precio: 4.73
Carga mecánica y transporte de tierras a vertedero autorizado, con camión de 15 t, con un recorrido máximo de 10 Km.

| Código | Ud | Descripción | Rendimiento | Precio | Importe |
|---|---|---|---|---|---|
| QAA0070 | h | Pala cargadora sobre neumáticos, 96 kW | 0.02 | 38.17 | 0.76 |
| QAB0030 | h | Camión basculante 15 t | 0.12 | 33.07 | 3.97 |
|  |  | Total |  |  | 4.73 |

## Recursos

**e9901011** Ud. Material de embalaje de plastido de burbuja
Material de embalaje de plastido de burbuja, y carton

**QAC0010** h Camión grúa 20 t
Camión grúa de 20 t, pluma de 23 m

**QAA0020** h Retroexcavadora 72 kW
Retroexcavadora sobre ruedas, 72 kW, peso en orden de trabajo 8140 kg

**E01HCA0010** m³ Horm prep HM-20/B/20/I
Hormigón preparado HM-20/B/20/I

**E01AB0020** m² Malla electros. cuadrícula 15x30 cm, ø 5-5 mm
Malla electrosoldada ME 15x30 ø 5-5 B 500 T 6x2,20, UNE 36092

**E01HCB0030** m³ Horm prep HA-25/B/20/I
Hormigón preparado HA-25/B/20/I

**E13DA0140** ud Separ fibrocemento r 20-25-30 mm uso universal
Separador de fibrocemento r 20-25-30 mm de uso universal

**E01HCC0050** m³ Horm prep HA-30/B/20/IIb
Hormigón preparado HA-30/B/20/IIb

**E13DA0150** ud Separ hormigón r 40-50 mm uso universal
Separador de hormigón, r 40-50 mm, de uso universal.

**E13DA0120** ud Separ plást arm vert r 40 mm D acero 12-20
Separador plástico arm. vertical, r 40 mm, D acero 12-20.

**E01DG0060** kg Impermeabilizante para hormigón, Penetron Admix
Aditivo líquido para hormigón que plastifica e impermeabiliza, exento de cloruros, para su empleo en hormigones armados o en masa en depósitos, sótanos, cimentaciones... consumo 0,5% del peso de cemento, con marcado CE s/UNE-EN 934-2, Sika Plastocrete N.

**E24BB0400** m Tub. abastecimiento fund. dúctil centr. DN-60 mm, ELECTROSTEEL
Tub. abastecimiento fund. dúctil centr. DN(interior) 60 mm, UNE EN 545, ELECTROSTEEL

**e99.01051** Ud. Piezas de acometida
válvula de compuerta AVK PN de 65 mm, codo 2 bridas DN.60 mm., brida roscada de 65-2", junta plana flex de 125mm, junta plana flex de 65 mm., enlace de manguito macho G91 Ø63-2", tornillos exágonales 18x80

**E24GA0300** ud Válvula de compuerta 2" latón, Cimberio
Válvula de compuerta 2" de latón, Cimberio

**E28BA0220c** ud Reg estanco rellenable de acero galvanizado C250, 30x30 m
Registro peatonal 250x250 mm, tapa y marco, fundición dúctil, B-125, UNE-EN 124, EJ-Norinco HC

**E28BC0030A** ud Registro Registro peatonal de 0,80x1,00 acero galvanizado rellenable C250
Registro calzadas D 600 mm, tapa y marco, articul.,fundición dúctil, D400, UNE-EN 124, EJ-Norinco Brio SR

**T18OL0072** Ml. TUBO PE TUPLEN PE-100 DN32 -16at
Tubo PE Tuplen P100 32-16AT. SUCAN ref. 200805

**E24AEA0040** m Tuberia polibutileno Terrain D 25 mm
Tuberia polibutileno DN(exterior) 25 mm, e=2,3 mm, serie 5, UNE EN ISO 15876-2, Terrain

**E24AFA0310** ud Manguito latón transic. PB rosca macho 25x3/4" Terrain
Manguito de latón para transición de PB a rosca macho 25x3/4", UNE EN ISO 15876-3, Terrain

**E24AFA0040** ud Codo PB a 90º D 25 mm Terrain
Codo PB a 90º D 25 mm, UNE EN ISO 15876-3, Terrain

**E24AFA0150** ud T a 90º de PB de bocas iguales D 25 mm Terrain
T a 90º de PB de bocas iguales D 25 mm, UNE EN ISO 15876-3, Terrain

**E24AFA0370** ud Casquillo de plástico D 25 mm Terrain
Casquillo de plástico D 25 mm, UNE EN ISO 15876-3, Terrain

**E24AFA0630** ud Manguito de unión PB D 25 mm, Terrain
Manguito de unión PB D 25 mm, UNE EN ISO 15876-3,, Terrain

**E24AEA0050** m Tuberia polibutileno Terrain D 28 mm
Tuberia polibutileno DN(exterior) 28 mm, e=2,5 mm, serie 5, UNE EN ISO 15876-2, Terrain

**E24AFA0320** ud Manguito latón transic. PB rosca macho 28x1" Terrain
Manguito de latón para transición de PB a rosca macho 28x1", UNE EN ISO 15876-3, Terrain

**E24AFA0050** ud Codo PB a 90º D 28 mm Terrain
Codo PB a 90º D 28 mm, UNE EN ISO 15876-3, Terrain

**E24AFA0170** ud T a 90º de PB de bocas iguales D 28 mm Terrain
T a 90º de PB de bocas iguales D 28 mm, UNE EN ISO 15876-3, Terrain

**E24AFA0470** ud Casquillo de plástico D 28 mm p/tub. PB Terrain
Casquillo de plástico D 28 mm, UNE EN ISO 15876-3, para tub. polibutileno Terrain

**E24AFA0640** ud Manguito de unión PB D 28 mm, Terrain
Manguito de unión PB D 28 mm, UNE EN ISO 15876-3, Terrain

**E24AEA0060** m Tuberia polibutileno Terrain D 32 mm
Tuberia polibutileno DN(exterior) 32 mm, e=2,9 mm, serie 5, UNE EN ISO 15876-2, Terrain

**E24AFA0350** ud Casquillo de plástico D 32 mm Terrain
Casquillo de plástico D 32 mm, UNE EN ISO 15876-3, Terrain

**E24AFA0160** ud T a 90º de PB de bocas iguales D 32 mm Terrain
T a 90º de PB de bocas iguales D 32 mm, UNE EN ISO 15876-3, Terrain

**E24AFA0080** ud Reducción 32x28 mm Terrain
Reducción 32x28 mm, UNE EN ISO 15876-3, Terrain

**E24AFA0650** ud Manguito de unión PB D 32 mm, Terrain
Manguito de unión PB D 32 mm, UNE EN ISO 15876-3, Terrain.

**E24AEA0080** m Tubería polibutileno Terrain D 50 mm
Tubería polibutileno DN(exterior) 50 mm, e=4,6 mm, serie 5, UNE EN ISO 15876-2, Terrain

**E24AFA0500** ud T a 90º PB bocas iguales D 50 mm Terrain
T a 90º de PB de bocas iguales D 50 mm, UNE EN ISO 15876-3, Terrain

**E24AFA0520** ud Reducción 50x40 mm PB Terrain
Reducción 50x40 mm, UNE EN ISO 15876-3, PB Terrain

**E24AEA0090** m Tubería polibutileno Terrain D 63 mm
Tubería polibutileno DN(exterior) 63 mm, e=5,8 mm, serie 5, UNE EN ISO 15876-2, Terrain

**E24AFA0510** ud T a 90º PB bocas iguales D 63 mm electrofusión, Terrain
T a 90º de PB de bocas iguales D 63 mm, UNE EN ISO 15876-3, electrofusión, Terrain

**E24AFA0530** ud Reducción 63x50 mm PB electrofusión, Terrain
Reducción 63x50 mm, UNE EN ISO 15876-3, PB electrofusión, Terrain

**E28EB0280** m Tub. PVC-U saneam. D 200 mm j. elást. SN-4, Terrain
Tubería PVC-U saneamiento D 200 mm junta elástica e=4,9 mm, UNE EN 1401-1, serie SN-4, Terrain

**E24BAB0100** m Tubería PE-100, A.D. PN 16 D=63mm Tuplen
Tubería polietileno A.D. PE-100, 16 atm, DN(exterior) 63 mm, e=5,8 mm, UNE EN 12201-2, Tuplen

**E28AC0010** ud Base de pozo 1000x700 (Dxh) mm
Base de pozo prefabricada de 1000x700 (Dxh) mm de hormigón armado c/2 acometidas, con marcado CE s/UNE-EN 1917 y UNE 127917.

**E28BC0020** ud Reg calzad D400 Ø 60 cm tapa/marco fund dúctil Aco Guss
Registro calzadas estanco D 776 mm, tapa y marco, fundición dúctil, D400, UNE-EN 124, Aco Guss

**E28BE0060** ud Reja y marco articul D-400 60x360 mm fund dúctil EJ-Norinco RI 284 N
Reja y marco, articulada 700x360 mm C-250 (arcenes y aparc), UNE-EN 124, fund. dúctil, EJ-Norinco RI 284 N

**E37CA0120C** Ud Azulej esmalt 14x28 cm pintado a mano Mensaque o similar
Azulejo gres prensado esmaltado 20x20 cm, blanco, brillante, Ballester o equivalente.

**E01FA0140C** kg Adhesivo cementoso, p/rev y pav int/ext, Sika Ceram-235 Flexible
Adhesivo cementoso Sika Ceram-235 Flexible (UNE-EN 12004), para la colocación de aplacados y pavimentos, int/ext, especial para fachadas (4 kg/m²), gris, adherencia mejorada, desliz. reducido, tiempo abierto ampliado y deformable, con marcado CE.

**E01FB0090C** kg Mortero de rejuntado , a base de resina epoxi de alta resistencia, juntas 2-20 mm, Sika Ceram Epoxi Grout
Mortero de rejuntado a base de resina epoxi de alta resistencia (UNE-EN 12808), coloreado p/relleno de juntas de 2 a 20 mm, en interior y exterior,Sika Ceram Epoxi Grout

**e01069** Ud. Repercución de puesta en obra del material: transporte, despacho muelle, aduanas, etc
Repercución de puesta en obra del material en obra: transporte, despacho muelle, aduanas, etc...

**e01067** Ud Azulejo fondo fuente ceramica artesana Mensaque
Azulejo fondo fuente

**e99.0106** Ud. ángulo artesanal de color azul, verde o melado
ángulo

**e99.01008** Ud. Piezas totales para acopio según cuadro adjunto nº 1
Suministro de piezas cerámicas artesanas de la fábrica Mensaque o similar para acopio según cuadro adjunto nº 1 para los bancos, puestas en almacen, incluso clasificado, transporte, despachos del muelle y aduanas

**E34BA0210** m² Marmol blanco Carrara baldosa25*25*3 cm
Crema marfil baldosa 40*40*2 cm

**E01FA0140** kg Adhesivo cementoso C 2TE S1, gris, p/rev y pav int/ext, PEGOLAND FLEX
Adhesivo cementoso C 2TE S1 (UNE-EN 12004), para la colocación de aplacados y pavimentos, int/ext, especial para fachadas (4 kg/m²), gris, adherencia mejorada, desliz. reducido, tiempo abierto ampliado y deformable, con marcado CE, PEGOLAND FLEX, Grupopuma.

**E01FB0090** kg Mortero de rejuntado cementoso mejorado, CG 2, color, juntas 2-15 mm, MORCEMCOLOR JUNTA UNIVERSAL
Mortero de rejuntado cementoso CG 2 (UNE-EN 13888), coloreado p/relleno de juntas de 2 a 15 mm, en interior y exterior, MORCEMCOLOR JUNTA UNIVERSAL, Grupopuma.

**e99.01073** Ml. Pieza curva marmol blanco carrara Gioga de 35x3
Pieza curva marmol blanco carrara Gioga de 30x3

**E33LA0010** ud Bordill acera de hormigón 100x30x17-15 cm
Bordillo acera de hormigón 100x30x17-15 cm, con marcado CE

**E33LA0060** ud Bordillo acera hormig, rebajado, 100x20x17-15 cm
Bordillo acera de hormigón, rebajado, (vado central) 100x20x17-15 cm, con marcado CE

**E33LA0070** ud Bordillo acera hormig, transición 45x30-20x15 cm
Bordillo acera de hormigón de transición (vado, dcho.-izdo.) 45x30-20x15 cm, con marcado CE

**E33A0010** m² Baldosa de hormigón 33X33X3 cm
Baldosa de hormigón 25x25X3 cm, con marcado CE

**e99.017** Ud. Grabadora
Gravadora de marmol

**E01KA0030** kg Emulsión bituminosa catiónica C60B3 ADH/CUR (ECR-1) a granel
Emulsión bituminosa catiónica C60B3 ADH/CUR (antigua ECR-1), a granel, para riegos de adherencia y curado, s/UNE-EN 13808.

**QAF0010** h Camión caja fija con cisterna/agua de 10 t
Camión de caja fija con cisterna para agua con carga máxima autorizada de 10 t

**E35HD0040** l Pintura de señalización vial,Acrílica, tipo ciudad de 0,10 cm
Esmalte para señalización vial, blanca o amarilla, 6-8 m²/l, PALVEROL SEÑALIZACIÓN TRÁFICO de Palcanarias

**QAF0080** h Máquina pintabandas autopropuls airless
Máquina pintabandas autopropuls. airless

**QAF0090** h Máquina pintabandas no autoprop airless
Máquina pintabandas no autoprop. airless

**E28CC0030** ud Codo PVC-U sanitario 87-110 mm Redi
Codo PVC-U sanitario 87-110 mm, UNE EN 1329-1, Redi

**E10AB0050** ud Bloque de hormigón de áridos de picón 9x25x50 cm, CE cat. I
Bloque de hormigón de áridos de picón 9x25x50 cm, con marcado CE, categoría I s/UNE-EN 771-3, p=1300-2000 kg/m³, conductividad térmica 0,7 W/mk, Cp=800 J/kg.K, µ=10.

**e99.0110** Ud. Tapa de 60x60 en acero galvanizado rellenable C-250 tipo ACO Top Tek
Taoa de

**T18RF0025** Ml. TUB.PVC CORRUG.Ø36mm/GP5
Tubería PVC flexible corrugado.Para empotrar D=36mm.resistencia al choque 5

**T05ZX0081** Ml. ALAMBRE GU_A 2 mm GALVANIZADO
Alambre guØa 2mm. galvanizado

**T06CN0100** Ud. CAJA EMPOTRAR 120x100 mm
Caja de empotrar rectangular 120x100 mm

**T%000.010** % Material auxiliar.(s/total mat.)
Material auxiliar.10% (s/total Materiales)

**%0000.003** % Medios auxiliares..(s/total)
Medios auxiliares...3% (s/total)

**T18RF0026** Ml. Tubo PVC corrugado Ø48mm/gp5
Tubería PVC flexible corrugado.Para empotrar D=48mm.resistencia al choque 5

**T%000.007** % Material auxiliar.(s/total mat.)
Material auxiliar.7% (s/total Materiales)

**E24BAA0140P** m Tubería PE-40, B.D. PN 10 D=20 mm banda color morado RAL 4001
Tubería polietileno B.D. PE-40, 10 atm, DN(exterior) 20 mm, e=2.8 mm, UNE EN 12201-2 banda color morado RAL 4001

**E24BE0140** ud p.p. piezas especiales de latón y soporte en L de acero galvanizado
P.p. piezas especiales de latón, UNE EN 1254, Itap

**E24BAA0145P** m Tubería PE-40, B.D. PN 10 D=25 mm banda color morado RAL 4001
Tubería polietileno B.D. PE-40, 10 atm, DN(exterior) 25 mm, e=3.5 mm, UNE EN 12201-2 banda color morado RAL 4001

**E24BAA0150P** m Tubería PE-40, B.D. PN 10 D=32 mm banda color morado RAL 4001
Tubería polietileno B.D. PE-40, 10 atm, DN(exterior) 32 mm, e=4.4 mm, UNE EN 12201-2 banda color morado RAL 4001

**E24BAA0160P** ml Tubería PE-40, B.D. PN 10 D=40mm, banda color morado RAL 4001
Tubería polietileno B.D. PE-40, 10 atm, DN(exterior) 40 mm, e=5,5 mm, UNE EN 12201-2 banda color morado RAL 4001

**E24BAB0080** m Tubería PE-100, A.D. PN 16 D=40mm Tuplen
Tubería polietileno A.D. PE-100, 16 atm, DN(exterior) 40 mm, UNE EN 12201-2, e=3,7 mm, Tuplen

**E24BAB01000P** ml Tubería PE-100, A.D. PN 16 D=63mm banda marrón
Tubería polietileno A.D. PE-100, 16 atm, DN(exterior) 63 mm, e=5,8 mm, banda color marrón UNE EN 12201-2

**E27A0010** ud Boca riego DN 40 form válv arqu tapa fund
Boca riego DN 40, formada por válvula, arqueta y tapa de fundición

**E24GB0310** ud Válvula paso de bola 1 1/4" latón, Cimberio
Válvula de paso de bola 1 1/4" de latón, Cimberio

**E24AH0150** ud Te D 32x32x32 tub. poliet. Wirsbo
Te D 32x32x32, tub. poliet. Wirsbo

**E28BA0210** ud Reg peat B-125 250x250mm tapa/marco fund dúctil Saint Gobain
Registro peatonal 250x250 mm fund. dúctil, tapa y marco, B-125, UNE-EN 124, Saint Gobain

**E24AH0070** ud Codo D 32 tub. poliet. Wirsbo
Codo D 32 mm, tub. poliet. Wirsbo

**E24BE0140P** ud p.p. piezas especiales de PE y cabillas
p.p. piezas especiales de PE.

**E24GA0280** ud Válvula de compuerta 1 1/4" latón, tipo Cimberio o equivalente
Válvula de compuerta 1 1/4" de latón, tipo Cimberio o equivalente

**E01.REGP03** ud Reductora de presión 11/4'', acción directa tipo Beluto o equivalente
Reductora de presión 11/4'', acción directa, actuando tanto sobre presiones estáticas como dinámicas, tipo Berluto y timbraje 25 atm, con al menos 3 resortes de distinta calibración, totalmente colocado y probado.

**E18HB0410** m² Geotextil de fibras poliéster 200 g/m², ROOFTEX 200, TEXSA
Geotextil no-tejido de fibras de poliéster, de color verde, gramaje 200 g/m²,como capa separadora, filtrante, drenante y protectora en edificación, con marcado CE, ROOFTEX 200, TEXSA

**T06CG5012** Ud. CGP-100A/UNESA 9
Caja General de Protección de 100A.Esquema UNESA, E-9

**T09PF0205** Ud. FUSIBLE NH GL "00" 25-100A
Cartucho fusible de cuchilla NH "00", Clase gl.Int.A.:25,32,40,50,63,80 y 100.

**T09PF5003** Ud. BARRETA SECCIONAMIENTO NEUTRO "1"
Barreta de seccionamiento para neutro.Tamaño: "1".

**T00CJ1170** Ud. Tirafondo 4,5x35 + taco plástico Ø8mm
Conjunto de tirafondo 4,5x35 + taco plástico Ø8mm

**T%000.003** % Material auxiliar.(s/total mat.)
Material auxiliar.3% (s/total Materiales)

**T05ESA106** Ml. Cable Halógeno 1x25 ALSECURE (0,6/1Kv.)
Cable de Cobre S=1x25mm² clase 5 flexible con aislamiento (0,6/1Kv.) de XLPE y cubierta poliolefinica y libre de halógenos (IEC 754.1/2), no propagador del incendio (IEC 332.3) y baja emisión de humos (UNE 20432.3) y una temperatura máxima de 90°C. Marca ALCATEL Serie ALSECURE.

**T05ESA027** Ml. CABLE HALÓGENO 16mm² ALSECURE (05Z1-K/07Z1-K)
Cable de Cobre S=16mm² clase 5 flexible con aislamiento (05Z1-K/07Z1-K )de poliolefinico y libre de halógenos (IEC 754.1/2), no propagador del incendio (IEC 332.3) y baja emisión de humos (UNE 20432.3) y una temperatura máxima de 70°C. Marca ALCATEL Serie ALSECURE.

**T05BSP006** Ml. Cable rígido 1x1,5 (H07V-U)
Cable rígido PIREPOL III UNE 21031, Tipo H07V-U, 1x1,5m PIRELLI

**PRD40r** Ud. LIMITADOR SOBRET. PRD40r Merlin Guerin
Limitador de sobretensiones transitorias clase II, modelo PRD40r (Merlin Guerin) ref. 16559, o equivalente, de 3P+N.

**T09PPM568** Ud. PIA TETRA-50A/D 10kA C60H MERLIN GERIN
Interruptor Magnetotérmico iC60N TETRA 50A.Curva D.Poder de corte 10 KA. Marca MERLIN GERIN ref.A9F75450

**CUADOTROS** Ud. P.P. cableado de cuadro, numeración y rotulación
P.P. cableado de cuadro, punteras, programación de pantalla, numeración y rotulación, tapas y topes finales, bornas, etc.

**T09PAM0DPN** Ud. iDPN N 2x10/25A, 6kA, Curva C
Interruptor Automático iDPN N 2x6/25A, Curva C, 6kA, Marca MERLIN GERIN. Ref.A9N21555/6/7/8/9.

**T09PDM331** Ud. BLOQUE VIGI 2x25A/30mA, clase A "si" M.GERIN
Bloque diferencial VIGI iDPN 2x25A/30mA, clase A "si". Marca MERLIN GERIN. Ref. A9N21689

**T09PNM007** Ud. GUARDAMOTOR P25M 6-10A m.GERIN
Guardamotor P25M 3P Calibre 10A, de 6 a 10A, sensible a la falta de fase, disparo. Marca MERLIN GERIN ref.21109

**T09VVT005** Ud. Variador de velocidad ATS01 1,1kW MERLIN GERIN
Variador de velocidad ATS01 1,1kW 0,5HP - 9A - 110/480V Marca MERLIN GERIN ref.ATS01N109FT

**T09PCM100** Ud. CONT.RUPTOR 230V BI-20A CTR m.GERIN
Contactor ruptor CTR.Tensión bobina:220V/50Hz.BI-230/400V-20A. Marca MERLIN GERIN ref.15387

**PUNTERA6** Ud. Puntera 6 mm²
Punteras de 0,75 a 6 mm².

**PUNTERA16** Ud. Puntera 16 mm²
Puntera de 16 mm², ref. 37670.

**T05BMP053** Ml. Cable Cu RETENAX(RV 0,6/1kV)4x6
Conductor de Cobre RETENAX «N»-FLAM.UNE 21123(RV 0,6/1kV)4x6 PIRELLI

**T05BSP215** Ml. Cable flexible 1x16(H07V-K)Cu
Cable flexible aislado con PVC H07V-K de 16 mm² Cobre. Marca PIRELLI

**T05BMP0533** Ml. Cable Cu RETENAX(RV 0,6/1kV)3x6
Conductor de Cobre RETENAX «N»-FLAM.UNE 21123(RV 0,6/1kV)3x6 PIRELLI

**T05BMP090** Ml. Cable Cu RETENAX(RV-K 0,6/1kV)3x2,5
Conductor de Cobre RETENAX «N».UNE 21123(RV-K 0,6/1kV)(instalaciones fijas)3x2,5 PIRELLI

**T06CGV002** Ud. CGP A.Públ.c/fús.CLAVED 1465/4p2
Caja de protección para Alumbrado Público CLAVED ref.1465/4p2

**T09PF0010** Ud. Fusible UTE gl «0» 2-32A
Cartucho fusible UTE «0» (10,3x38).Clase gl.Int.A.:2, 4, 6, 10, 16, 20, 25 y 32.

**T06CGV001** Ud. CGP A.Públ.CLAVED 1468 1 E
Caja de protección para Alumbrado Público CLAVED ref.1468 1 E

**T05MDP055** Ml. Cable desnudo p/t.t.1x35.PIRELLI
Conductor de cobre desnudo para tomas de tierra 1x35mm² PIRELLI

**T09TZ0030** Ud. Caja secc./comprob.T.T.100x150
Caja seccionamiento y comprobación Toma de Tierra, 100x150mm.

**T05BT3008** Ud. Terminal Cu por presión 35mm²
Terminal de cobre, conexión por presión.Sección 35mm².

**PICACU** Ud. Pica Cu L=2m Ø=17,3mm
Pica de cobre con abrazadera.Long.=2000mm, D=17,3mm.

**T09TZ0070** Ud. Tapa registro Toma Tierra 250x250
Tapa de registro Toma de Tierra 250x250mm.

**LISABEL16** Ud. ILIS01642 Isabelina 16 LED
Luminaria modelo ILIS01642 Isabelina 16 LED (Benito Urban), o equivalente, de cuerpo de inyección de aluminio de alta resistencia, con un flujo de luminaria de 1.404 lm y 17 W, temperatura de color 4000ºK e intensidad de 350 mA

**NEPTUNE** Ud. NEPTUNE
Proyector para inmersión LEDs Blancos de la serie NEPTUNE, Cod. 1E1475, o equivalente, con cuerpo de acero inoxidable 316L, anillo de acero cepillado lúcido, vidrio de protección templado transparente, con IP68, 3 W, óptica SP blanco frío e intensidad de 350 mA.

**DNEPTUNE** Ud. Driver NEPTUNE
Driver electrónico de 350 mA código 1E0991.

**E41CA0090** t Tasa gestor aut. valorización resid. mez. bitum. asfalto sin cont. en hulla, LER 170302
Tasa de gestor autorizado valorización en residuos de mezclas bituminosas, asfaltos sin contenido en alquitrán de hulla, LER 170302.

**E38AA0310** ud Mascarilla FFP2 autofiltrante, Würth
Mascarilla FFP2 autofiltrante, protección contra partículas sólidas y líquidas de mediana toxicidad, con marcado CE, Würth

**E38AA0370** ud Casco seguridad SH 6, Würth
Casco seguridad SH 6, con marcado CE, Würth

**E38AC0110** ud Botas S3 marrón, Würth
Botas S3 marrón S3 (par), con puntera y plantilla metálica, con marcado CE, Würth

**E38BB0040c** ud Valla cerram obras en chapa plegada opaca, de 2 m de alto i/postes
Valla p/cerramiento de obras de paneles de chapa de acero galvanizado de 3,5x2 m y postes de tubo de ø=40 mm

**E38CA0030** ud Señal cartel obras, PVC, 45x30 cm
Señal de cartel de obras, PVC, 45x30 cm

**E38DA0010** ud Caseta tipo oficina, 6,0 x 2,4 x 2,4m
Caseta tipo oficina de 6,0 x 2,4 x 2,4m.

**E38DA0020** ud Caseta tipo vest., almacén o comedor, 6x2,4x2,4 m
Caseta tipo vestuario, almacén o comedor de 6,0 x 2,4 x 2,4 m.

**E38DA0030** ud Transp., descarga y post. recogida caseta obra
Transporte, descarga y posterior recogida de caseta de obra.

**E38E0010** ud Botiquín metál. tipo maletín c/contenido
Botiquín metálico tipo maletín preparado para colgar en pared, con contenido.

**E38CA0020** ud Señal obligatoriedad, prohibición y peligro
Señal de obligatoriedad, prohibición y peligro p/señaliz.provisional,PVC, D=30

**E38CB0050** ud Lámpara intermitente p/señaliz. obras
Lámpara intermitente p/señalización de obras i/pilas y soporte metálico

**E38CB0020** m Cinta bicolor rojo-blanco, balizamiento
Cinta bicolor rojo-blanco, de balizamiento, en rollos de 250 m.

**E41B0050** l Desincrustante de cemento, DESMOR
Desincrustador de cemento, residuos de cola, yeso, pintura y estucados de cemento, para la limpieza de revestimientos y pavimentos de cerámica, DESMOR de GrupoPuma

**%0000.001** % Medios auxiliares.(s/total)
Medios auxiliares.1% (s/total)

**E01AA0020** kg Acero corrugado B 500 S (precio medio)
Acero corrugado B 500 S, UNE 36068 (precio medio)

**E01BA0040** t Cemento portland, CEM II/B-P 32,5 R, granel
Cemento portland, CEM II/B-P 32,5 R, UNE-EN 197-1, tipo II/B, con puzolana natural (P), clase de resistencia 32,5 N/mm² y alta resistencia inicial, a granel, con marcado CE.

**E01BA0070** t Cemento portland, CEM II/A-P 42,5 R, granel
Cemento portland, CEM II/A-P 42,5 R, UNE-EN 197-1, tipo II/A, con puzolana natural (P), clase de resistencia 42,5 N/mm² y alta resistencia inicial, a granel, con marcado CE.

**E01DB0120** l Desencofrante concentrado, D 120, Würth
Desencofrante concentrado a base de aceites sintéticos y emulsionantes especiales para diluir con agua, consumo 80-120 m²/l, D 120, Würth

**E01DD0010** l Fluidificante p/hormigón
Fluidificante para hormigón, consumo de 0,3-1,0 l/100 kg cemento, marcado CE.

**E01DHB0030** kg Aditivo retardador de fraguado, Retahard, Würth
Aditivo retardador de fraguado con efecto plastificante, dosificación inferior al 2% del peso del cemento, Retahard, Würth

**E22CAB0040** m Tubo PEAD flexible corrug D 110 mm G.P. 7 Canalflex
Tubo polietileno alta densidad, flexible corrugado D 110 mm, p/ inst. eléctricas, G.P. 7, Canalflex

**E37KB0030** m² Malla fibra vidrio impregnada PVC, 10x10 mm (precio medio)
Malla de fibra de vidrio impregnada de PVC, luz malla 10x10 mm, p/refuerzos de morteros en general (precio medio)

**Q02C00010** H. PALA CARGADORA s/NEUMÁT.TAMAÑO MEDIO
Pala cargadora s/neumáticos tamaño medio

**Q03H00020** H. HORMIGONERA 250 l
Hormigonera móvil eje horizontal 250 L

**QAA0110** h Excavadora sobre cadenas, 110 kW
Excavadora sobre ruedas, 110 kW, peso en orden de trabajo 24000 kg

**T00CQ1010** Tn. CEMENTO 350,ENSACADO(IV-35A)
Cemento PUZ 350, ensacado (IV-35A).
